# Proyecto de construcción de pistas de padel cubiertas-rev2

- Formato: FIEBDC-3/2002
- Programa: Menfis 7.0.15
- Fecha: 11/03/2015
- Fecha de los precios: 01/01/2010
- Divisa: EUR
- Costes indirectos: 3 %
- Gastos generales: 13 %
- Beneficio industrial: 6 %
- IVA: 21 %
Importe: 141724.26

## 01 Saneamiento (13/11/2014)
Importe: 10168.85

**U01EZ020** m3 EXCAV. ZANJA TIERRA C/AGOTAM.AGUA
96.000 m3 × 10.21 (10.52 con costes indirectos) = 1009.92
Excavación en zanja en tierra, con agotamiento de agua y well-point incluso entibación, incluso carga y transporte de los productos de la excavación a vertedero o lugar de empleo.

| Código | Ud | Descripción | Rendimiento | Precio | Importe |
|---|---|---|---|---|---|
| O01OA020 | h | Capataz (mano de obra) | 0.030 | 19.41 | 0.58 |
| O01OA070 | h | Peón ordinario (mano de obra) | 0.030 | 16.8 | 0.50 |
| M05EN030 | h | Excav.hidráulica neumáticos 100 CV (maquinaria; 03/12/2013) | 0.030 | 51.08 | 1.53 |
| M07CB030 | h | Camión basculante 6x4 20 t (maquinaria) | 0.030 | 39.6 | 1.19 |
| M01DA050 | h | Bomba autoaspirante diesel 42,5 CV (maquinaria) | 0.030 | 9.96 | 0.30 |
| M07N080 | m3 | Canon de tierra a vertedero (maquinaria) | 1.000 | 6.11 | 6.11 |
|  |  | Total |  |  | 10.21 |

Claves: vertedero, agua, zanja, construcción, tierra, excavación, transporte, producción, carga

| Medición | Uds. | Largo | Ancho | Alto | Parcial |
|---|---|---|---|---|---|
| Sto 315mm | 1 | 20.00 | 0.50 | 1.00 | 10.00 |
| Sto 250mm | 1 | 100.00 | 0.50 | 1.00 | 50.00 |
| Tubo dren | 1 | 90.00 | 0.50 | 0.80 | 36.00 |
| Total |  |  |  |  | 96.00 |

**U01EC020** m3 EXCAVACIÓN CIM. Y POZOS TIERRA C/AGOT.
2.690 m3 × 12.7 (13.08 con costes indirectos) = 35.19
Excavación en cimientos y pozos en terreno de tránsito, incluso agotamiento de agua y well-point, carga y transporte de los productos de la excavación a vertedero o lugar de empleo.

| Código | Ud | Descripción | Rendimiento | Precio | Importe |
|---|---|---|---|---|---|
| O01OA020 | h | Capataz | 0.030 | 19.41 | 0.58 |
| O01OA070 | h | Peón ordinario | 0.030 | 16.8 | 0.50 |
| M05EN010 | h | Excav.hidráulica neumáticos 67 CV (maquinaria) | 0.030 | 34.84 | 1.05 |
| M07CB030 | h | Camión basculante 6x4 20 t | 0.100 | 39.6 | 3.96 |
| M01DA050 | h | Bomba autoaspirante diesel 42,5 CV | 0.050 | 9.96 | 0.50 |
| M07N080 | m3 | Canon de tierra a vertedero | 1.000 | 6.11 | 6.11 |
|  |  | Total |  |  | 12.7 |

Claves: transporte, pozo, agua, producción, cimiento, excavación, carga, vertedero, construcción, tierra

| Medición | Uds. | Largo | Ancho | Alto | Parcial |
|---|---|---|---|---|---|
| Arquetas | 7 | 0.80 | 0.80 | 0.60 | 2.69 |
| Total |  |  |  |  | 2.69 |

**U07C015** u ACOMETIDA RED GRAL.SANEAM. PVC D=315
1.000 u × 781.09 (804.52 con costes indirectos) = 804.52
Acometida domiciliaria de saneamiento a la red general municipal, hasta una distancia máxima de 8 m., formada por: corte de pavimento por medio de sierra de disco, rotura del pavimento con martillo picador, excavación mecánica de zanjas de saneamiento en terrenos de consistencia dura, rotura, conexión y reparación del colector existente, colocación de tubería de PVC corrugado de 31,5 cm. de diámetro interior, tapado posterior de la acometida y reposición del pavimento con hormigón en masa HM-20/P/40/I, sin incluir formación del pozo en el punto de acometida y con p.p. de medios auxiliares.

| Código | Ud | Descripción | Rendimiento | Precio | Importe |
|---|---|---|---|---|---|
| O01OA040 | h | Oficial segunda (mano de obra) | 1.000 | 18.23 | 18.23 |
| O01OA060 | h | Peón especializado (mano de obra) | 1.000 | 16.64 | 16.64 |
| M06CP010 | h | Compres.portátil diesel 10 m3/min.12 bar (maquinaria) | 1.000 | 20.38 | 20.38 |
| M06MI010 | h | Martillo manual picador neumático 9 kg (maquinaria) | 1.000 | 2.69 | 2.69 |
| M11HC050 | m | Corte c/sierra disco hormig.viejo (maquinaria) | 16.000 | 7.07 | 113.12 |
| E02ES050 | m3 | EXCAVACIÓN ZANJA SANEAMIENTO T.DURO MECÁNICA | 7.200 | 22.32 | 160.70 |
| P02TVC030 | m | Tub.PVC corr.doble j.elást.SN8 DN 315mm (material) | 8.000 | 33.01 | 264.08 |
| E02SZ070 | m3 | RELLENO/COMPACTADO ZANJA C/RANA S/APORTE | 5.280 | 25.51 | 134.69 |
| P01HM020 | m3 | Hormigón HM-20/P/40/I central (material) | 0.720 | 69.86 | 50.30 |
| P01MC040 | m3 | Mortero cem. gris II/B-M 32,5 M-5/CEM (material) | 0.004 | 63.82 | 0.26 |
|  |  | Total |  |  | 781.09 |

Claves: corte, diámetro, pavimentación, hormigón, disco, medio, reparación, colector, duro, martillo, máximo, corrugado, acometida, conexión, sierra, terreno, mecánico, punto, red, auxiliar, tubería, interior, consistencia, construcción, pozo, masa, excavación, zanja, rotura, picar, saneamiento, PVC, colocación, tapa

**U07ZMP010** u POZO PREF. HM M-H D=80cm. h=2,00 m.
1.000 u × 332.45 (342.42 con costes indirectos) = 342.42
Pozo de registro prefabricado completo, de 80 cm. de diámetro interior y de 2 m. de altura útil interior, formado por solera de hormigón HA-25/P/40/I de 20 cm. de espesor, ligeramente armada con mallazo, anillos de hormigón en masa, prefabricados de borde machihembrado, y cono asimétrico para formación de brocal del pozo, de 60 cm. de altura, con cierre de marco y tapa de fundición, sellado de juntas con mortero de cemento y arena de río, M-15, recibido de pates y de cerco de tapa y medios auxiliares, incluso la excavación del pozo y su relleno perimetral posterior.

| Código | Ud | Descripción | Rendimiento | Precio | Importe |
|---|---|---|---|---|---|
| O01OA030 | h | Oficial primera (mano de obra) | 1.500 | 19.76 | 29.64 |
| O01OA060 | h | Peón especializado | 1.500 | 16.64 | 24.96 |
| M07CG010 | h | Camión con grúa 6 t (maquinaria) | 0.600 | 43.54 | 26.12 |
| P01HA020 | m3 | Hormigón HA-25/P/40/I central (material) | 0.265 | 72.67 | 19.26 |
| P03AM070 | m2 | Malla 15x30x5 1,541 kg/m2 (material) | 0.780 | 1.27 | 0.99 |
| A02A050 | m3 | MORTERO CEMENTO M-15 | 0.001 | 87.86 | 0.09 |
| P02EPH070 | u | Anillo pozo mach.circ.HM h=1,25m D=800 (material) | 1.000 | 41.82 | 41.82 |
| P02EPH100 | u | Cono mach.circ.HM h=0,6m D=600/800 (material) | 1.000 | 28.43 | 28.43 |
| P02EPW010 | u | Pates PP 30x25 (material) | 7.000 | 6.54 | 45.78 |
| P02EPT020 | u | Cerco/tapa FD/40Tn junta insonoriz.D=60 (material) | 1.000 | 115.36 | 115.36 |
|  |  | Total |  |  | 332.45 |

Claves: medio, brocal, asimétrico, interior, construcción, areno, cierre, excavación, armadura, fundición, registro, junta, hormigón, mortero, cerco, mallazo, ligero, cono, perímetro, unión, río, marco, tapa, prefabricado, relleno, anillo, cemento, pozo, auxiliar, masa, diámetro, solera

**U07AHR080** u ARQUETA REGISTRABLE PREFABRICADA HM 50x50x50 cm
6.000 u × 158.35 (163.1 con costes indirectos) = 978.60
Arqueta prefabricada registrable de hormigón en masa con refuerzo de zuncho perimetral en la parte superior de 50x50x50 cm., medidas interiores, completa: con tapa y marco de fundición y formación de agujeros para conexiones de tubos. Colocada sobre solera de hormigón en masa HM-20/P/40/I de 10 cm. de espesor y relleno lateral de 10 cm de HM-20/P/40/I y p.p. de medios auxiliares, sin incluir la excavación pero si el relleno perimetral posterior.

| Código | Ud | Descripción | Rendimiento | Precio | Importe |
|---|---|---|---|---|---|
| M05EN020 | h | Excav.hidráulica neumáticos 84 CV (maquinaria) | 0.200 | 40.44 | 8.09 |
| O01OA030 | h | Oficial primera | 0.600 | 19.76 | 11.86 |
| O01OA060 | h | Peón especializado | 0.600 | 16.64 | 9.98 |
| P01HM020 | m3 | Hormigón HM-20/P/40/I central | 0.036 | 69.86 | 2.51 |
| P02EAH030 | u | Arq.HM c/zunch.sup-fondo ciego 50x50x50 (material) | 1.000 | 37.64 | 37.64 |
| P26QA135 | u | Rgtro.fundic.aparcam.50x50 cm (material) | 1.000 | 88.27 | 88.27 |
|  |  | Total |  |  | 158.35 |

Claves: marco, registro, interior, conexión, arqueta, refuerzo, zuncho, hormigón, relleno, tapa, solera, medio, perímetro, prefabricado, construcción, agujero, masa, excavación, auxiliar, tubo, colocación

**U07OEP480** m TUBERÍA ENTERRADA PVC CORRUGADA J.ELÁSTICA SN8 C.TEJA 250mm
100.000 m × 37.76 (38.89 con costes indirectos) = 3889.00
Colector de saneamiento enterrado de PVC de pared corrugada doble color teja y rigidez 8 kN/m2; con un diámetro 250 mm. y con unión por junta elástica. Colocado en zanja, sobre una cama de arena de río de 10 cm. debidamente compactada y nivelada, relleno lateralmente y superiormente hasta 10 cm. por encima de la generatriz con la misma arena; compactando ésta hasta los riñones. Con p.p. de medios auxiliares y sin incluir la excavación pero si el tapado posterior de las zanjas. Incluso conexiones a pozos y arquetas totalmente terminado

| Código | Ud | Descripción | Rendimiento | Precio | Importe |
|---|---|---|---|---|---|
| O01OA030 | h | Oficial primera | 0.200 | 19.76 | 3.95 |
| O01OA060 | h | Peón especializado | 0.200 | 16.64 | 3.33 |
| P01AA020 | m3 | Arena de río 0/6 mm (material) | 0.288 | 17.39 | 5.01 |
| P02CVW010 | kg | Lubricante tubos PVC junta elástica (material) | 0.006 | 9.55 | 0.06 |
| P02TVC025 | m | Tub.PVC corr.doble j.elást.SN8 DN 250mm (material) | 1.000 | 25.41 | 25.41 |
|  |  | Total |  |  | 37.76 |

Claves: color, zanja, doble, elástico, nivel, saneamiento, pared, rigidez, teja, unión, diámetro, corrugado, PVC, riñones, areno, compacto, tapa, tubería, lateral, colector, auxiliar, medio, construcción, excavación, colocación, junta, río, relleno

**U07OEP490** m TUBERÍA ENTERRADA PVC CORRUGADA J.ELÁSTICA SN8 C.TEJA 315mm
20.000 m × 46.08 (47.46 con costes indirectos) = 949.20
Colector de saneamiento enterrado de PVC de pared corrugada doble color teja y rigidez 8 kN/m2; con un diámetro 315 mm. y con unión por junta elástica. Colocado en zanja, sobre una cama de arena de río de 10 cm. debidamente compactada y nivelada, relleno lateralmente y superiormente hasta 10 cm. por encima de la generatriz con la misma arena; compactando ésta hasta los riñones. Con p.p. de medios auxiliares y sin incluir la excavación pero si el tapado posterior de las zanjas.Incluso conexiones a pozos y arquetas totalmente terminado

| Código | Ud | Descripción | Rendimiento | Precio | Importe |
|---|---|---|---|---|---|
| O01OA030 | h | Oficial primera | 0.200 | 19.76 | 3.95 |
| O01OA060 | h | Peón especializado | 0.200 | 16.64 | 3.33 |
| P01AA020 | m3 | Arena de río 0/6 mm | 0.329 | 17.39 | 5.72 |
| P02CVW010 | kg | Lubricante tubos PVC junta elástica | 0.007 | 9.55 | 0.07 |
| P02TVC030 | m | Tub.PVC corr.doble j.elást.SN8 DN 315mm | 1.000 | 33.01 | 33.01 |
|  |  | Total |  |  | 46.08 |

Claves: construcción, colocación, junta, teja, areno, río, relleno, lateral, elástico, compacto, pared, riñones, corrugado, diámetro, rigidez, color, doble, PVC, nivel, excavación, zanja, tapa, colector, auxiliar, saneamiento, unión, tubería, medio

**U07ODC110** m TUB.DRENAJE PVC CORRUGADO DOBLE CIRCULAR SN4 160 mm
90.000 m × 23.3 (24 con costes indirectos) = 2160.00
Tubería de drenaje enterrada de PVC corrugado doble circular ranurado de diámetro nominal 160 mm y rigidez esférica SN4 kN/m2 (con manguito incorporado). Colocada sobre cama de arena de río de 10 cm de espesor, revestida con geotextil de 125 g/m2 y rellena con grava filtrante 25 cm por encima del tubo con cierre de doble solapa del paquete filtrante (realizado con el propio geotextil). Con p.p. de medios auxiliares, sin incluir la excavación de la zanja pero si el tapado posterior de la misma por encima de la grava. Incluso conexiones a pozos y arquetas totalmente terminado

| Código | Ud | Descripción | Rendimiento | Precio | Importe |
|---|---|---|---|---|---|
| O01OA030 | h | Oficial primera | 0.200 | 19.76 | 3.95 |
| O01OA060 | h | Peón especializado | 0.200 | 16.64 | 3.33 |
| P01AA020 | m3 | Arena de río 0/6 mm | 0.070 | 17.39 | 1.22 |
| P01AG130 | m3 | Grava machaqueo 40/80 mm y 20/40 mm (material) | 0.230 | 17.07 | 3.93 |
| P02RVC090 | m | Tub.drenaje PVC corr.doble SN4 DN160mm (material) | 1.000 | 8.53 | 8.53 |
| P06BG320 | m2 | Fieltro geotextil 125 g/m2 (material) | 2.430 | 0.95 | 2.31 |
| P02CVW010 | kg | Lubricante tubos PVC junta elástica | 0.003 | 9.55 | 0.03 |
|  |  | Total |  |  | 23.3 |

Claves: grava, manguito, relleno, esfera, drenaje, ranura, tubería, auxiliar, revestir, doble, zanja, excavación, solapa, medio, cierre, filtro, PVC, geotextil, construcción, rigidez, colocación, tubo, tapa, diámetro, río, areno, corrugado, circulación

## 02 Alumbrado (13/11/2014)
Importe: 9897.46

**U09BPM030** u ARMARIO PROT/MED/SECC. 1 TRIF.+R (10/11/2000)
1.000 u × 721.53 (743.18 con costes indirectos) = 743.18
Armario de protección, medida, y seccionamiento para intemperie, incluso empotrado en fachada y basamento de hormigón para 1 suministro trifásico con contadores de energía activa y reactiva, según normas de la Cía. suministradora, formado por: módulo superior de medida y protección, en poliéster reforzado con fibra de vidrio, equipado con panel de poliéster troquelado para 1 contador trifásico de energía activa, 1 contador trifásico de energía reactiva y reloj, 3 bases cortacircuitos tipo neozed de 100 A., 1 bornes de neutro de 25 mm2, 1 bloque de bornes de 2,5 mm2 y 1 bloque de bornes de 25 mm2 para conexión de salida de abonado; un módulo inferior de seccionamiento en poliéster reforzado con fibra de vidrio, equipado con 3 bases cortacircuitos tamaño 1, con bornes bimetálicos de 150 mm2 para entrada, neutro amovible tamaño 1 con bornes bimetálicos de 95 mm2 para entrada, salida y derivación de línea, placa transparente precintable de policarbonato; incluso cableado de todo el conjunto con conductor de cobre tipo H07Z-R, de secciones y colores normalizados, instalada, transporte, montaje y conexionado.

| Código | Ud | Descripción | Rendimiento | Precio | Importe |
|---|---|---|---|---|---|
| O01OB200 | h | Oficial 1ª electricista (mano de obra) | 1.000 | 19.15 | 19.15 |
| O01OB210 | h | Oficial 2ª electricista (mano de obra) | 1.000 | 17.92 | 17.92 |
| P15FB060 | u | Módulo medida 1 cont.trif. Ac+R. (material) | 1.000 | 457.04 | 457.04 |
| P15FB070 | u | Módulo seccionamiento 3 fus. (material) | 1.000 | 190.16 | 190.16 |
| P15FB080 | u | Cableado de módulos (material) | 1.000 | 18.36 | 18.36 |
| P01DW090 | m | Pequeño material (material) | 14.000 | 1.35 | 18.90 |
|  |  | Total |  |  | 721.53 |

Claves: transporte, metal, conductor, refuerzo, montaje, salida, base, sección, activar, suministro, armario, contador, equipo, círculo, poliéster, módulo, reloj, panel, vidrio, fibra, cortacircuito, inferior, energía, bloque, línea, conexión, entrada, policarbonato, trifásico, troquelado, norma, color, derivación, construcción, transparente, cobre, cableado, protección, placa

**U09BZ010** u ARQUETA PREFABRICADA PP REGISTRO 35x35x60 S/FONDO
8.000 u × 87.04 (89.65 con costes indirectos) = 717.20
Arqueta para alumbrado público fabricada en polipropileno reforzado sin fondo, de medidas interiores 35x35x60 cm con tapa y marco de fundición, resistencia 125 kN. Colocada sobre cama de arena de río de 10 cm de espesor y p.p. de medios auxiliares, incluso la excavación y el relleno perimetral con hormigón HM-20 10 cm exterior.

| Código | Ud | Descripción | Rendimiento | Precio | Importe |
|---|---|---|---|---|---|
| O01OA060 | h | Peón especializado | 0.250 | 16.64 | 4.16 |
| P01AA020 | m3 | Arena de río 0/6 mm | 0.030 | 17.39 | 0.52 |
| P15AA170 | u | Arq.PP reciclado 35x35x60cm s/fondo (material) | 1.000 | 35.75 | 35.75 |
| P15AA110 | u | Tapa y marco fundición 125kN 40x40 (material) | 1.000 | 46.61 | 46.61 |
|  |  | Total |  |  | 87.04 |

Claves: arqueta, auxiliar, relleno, perímetro, exterior, interior, río, marco, alumbrado, prefabricado, medio, construcción, tapa, registro, refuerzo, fabricación, polipropileno, resistencia, areno, colocación, excavación

**U09BZ050** u ARQUETA PREFABRICADA PP REGISTRO 58x58x60 cm
12.000 u × 138.25 (142.4 con costes indirectos) = 1708.80
Arqueta para canalización eléctrica fabricada en polipropileno reforzado con o sin fondo, de medidas interiores 58x58x60 cm con tapa y marco de fundición incluidos, colocada sobre cama de arena de río de 10 cm de espesor y p.p. de medios auxiliares, incluso la excavación y el relleno perimetral con hormigón de 10 cm HM-20 exterior.

| Código | Ud | Descripción | Rendimiento | Precio | Importe |
|---|---|---|---|---|---|
| O01OA060 | h | Peón especializado | 0.250 | 16.64 | 4.16 |
| P01AA020 | m3 | Arena de río 0/6 mm | 0.060 | 17.39 | 1.04 |
| P15AA100 | u | Tapa y marco fundición 125kN 60x60 (material) | 1.000 | 69.34 | 69.34 |
| P15AA190 | u | Arq.PP reciclado 58x58x60cm (material) | 1.000 | 63.71 | 63.71 |
|  |  | Total |  |  | 138.25 |

Claves: río, eléctrico, polipropileno, interior, fundición, exterior, relleno, canalización, medio, marco, auxiliar, refuerzo, excavación, perímetro, colocación, tapa, areno, fabricación, arqueta, registro, construcción, prefabricado

**U09BCP020** m LÍNEA ALUMB.P.4(1x10)+T.16 Cu. C/EXC. (10/11/2000)
25.000 m × 33.9 (34.92 con costes indirectos) = 873.00
Línea de alimentación para alumbrado público formada por conductores de cobre 4(1x10) mm2 con aislamiento tipo RV-0,6/1 kV, incluso cable para red equipotencial tipo VV-750, canalizados bajo tubo de PVC de D=110 mm. en montaje enterrado en zanja en cualquier tipo de terreno, de dimensiones 0,40 cm. de ancho por 0,60 cm. de profundidad, incluso excavación, relleno con materiales sobrantes, reposición de acera o calzada, retirada y transporte a vertedero o planta de reciclaje de los productos sobrantes de la excavación, instalada, transporte, montaje y conexionado; incluso pp proyecto y boletines de instalación.

| Código | Ud | Descripción | Rendimiento | Precio | Importe |
|---|---|---|---|---|---|
| O01OB200 | h | Oficial 1ª electricista | 0.050 | 19.15 | 0.96 |
| O01OB210 | h | Oficial 2ª electricista | 0.050 | 17.92 | 0.90 |
| P15AF030 | m | Tubo rígido PVC D 110 mm (material) | 1.000 | 4.22 | 4.22 |
| P15AD020 | m | Cond.aisla. RV-k 0,6-1kV 10 mm2 Cu (material) | 4.000 | 4.68 | 18.72 |
| P15GA060 | m | Cond. H07V-K 750V 1x16 mm2 Cu (material) | 1.000 | 4.34 | 4.34 |
| U01EZ030 | m3 | EXCAV. ZANJA TERRENO TRÁNSITO | 0.300 | 11.38 | 3.41 |
| P01DW090 | m | Pequeño material | 1.000 | 1.35 | 1.35 |
|  |  | Total |  |  | 33.9 |

Claves: equipotencial, aislamiento, canalizado, alimentar, terreno, conductor, tubo, vertedero, PVC, red, cobre, dimensión, montaje, excavación, relleno, planta, construcción, cable, acera, conexión, producción, alumbrado, línea, material, calzada, zanja, transporte

**U09BCP010** m LÍNEA ALUMB.P.4(1x6)+T.16 Cu. C/EXC. (10/11/2000)
108.000 m × 27.3 (28.12 con costes indirectos) = 3036.96
Línea de alimentación para alumbrado público formada por conductores de cobre 4(1x6) mm2 con aislamiento tipo RV-0,6/1 kV, incluso cable para red equipotencial tipo VV-750, canalizados bajo tubo de PVC de D=110 mm. en montaje enterrado en zanja en cualquier tipo de terreno, de dimensiones 0,40 cm. de ancho por 0,60 cm. de profundidad, incluso excavación, relleno con materiales sobrantes, reposición de acera o calzada, retirada y transporte a vertedero o planta de reciclaje de los productos sobrantes de la excavación, instalada, transporte, montaje y conexionado; incluso pp proyecto y boletines de instalación.

| Código | Ud | Descripción | Rendimiento | Precio | Importe |
|---|---|---|---|---|---|
| O01OB200 | h | Oficial 1ª electricista | 0.050 | 19.15 | 0.96 |
| O01OB210 | h | Oficial 2ª electricista | 0.050 | 17.92 | 0.90 |
| P15AF030 | m | Tubo rígido PVC D 110 mm | 1.000 | 4.22 | 4.22 |
| P15AD010 | m | Cond.aisla. RV-k 0,6-1kV 6 mm2 Cu (material) | 4.000 | 3.03 | 12.12 |
| P15GA060 | m | Cond. H07V-K 750V 1x16 mm2 Cu | 1.000 | 4.34 | 4.34 |
| U01EZ030 | m3 | EXCAV. ZANJA TERRENO TRÁNSITO | 0.300 | 11.38 | 3.41 |
| P01DW090 | m | Pequeño material | 1.000 | 1.35 | 1.35 |
|  |  | Total |  |  | 27.3 |

Claves: cable, alimentar, canalizado, línea, PVC, aislamiento, tubo, planta, montaje, equipotencial, material, conexión, transporte, acera, producción, excavación, vertedero, alumbrado, dimensión, conductor, calzada, relleno, red, construcción, cobre, zanja, terreno

**E17T010** u TOMA DE TIERRA INDEPENDIENTE CON PLACA
1.000 u × 240.31 (247.52 con costes indirectos) = 247.52
Toma de tierra independiente con placa de cobre de 500x500x2 mm., cable de cobre de 35 mm2 hasta una longitud de 20 metros, uniones mediante soldadura aluminotérmica, incluyendo registro de comprobación y puente de prueba. Según REBT, ITC-18 e ITC-26.

| Código | Ud | Descripción | Rendimiento | Precio | Importe |
|---|---|---|---|---|---|
| O01OB200 | h | Oficial 1ª electricista | 1.000 | 19.15 | 19.15 |
| O01OB220 | h | Ayudante electricista (mano de obra) | 1.000 | 17.92 | 17.92 |
| P15EA020 | u | Placa Cu t.t. 500x500x2 Ac. (material) | 1.000 | 83.99 | 83.99 |
| P15EB010 | m | Conduc cobre desnudo 35 mm2 (material) | 20.000 | 3.66 | 73.20 |
| P15ED020 | u | Cartucho carga aluminotérmica C-115 (material) | 1.000 | 4.8 | 4.80 |
| P15EC010 | u | Registro de comprobación + tapa (material) | 1.000 | 22.6 | 22.60 |
| P15EC020 | u | Puente de prueba (material) | 1.000 | 17.25 | 17.25 |
| P15AH430 | u | p.p. pequeño material para instalación (material) | 1.000 | 1.4 | 1.40 |
|  |  | Total |  |  | 240.31 |

Claves: tierra, construcción, comprobación, placa, toma, unión, prueba, soldadura, registro, aluminizado, cable, cobre

**cone-edfi** ud Conexión con edificio existente (13/11/2014)
1.000 ud × 1000 (1030 con costes indirectos) = 1030.00
Conexión/acometida con edificio existente para suministro eléctrico de alumbrado de pistas de padel, totalmente instalado, con materiales etc, conexionado y con proyecto y boletines de instalación, incluso revisión de OCA caso de ser preciso.

**E18EPI050** u PROYECTOR SIMÉTRICO INUNDACIÓN LUZ HM 400W
8.000 u × 186.99 (192.6 con costes indirectos) = 1540.80
Proyector simétrico construido en fundición inyectada de aluminio a alta presión, pintado con resinas de poliuretano, reflector de aluminio de alta pureza preanodizado, con cierre de vidrio templado y junta de silicona, grado de protección IP 65/clase I, horquilla de fijación de acero galvanizado por inmersión en caliente, con lámpara de halogenuros metálicos tubular de 400 W. y equipo de arranque. Instalado, incluyendo replanteo, accesorios de anclaje y conexionado. Cumplimiento normas NIDE para Emed (lux) 500 y Emin/Emed 0,7

| Código | Ud | Descripción | Rendimiento | Precio | Importe |
|---|---|---|---|---|---|
| O01OB200 | h | Oficial 1ª electricista | 0.300 | 19.15 | 5.75 |
| P16AB050 | u | Proy.simé.inundación luz VSAP tub.400W (material) | 1.000 | 150 | 150.00 |
| P16CE090 | u | Lámp. VSAP tubular 400 W (material) | 1.000 | 29.89 | 29.89 |
| P01DW090 | m | Pequeño material | 1.000 | 1.35 | 1.35 |
|  |  | Total |  |  | 186.99 |

Claves: conexión, anclaje, pintura, replanteo, proyección, accesorio, templado, inmersión, vapor, simétrico, equipo, sodio, junta, poliuretano, fijación, arranque, inundación, graduación, alto, silicona, caliente, presión, lámpara, horquilla, reflejo, vidrio, resina, aluminio, inyección, fundición, construcción, luz, galvanizar, protección, acero, cierre

## 03 Estructura cubrición (13/11/2014)
Importe: 63751.46

**geo** ud Estudio geotécnico terreno (11/11/2014)
1.000 ud × 2000
Estudio geotécnico completo del terreno donde se proyecta la estructura y construcción de las pistas, incluso ensayos, toma de muestras, resistencia de terreno, informe completo y recomendaciones sobre cimentación completo y visado por colegio profesional correspondiente

**cubierta** m2 Conjunto cubrición Blocotelha o similar (11/11/2014)
1.000 m2 × 42810.31
Conjunto cubrición BLOCOTELHA o similar: cubierta autoportante, canalón y estructura metálica.
De cubierta metálica autoportante BLOCOTELHA simple o similar, formada por perfil BC 114 de 0,8 mm de espesor. Fabricada en chapa de acero Fe S250 prelacada, galvanizada, con terminación en poliester 25 micras en cara interior, color balnco 9010 i/pp de tornillería en acero galvanizado, tirantes de acero galvanizado, tensores en acero galvanizado, líneas de vida de seguridad, todo terminado e instalado por empresa certificada ISO-9001 para proyecto, fabricación y montaje de edificios metálicos autoportantes. No se permitirá la sustitución de este perfil por otro semejante curvado a base de microabolladuras en la superficie de perfil. El curvado de las tejas metálicas se hará por perfilado y la forma resultante de la chapa, no podrá tener pliego alguno. Será obligatoria que la empresa que fabrique la cubierta tenga el marcado CE de estructuras metálicas; incluso pp certificado de homologación de estructura y cálculo y proyecto de la misma.
Ml. de canalón en chapa de 1,00mm de espesor y desarrollo máximo de 1,00 m., i/p.p. de boquillas de conexión a bajantes, soportes y rigidizadores
Acero laminado en estructura de soporte de cubierta y petos: acero laminado S-275-JR en perfiles normalizados, pilares con 8 mts de altura, vigas de apoyo de la cubierta, i p.p. de cortes, piezas especiales, chorreado a 2,5 SA, aplicación de una capa de imprimación anti-oxidación rico en zinc, totalmente montada según documentación gráfica de proyecto y NTE-EAS/EAV, NBE-EA-95 y CTE (pilares, vigas, plantilla y pernos de anclaye). Incluidas las correas para el cerramiento vertical. Incluso pp certificado de homologación de estructura y cálculo y proyecto de la misma, y medios auxiliares. 7 pilares por hilera: testeros HEA-240, intermedios HEA-260, viga de apoyo HEA-160 y correas SHS-140*4-240

| Medición | Uds. | Parcial |
|---|---|---|
| Cubierta autoportante (15269,52€) |  |  |
| 1*44,70*12,20= 545,34m2 |  |  |
| Canalón (3218,40€) |  |  |
| 2*44,70=89,40ml |  |  |
| Estructura pilares, vigas, plantilla y pernos anclaje (25608,39 |  |  |
|  | 1 | 1.00 |
| Total |  | 1.00 |

**E05AAL005** kg ACERO S275 JR EN ESTRUCTURA SOLDADA
1 kg × 2.14
Acero laminado S275JR, en perfiles laminados en caliente para vigas, pilares, zunchos y correas, mediante uniones soldadas; i/p.p. de soldaduras, cortes, piezas especiales, despuntes y dos manos de imprimación con pintura de minio de plomo, montado y colocado, según NTE-EAS/EAV, CTE-DB-SE-A y EAE.

| Código | Ud | Descripción | Rendimiento | Precio | Importe |
|---|---|---|---|---|---|
| O01OB130 | h | Oficial 1ª cerrajero (mano de obra) | 0.015 | 18.87 | 0.28 |
| O01OB140 | h | Ayudante cerrajero (mano de obra) | 0.015 | 17.74 | 0.27 |
| P03ALP010 | kg | Acero laminado S 275 JR (material) | 1.050 | 1.08 | 1.13 |
| P25OU080 | l | Minio electrolítico (material) | 0.010 | 12.86 | 0.13 |
| A06T010 | h | GRÚA TORRE 30 m. FLECHA, 750 kg. | 0.010 | 19.08 | 0.19 |
| P01DW090 | m | Pequeño material | 0.100 | 1.35 | 0.14 |
|  |  | Total |  |  | 2.14 |

Claves: imprimación, lámina, especial, zuncho, caliente, unión, perfil, construcción, pintura, estructura, plomo, correa, montaje, minio, soporte, viga, mano, pieza, soldadura, colocación, corte, acero

**E05AAL010** kg ACERO S275 EN ESTRUCTURA ATORNILLADA
1 kg × 2.75
Acero laminado S275, en perfiles laminados en caliente para vigas, pilares, zunchos y correas mediante uniones atornilladas; i/p.p. de tornillos calibrados A4T, cortes, piezas especiales, despuntes y dos manos de imprimación con pintura de minio de plomo, montado y colocado, según NTE-EAS, CTE-DB-SE-A y EAE.

| Código | Ud | Descripción | Rendimiento | Precio | Importe |
|---|---|---|---|---|---|
| O01OB130 | h | Oficial 1ª cerrajero | 0.030 | 18.87 | 0.57 |
| O01OB140 | h | Ayudante cerrajero | 0.030 | 17.74 | 0.53 |
| P03ALP010 | kg | Acero laminado S 275 JR | 1.050 | 1.08 | 1.13 |
| P25OU080 | l | Minio electrolítico | 0.010 | 12.86 | 0.13 |
| A06T010 | h | GRÚA TORRE 30 m. FLECHA, 750 kg. | 0.010 | 19.08 | 0.19 |
| P01DW090 | m | Pequeño material | 0.150 | 1.35 | 0.20 |
|  |  | Total |  |  | 2.75 |

Claves: viga, lámina, pieza, acero, caliente, montaje, plomo, imprimación, tornillo, construcción, colocación, pintura, corte, especial, unión, zuncho, perfil, correa, calibre, minio, estructura, soporte, mano

**E05AP010** u PLACA ANCLAJE S275 30x30x1,5cm
1 u × 27.37
Placa de anclaje de acero S275 en perfil plano, de dimensiones 30x30x1,5 cm. con cuatro garrotas de acero corrugado de 12 mm. de diámetro y 45 cm. de longitud total, soldadas, i/taladro central, colocada. Según NTE, CTE-DB-SE-A y EAE.

| Código | Ud | Descripción | Rendimiento | Precio | Importe |
|---|---|---|---|---|---|
| O01OB130 | h | Oficial 1ª cerrajero | 0.420 | 18.87 | 7.93 |
| O01OB140 | h | Ayudante cerrajero | 0.420 | 17.74 | 7.45 |
| P13TP020 | kg | Palastro 15 mm (material; 23/10/2013) | 12.000 | 0.87 | 10.44 |
| P03ACA080 | kg | Acero corrugado B 400 S/SD (material) | 1.600 | 0.78 | 1.25 |
| M12O010 | h | Equipo oxicorte (maquinaria) | 0.050 | 2.7 | 0.14 |
| P01DW090 | m | Pequeño material | 0.120 | 1.35 | 0.16 |
|  |  | Total |  |  | 27.37 |

Claves: plano, perfil, construcción, dimensión, anclaje, acero, colocación, corrugado, diámetro, placa, soldadura, central

**E05AP040** u PLACA ANCLAJE S275 40x40x2cm
1 u × 30.09
Placa de anclaje de acero S275 en perfil plano, de dimensiones 40x40x2 cm. con cuatro garrotas de acero corrugado de 12 mm. de diámetro y 45 cm. de longitud total, soldadas, i/taladro central, colocada. Según NTE, CTE-DB-SE-A y EAE.

| Código | Ud | Descripción | Rendimiento | Precio | Importe |
|---|---|---|---|---|---|
| O01OB130 | h | Oficial 1ª cerrajero | 0.420 | 18.87 | 7.93 |
| O01OB140 | h | Ayudante cerrajero | 0.420 | 17.74 | 7.45 |
| P13TP025 | kg | Palastro 20 mm (material; 23/10/2013) | 14.000 | 0.94 | 13.16 |
| P03ACA080 | kg | Acero corrugado B 400 S/SD | 1.600 | 0.78 | 1.25 |
| M12O010 | h | Equipo oxicorte | 0.050 | 2.7 | 0.14 |
| P01DW090 | m | Pequeño material | 0.120 | 1.35 | 0.16 |
|  |  | Total |  |  | 30.09 |

Claves: anclaje, central, placa, acero, perfil, plano, diámetro, colocación, construcción, dimensión, corrugado, soldadura

**E05AZN070** m2 ESTRUCTURA METÁLICA PREFABRICADA L=30m
1 m2 × 90.5
Estructura metálica prefabricada para una luz de 30 metros, compuesta de pilares metálicos con una altura media de 8 m., moduladas a 10 m., cerchas (vigas portantes) y formas, p.p. de cubierta de chapa galvanizada de 0,6 mm. de espesor, petos y estructura complementaria, lucernarios en poliéster, canalones de chapa galvanizada de 1 mm. de espesor y falso techo de aluminio minionda de 0,3 mm. de espesor con aislamiento de manta IBR-80, todo con protección antioxidante. Medido en proyección horizontal, terminada y montada, según CTE-DB-SE-A y EAE. Incluso pp de proyecto

| Código | Ud | Descripción | Rendimiento | Precio | Importe |
|---|---|---|---|---|---|
| P03TA020 | m2 | Estr.metálica prefab. L=30 m (material) | 1.000 | 90.5 | 90.50 |
|  |  | Total |  |  | 90.5 |

Claves: viga, manta, estructura, módulo, cubierta, luz, lucernario, prefabricado, chapa, medición, soporte, cercha, aluminio, medio, poliéster, canalón, oxidación, metal, techo, montaje, minionda, compuesto, horizontal, galvanizar, protección, construcción, proyección, terminación, falso, aislamiento

**E09IMS010** m2 Petos CHAPA GALVANIZADA 0,6 I/REMATES
452.000 m2 × 17.54
Peto de chapa de acero de 0,6 mm. en perfil comercial galvanizado por ambas caras, sobre correas metálicas, atornillada mediante tornillos rosca chapa galvanizados, i/p.p. de solapes, accesorios de fijación, remates laterales, encuentros de chapa galvanizada de 0,6 mm. y 500 mm. de desarrollo medio y piezas especiales, totalmente instalado, i/medios auxiliares y elementos de seguridad, s/NTE-QTG-7,9,10 y 11. Medida en verdadera magnitud, incluso estructura suplementaria para su fijación, correas de sustentación, estructura auxiliar, piezas de remates y demás elementos necesarios para su instalación y conclusión. Incluido al menos el 20% según decisión de la DO será realizada con placas de poliéster reforzado con fibra de vidrio traslúcida o policarbonato multicelular reforzado

| Código | Ud | Descripción | Rendimiento | Precio | Importe |
|---|---|---|---|---|---|
| O01OA030 | h | Oficial primera | 0.100 | 19.76 | 1.98 |
| O01OA050 | h | Ayudante (mano de obra) | 0.100 | 17.59 | 1.76 |
| P05CGG010 | m2 | Chapa lisa ac.galvaniz. a=100cm e=0,6mm (material) | 1.150 | 9.22 | 10.60 |
| P05CGG230 | m | Remate ac.galvaniz. a=50cm e=0,6mm (material) | 0.400 | 7.27 | 2.91 |
| P05CW010 | u | Tornillería y pequeño material galvanizado (material) | 1.240 | 0.23 | 0.29 |
|  |  | Total |  |  | 17.54 |

Claves: acero, medio, comercial, cumbrera, cubierta, cara, perfil, galvanizar, metal, tornillo, especial, rosca, chapa, fijación, limahoya, lateral, solape, correa, pieza, construcción, remate, auxiliar, seguridad, desarrollar, accesorio

| Medición | Uds. | Largo | Ancho | Parcial |
|---|---|---|---|---|
|  | 2 | 12.00 | 4.00 | 96.00 |
|  | 2 | 44.50 | 4.00 | 356.00 |
| Total |  |  |  | 452.00 |

**E20WJG040** m BAJANTE A.GALVANIZADO 100x100 mm
51.000 m × 10.48
Bajante cuadrada de chapa de acero galvanizado de 100x100 mm, instalada con p.p. de conexiones, codos, abrazaderas, etc, conexionada a arquetas de pie de bajantes

| Código | Ud | Descripción | Rendimiento | Precio | Importe |
|---|---|---|---|---|---|
| O01OB170 | h | Oficial 1ª fontanero calefactor (mano de obra) | 0.100 | 19.95 | 2.00 |
| P17JG090 | m | Bajante acero galv. cuadrada 100x100 mm (material) | 1.100 | 6.44 | 7.08 |
| P17JG390 | u | Abrazadera acero galv. cuad. 100X100 mm (material) | 0.750 | 1.86 | 1.40 |
|  |  | Total |  |  | 10.48 |

Claves: galvanizar, construcción, codo, bajante, cuadrado, chapa, abrazadera, conexión, acero

| Medición | Uds. | Largo | Parcial |
|---|---|---|---|
| Bajantes | 6 | 8.50 | 51.00 |
| Total |  |  | 51.00 |

**U01EC020** m3 EXCAVACIÓN CIM. Y POZOS TIERRA C/AGOT.
84.000 m3 × 12.7

| Medición | Uds. | Largo | Ancho | Alto | Parcial |
|---|---|---|---|---|---|
|  | 14 | 2.00 | 2.00 | 1.50 | 84.00 |
| Total |  |  |  |  | 84.00 |

**U05CH010** m2 HORMIGÓN HM-20 LIMPIEZA e=10 cm
56.000 m2 × 10.2
Hormigón de limpieza HM-20 de espesor 10 cm., en cimientos de muro, incluso preparación de la superficie de asiento, regleado y nivelado, terminado.

| Código | Ud | Descripción | Rendimiento | Precio | Importe |
|---|---|---|---|---|---|
| O01OA020 | h | Capataz | 0.050 | 19.41 | 0.97 |
| O01OA030 | h | Oficial primera | 0.050 | 19.76 | 0.99 |
| O01OA070 | h | Peón ordinario | 0.050 | 16.8 | 0.84 |
| P01HM010 | m3 | Hormigón HM-20/P/20/I central (material) | 0.100 | 64.35 | 6.44 |
| M07W110 | m3 | km transporte hormigón (maquinaria) | 3.000 | 0.32 | 0.96 |
|  |  | Total |  |  | 10.2 |

Claves: asiento, nivel, terminación, preparación, muro, cimiento, limpieza, superficie, hormigón, construcción

| Medición | Uds. | Largo | Ancho | Parcial |
|---|---|---|---|---|
|  | 14 | 2.00 | 2.00 | 56.00 |
| Total |  |  |  | 56.00 |

**E04CMB010** m3 HORMIGÓN HA-25/P/40/IIa CIM. V. BOMBA
78.400 m3 × 89.06
Hormigón HA-25/P/40/IIa, elaborado en central, en relleno de zapatas y zanjas de cimentación, incluso vertido por medio de camión-bomba, vibrado y colocado, incluso encofrado y desencobrado y entibación caso de ser necesario. Según normas NTE-CSZ, EHE-08 y CTE-SE-C, incluido armadura (mínimo 80 kg/m³ o cuantía necesaria) según planos o indicaciones de la DO, esperas y demás elementos necesarios para proceder a realizar el anclado de pilares

| Código | Ud | Descripción | Rendimiento | Precio | Importe |
|---|---|---|---|---|---|
| O01OA070 | h | Peón ordinario | 0.200 | 16.8 | 3.36 |
| E04CMM090 | m3 | HORMIGÓN HA-25/P/40/IIa CIM. V. MANUAL | 1.000 | 77.4 | 77.40 |
| P01HB021 | m3 | Bomb.hgón. 56a75 m3, pluma 36m (material) | 1.000 | 6.1 | 6.10 |
| P01HB090 | h | Desplazamiento bomba (material) | 0.015 | 146.41 | 2.20 |
|  |  | Total |  |  | 89.06 |

Claves: zanja, hormigón, cimiento, relleno, bomba, elaboración, central, construcción, norma, zapata, colocación, vertedero, medio, vibración

| Medición | Uds. | Largo | Ancho | Alto | Parcial |
|---|---|---|---|---|---|
|  | 14 | 2.00 | 2.00 | 1.40 | 78.40 |
| Total |  |  |  |  | 78.40 |

## 04 Varios (13/11/2014)
Importe: 6991.95

**E02SA070** m2 COMPACTACIÓN TERRENO CIELO ABIERTO MECÁNICA S/APORTE
540.000 m2 × 1.64 (1.69 con costes indirectos) = 912.60
Compactación de terrenos a cielo abierto, por medios mecánicos, sin aporte de tierras, incluso regado de los mismos, sin definir grado de compactación mínimo, y con p.p. de medios auxiliares.

| Código | Ud | Descripción | Rendimiento | Precio | Importe |
|---|---|---|---|---|---|
| O01OA070 | h | Peón ordinario | 0.010 | 16.8 | 0.17 |
| M08RN050 | h | Rodillo vibrante autopropuls.mixto 17 t. (maquinaria) | 0.020 | 56.93 | 1.14 |
| M08CA110 | h | Cisterna agua s/camión 10.000 l (maquinaria) | 0.010 | 32.76 | 0.33 |
|  |  | Total |  |  | 1.64 |

Claves: auxiliar, medio, compacto, cielo, terreno, aportación, construcción, mecánico, abierto, tierra, graduación, riego

| Medición | Uds. | Largo | Ancho | Parcial |
|---|---|---|---|---|
|  | 1 | 45.00 | 12.00 | 540.00 |
| Total |  |  |  | 540.00 |

**U16PW010** m2 TRATAMIENTO HERBICIDA
540.000 m2 × 0.41 (0.42 con costes indirectos) = 226.80
Tratamiento superficial con herbicida aplicado por riego mediante camión cisterna.

| Código | Ud | Descripción | Rendimiento | Precio | Importe |
|---|---|---|---|---|---|
| O01OA070 | h | Peón ordinario | 0.006 | 16.8 | 0.10 |
| M08CA110 | h | Cisterna agua s/camión 10.000 l | 0.004 | 32.76 | 0.13 |
| P30PW130 | l | Herbicida (material) | 0.001 | 123.4 | 0.12 |
| P01DW050 | m3 | Agua (material) | 0.050 | 1.27 | 0.06 |
|  |  | Total |  |  | 0.41 |

Claves: aplicación, superficie, cisterna, riego, construcción, camión

| Medición | Uds. | Largo | Ancho | Parcial |
|---|---|---|---|---|
|  | 1 | 45.00 | 12.00 | 540.00 |
| Total |  |  |  | 540.00 |

**U01BQ040** u TALADO ÁRBOL DIÁMETRO 30-50 cm
3.000 u × 31 (31.93 con costes indirectos) = 95.79
Talado de árbol de cualquier diámetro, troceado y apilado del mismo en la zona indicada, incluso carga y transporte a vertedero o planta de reciclaje de ramas y el resto de los productos resultantes.

| Código | Ud | Descripción | Rendimiento | Precio | Importe |
|---|---|---|---|---|---|
| O01OA020 | h | Capataz | 0.200 | 19.41 | 3.88 |
| O01OA070 | h | Peón ordinario | 0.650 | 16.8 | 10.92 |
| M05PC020 | h | Pala cargadora cadenas 130 CV/1,8m3 (maquinaria) | 0.100 | 44.16 | 4.42 |
| M07CB020 | h | Camión basculante 4x4 14 t (maquinaria) | 0.200 | 35.45 | 7.09 |
| M11MM030 | h | Motosierra gasol. L=40cm. 1,32 CV (maquinaria) | 1.000 | 2.2 | 2.20 |
| M07N110 | u | Canon tocón/ramaje vertedero mediano (maquinaria) | 1.000 | 2.49 | 2.49 |
|  |  | Total |  |  | 31 |

Claves: planta, árbol, construcción, transporte, carga, vertedero, producción, diámetro

**U01BQ070** u DESTOCONADO ÁRBOL D > 50 cm
3.000 u × 33.94 (34.96 con costes indirectos) = 104.88
Destoconado de árbol de diámetro mayor de 50 cm., incluso carga y transporte a vertedero o planta de reciclaje del tocón y relleno de tierra compactada del hueco resultante.

| Código | Ud | Descripción | Rendimiento | Precio | Importe |
|---|---|---|---|---|---|
| O01OA020 | h | Capataz | 0.200 | 19.41 | 3.88 |
| O01OA070 | h | Peón ordinario | 0.350 | 16.8 | 5.88 |
| M05EN030 | h | Excav.hidráulica neumáticos 100 CV | 0.100 | 51.08 | 5.11 |
| M07CB020 | h | Camión basculante 4x4 14 t | 0.200 | 35.45 | 7.09 |
| M11MM030 | h | Motosierra gasol. L=40cm. 1,32 CV | 1.000 | 2.2 | 2.20 |
| M08RL010 | h | Rodillo vibrante manual tándem 800 kg (maquinaria) | 1.000 | 6.35 | 6.35 |
| M07N120 | u | Canon tocón/ramaje vertedero grande (maquinaria) | 1.000 | 3.43 | 3.43 |
|  |  | Total |  |  | 33.94 |

Claves: relleno, compacto, diámetro, transporte, planta, tierra, árbol, construcción, hueco, vertedero, carga

**U04BH002** m BORD.HORM. MONOCAPA COLOR 8-9x19 cm
114.000 m × 8.66 (8.92 con costes indirectos) = 1016.88
Bordillo de hormigón monocapa, coloreado, de 8-9x19 cm, arista exterior biselada, colocado sobre solera de hormigón HM-20/P/20/I, de 10 cm de espesor, rejuntado y limpieza, incluso la excavación previa ni el relleno posterior.

| Código | Ud | Descripción | Rendimiento | Precio | Importe |
|---|---|---|---|---|---|
| O01OA140 | h | Cuadrilla F (mano de obra) | 0.100 | 35.03 | 3.50 |
| P01HM010 | m3 | Hormigón HM-20/P/20/I central | 0.038 | 64.35 | 2.45 |
| P08XBH002 | m | Bord.horm.monocapa jardín color 9x19 (material) | 1.000 | 2.71 | 2.71 |
|  |  | Total |  |  | 8.66 |

Claves: excavación, colocación, construcción, color, bordillo, hormigón, coloreado, arista, exterior, relleno, capa, previo, limpieza, junta, solera, bisel

| Medición | Uds. | Largo | Parcial |
|---|---|---|---|
|  | 2 | 12.00 | 24.00 |
|  | 2 | 45.00 | 90.00 |
| Total |  |  | 114.00 |

**Imprevistos** pa Partida alzada a justificar (13/11/2014)
1.000 pa × 4500 (4635 con costes indirectos) = 4635.00
Partida alzada a justificar para obras no previstas en proyecto

## 05 Pistas padel (13/11/2014)
Importe: 46909.45

**E02CM020** m3 EXCAVACIÓN VACIADO A MÁQUINA TERRENOS FLOJOS
320.400 m3 × 4.06 (4.18 con costes indirectos) = 1339.27
Excavación a cielo abierto, en terrenos flojos, por medios mecánicos, con extracción de tierras sobre camión incluso carga y transporte de los productos de la excavación a vertedero o lugar de empleo.con p.p. de medios auxiliares.

| Código | Ud | Descripción | Rendimiento | Precio | Importe |
|---|---|---|---|---|---|
| O01OA070 | h | Peón ordinario | 0.025 | 16.8 | 0.42 |
| M05EC010 | h | Excavadora hidráulica cadenas 90 CV (maquinaria) | 0.040 | 51.61 | 2.06 |
| M07CB030 | h | Camión basculante 6x4 20 t | 0.040 | 39.6 | 1.58 |
|  |  | Total |  |  | 4.06 |

Claves: tierra, interior, vertedero, mecánico, auxiliar, extracción, abierto, camión, cielo, máquina, medio, excavación, construcción, vaciado, flojo, terreno

| Medición | Uds. | Largo | Ancho | Alto | Parcial |
|---|---|---|---|---|---|
|  | 1 | 44.50 | 12.00 | 0.60 | 320.40 |
| Total |  |  |  |  | 320.40 |

**E04SAE020** m2 SOLERA ARMADA HA-25, 15cm #15x15x8+ENCACHADO 20
534.000 m2 × 19.79 (20.38 con costes indirectos) = 10882.92
Solera de hormigón de 15 cm. de espesor, realizada con hormigón HA-25 N/mm2, Tmáx.20 mm., elaborado en obra, i/vertido, colocación, encofrado y armado con mallazo mínimo de 15x15x8, incluso zuncho perimetral de 30*40cm armado según planos o indicaciones de DO y p.p. de juntas, aserrado de las mismas y fratasado, i/encachado de piedra caliza 40/80 de 10 cm. 20/40 de 10 cm de espesor, extendido y compactado con pisón. Según NTE-RSS y EHE-08.

| Código | Ud | Descripción | Rendimiento | Precio | Importe |
|---|---|---|---|---|---|
| E04SEE010 | m2 | ENCACHADO PIEDRA 40/80 20/40 e=20cm | 1.000 | 4.24 | 4.24 |
| E04SEH060 | m3 | HORMIGÓN HA-25/P/20/I SOLERA | 0.150 | 83.73 | 12.56 |
| E04AM060 | m2 | MALLA 15x15 cm D=8 mm | 1.000 | 2.99 | 2.99 |
|  |  | Total |  |  | 19.79 |

Claves: encachado, colocación, piedra, junta, solera, calizo, pisón, hormigón, construcción, elaboración, armadura, compacto, mallazo, fratasado

| Medición | Uds. | Largo | Ancho | Parcial |
|---|---|---|---|---|
|  | 1 | 44.50 | 12.00 | 534.00 |
| Total |  |  |  | 534.00 |

**U03CM025** m3 Encachado grava nivelación e=10 cm
53.400 m3 × 3.19 (3.29 con costes indirectos) = 175.69
Encachado de grava de nivelación puesto en obra, extendido, compactado, consolidado y recebado, incluso preparación de la superficie de asiento, en capas de 10 cm de espesor, medido sobre perfil, para realización de pendientes del hormigón poroso, compactada, nivelada y totalmente terminada.

| Código | Ud | Descripción | Rendimiento | Precio | Importe |
|---|---|---|---|---|---|
| O01OA020 | h | Capataz | 0.004 | 19.41 | 0.08 |
| O01OA070 | h | Peón ordinario | 0.008 | 16.8 | 0.13 |
| M08NM020 | h | Motoniveladora de 200 CV (maquinaria) | 0.004 | 73.24 | 0.29 |
| M08RN040 | h | Rodillo vibrante autopropuls.mixto 15 t (maquinaria) | 0.004 | 54.44 | 0.22 |
| M08CA110 | h | Cisterna agua s/camión 10.000 l | 0.004 | 32.76 | 0.13 |
| M07CB020 | h | Camión basculante 4x4 14 t | 0.004 | 35.45 | 0.14 |
| M07W010 | t | km transporte áridos (maquinaria) | 4.000 | 0.13 | 0.52 |
| P01AF102 | t | Macadam huso M(40) Desgas. A.<30 (material) | 0.170 | 7.97 | 1.35 |
| P01AF250 | t | Árido machaqueo 0/6 D.A.<25 (material) | 0.040 | 8.25 | 0.33 |
|  |  | Total |  |  | 3.19 |

Claves: ángel, superficie, preparación, macadam, desgaste, compacto, recebo, capa, medición, perfil, ordinario, asiento, consolidar, construcción

| Medición | Uds. | Largo | Ancho | Alto | Parcial |
|---|---|---|---|---|---|
|  | 1 | 44.50 | 12.00 | 0.10 | 53.40 |
| Total |  |  |  |  | 53.40 |

**U01G021** m2 GEOTEXTIL TEJIDO 200 g/m2 EXPLANACIÓN
534.000 m2 × 3.34 (3.44 con costes indirectos) = 1836.96
Geotextil tejido, propileno 100% de alta resistencia, con un gramaje de 200 g/m2, colocado en la explanación de carreteras, para drenaje fijada mecánicamente al soporte

| Código | Ud | Descripción | Rendimiento | Precio | Importe |
|---|---|---|---|---|---|
| O01OA070 | h | Peón ordinario | 0.020 | 16.8 | 0.34 |
| P06BG262 | m2 | Geotextil tejido 200 g/m2 (material) | 1.000 | 3 | 3.00 |
|  |  | Total |  |  | 3.34 |

Claves: carretera, alto, geotextil, tejido, gramaje, construcción, explanación, resistencia, colocación

| Medición | Uds. | Largo | Ancho | Parcial |
|---|---|---|---|---|
|  | 1 | 44.50 | 12.00 | 534.00 |
| Total |  |  |  | 534.00 |

**U16PH030** m2 PAV.HGÓN.POROSO S/SOLERA G.SUPERFICIES
534.000 m2 × 17.5 (18.03 con costes indirectos) = 9628.02
Pavimento de hormigón poroso, aglomerado con piedra de granulometría seleccionada (1ª capa de 6cm de espesor granulometría 6/12mm y 2ª capa 3cm de espesor granulometría 3/6mm), sin solera ni relleno de gravilla, para grandes superficies. Según normativa en vigor para este tipo de actuación y normativa NIDE

| Código | Ud | Descripción | Rendimiento | Precio | Importe |
|---|---|---|---|---|---|
| P30PH040 | m2 | Pavim. hgón.poroso grandes superficies (material) | 1.000 | 17.5 | 17.50 |
|  |  | Total |  |  | 17.5 |

Claves: porosidad, relleno, solera, verde, rojo, pintura, construcción, granulometría, aglomerado, superficie, aplicación, acrílico, terminación, piedra, pavimentación, gravilla, color, hormigón

| Medición | Uds. | Largo | Ancho | Parcial |
|---|---|---|---|---|
|  | 1 | 44.50 | 12.00 | 534.00 |
| Total |  |  |  | 534.00 |

**U16PY031** m2 CÉSPED ARTIF. PADEL
545.340 m2 × 13.52 (13.93 con costes indirectos) = 7596.59
Suministro y colocación de césped artificial tipo Mondoturf NSF monofibre 3NX 80 12A o similar, lastrado con arena de cuarzo redondeada, lavada y secada con un 97% de sílice y de granulometría 0,2/0,4 en cantidad de 19/21 kg/m2, incluso marcaje de líneas de juego, montaje y colocación con juntas encoladas con geotextiles y cola bicomponente de poliuretano, con las características mínimas siguientes: hilo monofilamente/altura de hilo 12mm/composición de hilo polietileno/espesor mínimo de fibra 120 micras/peso hilo>1400gr/m2/puntadas m2>50000/peso backing primario>135gr/m2/peso total>2300gr/m2/color azul. Se incluye en el precio el mantenimiento durante los tres primeros años: limpieza profunda y descompactación con máquina específica al menos dos veces al año. Incluida 2 ud de red de padel homologadas y reglamentarias en nylon soportada en la estructura necesaria con sistema integrado en acero inoxidable y tensado por medio de husillo.

| Código | Ud | Descripción | Rendimiento | Precio | Importe |
|---|---|---|---|---|---|
| O01OA090 | h | Cuadrilla A (mano de obra) | 0.070 | 45.75 | 3.20 |
| P30PY052 | m2 | Césped artificial Mondoturf NSF o similar (material) | 1.000 | 10.32 | 10.32 |
|  |  | Total |  |  | 13.52 |

Claves: lavadero, color, cola, cinta, medio, artificial, resistencia, verde, tenis, rollo, látex, seco, fibra, areno, estable, colocación, cable, juego, granulometría, montaje, polipropileno, sílice, poliuretano, drenaje, construcción, línea, rotura, hierba, base, peso, césped, componente, flotador

**cerramiento** ud Cerramiento crista y malla pista padel 10,00*20,00ml (11/11/2014)
2.000 ud × 7500 (7725 con costes indirectos) = 15450.00
Suministro e instalación de perímetro de cristal, compuesto de estructura de acero con tratamiento anticorrosivo formada por perfil de acero 80*40*2 y módulos de vidrio templado de 12mm de grosor, incluso tornillería y herrajes inoxidable segun norma DIN, contrafuertes, placas de anclaje, dados de hormigón de 60*60*60cm, zunchos de atado de hormigón armado de 30*40cm y armado F12 a15 cF10. Suministro e instalación de cerramiento de malla electrosoldada, 50*50*4mm de altura entre 1 y 4 metros, galvanizada en caliente, incluidas dos puertas de acceso con cerradura y cuatro alargamientos de la estructura a 6 metros de altura con crucetas para proyectores, totalmente instalada, terminada y conforme a la normativa vigente y normativa NIDE para pista padel 10,00*20,00ml. Lacado de estructura en planta en cualquier color RAL, recubrimiento en polvo de aleación de polimeros de alto rendimiento, fundido, encurecido y secado en horno.

## 06 Seguridad y salud (13/11/2014)
Importe: 2575.45

**E28BC180** mes ALQUILER CASETA OFICINA+ASEO 14,65 m2
3.000 mes × 63.57 (65.48 con costes indirectos) = 196.44
Mes de alquiler de caseta prefabricada para un despacho de oficina y un aseo con inodoro y lavabo de 5,98x2,45x2,45 m. de 14,65 m2. Estructura y cerramiento de chapa galvanizada pintada, aislamiento de poliestireno expandido autoextinguible, interior con tablero melaminado en color. Cubierta de chapa galvanizada reforzada con perfil de acero; fibra de vidrio de 60 mm., interior con tablex lacado. Divisiones en tablero de melamina. Suelo de aglomerado revestido con PVC continuo de 2 mm., y poliestireno de 50 mm. con apoyo en base de chapa galvanizada de sección trapezoidal. Puerta de 0,8x2 m., de chapa galvanizada de 1 mm., reforzada y con poliestireno de 20 mm., picaporte y cerradura. Ventana aluminio anodizado corredera, contraventana de acero galvanizado. Instalación eléctrica 220 V., toma de tierra, automático, 2 fluorescentes de 40 W., enchufes para 1500 W. y punto luz exterior de 60 W. Con transporte a 150 km.(ida y vuelta). Entrega y recogida del módulo con camión grúa. Según R.D. 486/97.

| Código | Ud | Descripción | Rendimiento | Precio | Importe |
|---|---|---|---|---|---|
| O01OA070 | h | Peón ordinario | 0.085 | 16.8 | 1.43 |
| P31BC180 | u | Alq. mes caseta ofic.+aseo 5,98x2,45 (material) | 1.000 | 62.14 | 62.14 |
|  |  | Total |  |  | 63.57 |

Claves: lavabo, pintura, laca, poliestireno, estructura, galvanizar, interior, expandido, color, cerramiento, cubierta, fibra, refuerzo, perfil, acero, división, suelo, mes, melamina, vidrio, puerta, aseo, manivela, camión, cerrajería, base, construcción, toma, automático, eléctrico, PVC, exterior, contraventana, ánodo, corredera, ventana, aislamiento, tierra, continuo, sección, aluminio, alquiler, aglomerado, luz, caseta, prefabricado, chapa, inodoro, módulo, apoyo, transporte, fluorescencia, enchufe, punto, entrega, revestir, grúa, tablero

**E28EB010** m CINTA BALIZAMIENTO BICOLOR 8 cm.
75.000 m × 0.91 (0.94 con costes indirectos) = 70.50
Cinta de balizamiento bicolor rojo/blanco de material plástico, incluso colocación y desmontaje. s/R.D. 485/97.

| Código | Ud | Descripción | Rendimiento | Precio | Importe |
|---|---|---|---|---|---|
| O01OA070 | h | Peón ordinario | 0.050 | 16.8 | 0.84 |
| P31SB010 | m | Cinta balizamiento bicolor 8 cm (material) | 1.100 | 0.06 | 0.07 |
|  |  | Total |  |  | 0.91 |

Claves: color, colocación, plástico, cinta, construcción, baliza, material, desmontable

**E28EB035** u CONO BALIZAMIENTO REFLECTANTE h=30
15.000 u × 2.74 (2.82 con costes indirectos) = 42.30
Cono de balizamiento reflectante de 30 cm de altura (amortizable en 4 usos). s/R.D. 485/97.

| Código | Ud | Descripción | Rendimiento | Precio | Importe |
|---|---|---|---|---|---|
| O01OA070 | h | Peón ordinario | 0.100 | 16.8 | 1.68 |
| P31SB035 | u | Cono balizamiento estándar h=30 cm (material) | 0.250 | 4.23 | 1.06 |
|  |  | Total |  |  | 2.74 |

Claves: amortización, baliza, reflejo, cono, construcción

**E28EB050** u BALIZA LUMINOSA INTERMITENTE
2.000 u × 6.81 (7.01 con costes indirectos) = 14.02
Foco de balizamiento intermitente, (amortizable en 4 usos). s/R.D. 485/97.

| Código | Ud | Descripción | Rendimiento | Precio | Importe |
|---|---|---|---|---|---|
| O01OA070 | h | Peón ordinario | 0.100 | 16.8 | 1.68 |
| P31SB050 | u | Baliza luminosa intermitente (material) | 0.250 | 20.5 | 5.13 |
|  |  | Total |  |  | 6.81 |

Claves: luz, construcción, baliza, foco, intermitente, amortización

**E28EC030** u PANEL COMPLETO PVC 700x1000 mm.
5.000 u × 15.18 (15.64 con costes indirectos) = 78.20
Panel completo serigrafiado sobre planchas de PVC blanco de 0,6 mm. de espesor nominal. Tamaño 700x1000 mm. Válido para incluir hasta 15 símbolos de señales, incluso textos "Prohibido el paso a toda persona ajena a la obra", i/colocación. s/R.D. 485/97.

| Código | Ud | Descripción | Rendimiento | Precio | Importe |
|---|---|---|---|---|---|
| O01OA070 | h | Peón ordinario | 0.100 | 16.8 | 1.68 |
| P31SC030 | u | Panel completo PVC 700x1000 mm. (material) | 1.000 | 13.5 | 13.50 |
|  |  | Total |  |  | 15.18 |

Claves: persona, plancha, panel, blanco, PVC, construcción, paso

**E28EC020** u CARTEL PVC. SEÑALIZACIÓN EXTINTOR, B. I.
2.000 u × 9.43 (9.71 con costes indirectos) = 19.42
Cartel serigrafiado sobre planchas de PVC blanco de 0,6 mm. de espesor nominal. Para señales de lucha contra incendios (extintor, boca de incendio), i/colocación. s/R.D. 485/97.

| Código | Ud | Descripción | Rendimiento | Precio | Importe |
|---|---|---|---|---|---|
| O01OA070 | h | Peón ordinario | 0.100 | 16.8 | 1.68 |
| P31SC020 | u | Cartel PVC. Señalización extintor, boca inc. (material) | 1.000 | 7.75 | 7.75 |
|  |  | Total |  |  | 9.43 |

Claves: cartel, boca, construcción, incendio, blanco, extintor, señalización, PVC, plancha

**E28ES080** u PLACA SEÑALIZACIÓN RIESGO
5.000 u × 5.92 (6.1 con costes indirectos) = 30.50
Placa señalización-información en PVC serigrafiado de 50x30 cm., fijada mecánicamente, amortizable en 2 usos, incluso colocación y desmontaje. s/R.D. 485/97.

| Código | Ud | Descripción | Rendimiento | Precio | Importe |
|---|---|---|---|---|---|
| O01OA070 | h | Peón ordinario | 0.150 | 16.8 | 2.52 |
| P31SV120 | u | Placa informativa PVC 50x30 (material) | 0.500 | 6.8 | 3.40 |
|  |  | Total |  |  | 5.92 |

Claves: mecánico, desmontable, placa, amortización, construcción, fijación, señalización, colocación, PVC

**E28ES037** u SEÑAL CIRCULAR D=90cm. SOBRE TRIPODE
2.000 u × 20.03 (20.63 con costes indirectos) = 41.26
Señal de seguridad circular de D=90 cm., normalizada, con trípode tubular, amortizable en cinco usos, i/colocación y desmontaje. s/R.D. 485/97.

| Código | Ud | Descripción | Rendimiento | Precio | Importe |
|---|---|---|---|---|---|
| O01OA050 | h | Ayudante | 0.150 | 17.59 | 2.64 |
| P31SV155 | u | Caballete para señal D=60 L=90,70 (material) | 0.200 | 31.75 | 6.35 |
| P31SV035 | u | Señal circular D=90 cm reflexivo E.G. (material) | 0.200 | 55.2 | 11.04 |
|  |  | Total |  |  | 20.03 |

Claves: amortización, trípode, norma, desmontable, seguridad, construcción, circulación

**E28ES025** u SEÑAL CUADRADA L=60cm SOBRE TRIPODE
2.000 u × 14.79 (15.23 con costes indirectos) = 30.46
Señal de seguridad cuadrada de 60x60 cm, normalizada, con trípode tubular, amortizable en cinco usos, i/colocación y desmontaje. s/R.D. 485/97.

| Código | Ud | Descripción | Rendimiento | Precio | Importe |
|---|---|---|---|---|---|
| O01OA050 | h | Ayudante | 0.150 | 17.59 | 2.64 |
| P31SV020 | u | Señal cuadrada L=60 cm (material) | 0.200 | 28.98 | 5.80 |
| P31SV155 | u | Caballete para señal D=60 L=90,70 | 0.200 | 31.75 | 6.35 |
|  |  | Total |  |  | 14.79 |

Claves: desmontable, amortización, seguridad, trípode, cuadrado, norma, construcción

**E28ES015** u SEÑAL TRIANGULAR L=90cm. SOBRE TRIPODE
2.000 u × 18.06 (18.6 con costes indirectos) = 37.20
Señal de seguridad triangular de L=90 cm., normalizada, con trípode tubular, amortizable en cinco usos, i/colocación y desmontaje. s/R.D. 485/97.

| Código | Ud | Descripción | Rendimiento | Precio | Importe |
|---|---|---|---|---|---|
| O01OA050 | h | Ayudante | 0.150 | 17.59 | 2.64 |
| P31SV015 | u | Señal triangular L=90 cm reflexivo E.G. (material) | 0.200 | 45.36 | 9.07 |
| P31SV155 | u | Caballete para señal D=60 L=90,70 | 0.200 | 31.75 | 6.35 |
|  |  | Total |  |  | 18.06 |

Claves: desmontable, triángulo, trípode, amortización, norma, seguridad, construcción

**E28PA110** u TAPA PROVISIONAL POZO 70x70
5.000 u × 8.79 (9.05 con costes indirectos) = 45.25
Tapa provisional para pozos, pilotes o asimilables de 70x70 cm., formada mediante tablones de madera de 20x5 cm. armados mediante encolado y clavazón, zócalo de 20 cm. de altura, incluso fabricación y colocación, (amortizable en dos usos).

| Código | Ud | Descripción | Rendimiento | Precio | Importe |
|---|---|---|---|---|---|
| O01OA070 | h | Peón ordinario | 0.200 | 16.8 | 3.36 |
| P31CA110 | u | Tapa provisional pozo 70x70 (material) | 0.500 | 8.16 | 4.08 |
| P01DW090 | m | Pequeño material | 1.000 | 1.35 | 1.35 |
|  |  | Total |  |  | 8.79 |

Claves: construcción, pilote, amortización, zócalo, cola, madero, fabricación, tablón, pozo, tapa, colocación, clavazón, armadura

**E28PB120** m BARAND.PROTECCIÓN LATERAL ZANJAS
25.000 m × 2 (2.06 con costes indirectos) = 51.50
Barandilla protección lateral de zanjas, formada por tres tabloncillos de madera de pino de 20x7 cm. y estaquillas de madera de D=8 cm. hincadas en el terreno cada 1,00 m. (amortizable en 3 usos), incluso colocación y desmontaje. s/R.D. 486/97.

| Código | Ud | Descripción | Rendimiento | Precio | Importe |
|---|---|---|---|---|---|
| O01OA030 | h | Oficial primera | 0.010 | 19.76 | 0.20 |
| O01OA070 | h | Peón ordinario | 0.010 | 16.8 | 0.17 |
| P31CB030 | m3 | Tablón madera pino 20x7 cm (material) | 0.011 | 62.21 | 0.68 |
| P31CB190 | m | Puntal de pino 2,5 m D=8/10 (material) | 0.667 | 1.42 | 0.95 |
|  |  | Total |  |  | 2 |

Claves: barandilla, lateral, tablón, madero, protección, pino, colocación, desmontable, construcción, hinca, zanja, amortización, terreno

**E28PB170** m2 MALLA GALV.SIMPLE TORSIÓN 50/14
20.000 m2 × 6.56 (6.76 con costes indirectos) = 135.20
Cercado con entelado metálico galvanizado de malla simple torsión, trama 50/14 y postes de tubo de acero galvanizado por inmersión de 48 mm. de diámetro y tornapuntas tubo acero galvanizado de 32 mm. de diámetro, montada, i/replanteo y recibido con hormigón H-100/40, tensores, grupillas y accesorios (amortizable en un solo uso). s/R.D. 486/97.

| Código | Ud | Descripción | Rendimiento | Precio | Importe |
|---|---|---|---|---|---|
| O01OA090 | h | Cuadrilla A | 0.010 | 45.75 | 0.46 |
| P31CB130 | m2 | Vallado s/torsión ST 50/14 gal (material) | 1.000 | 1.44 | 1.44 |
| P31CB140 | u | Poste tubo acero galvaniz. D=48 (material) | 0.300 | 5.8 | 1.74 |
| P31CB150 | u | Poste esquina acero galv. D=48 (material) | 0.080 | 21 | 1.68 |
| P31CB160 | u | Tornapunta acero galvaniz. D=32 (material) | 0.080 | 6.36 | 0.51 |
| A03H060 | m3 | HORM. DOSIF. 225 kg /CEMENTO Tmáx.40 | 0.010 | 73.03 | 0.73 |
|  |  | Total |  |  | 6.56 |

Claves: torsión, accesorio, amortización, acero, malla, diámetro, construcción, hormigón, tornapunta, cerca, galvanizar, simple, inmersión, montaje, tubo, poste, metal, tensor

**E28PC050** u ALQUILER VALLA CONTENC. PEATONES
20.000 u × 3.53 (3.64 con costes indirectos) = 72.80
Alquiler Ud./mes de valla de contención de peatones, metálica, de 2,50 m. de largo y 1 m. de altura, color amarillo, incluso colocación y desmontaje. s/R.D. 486/97.

| Código | Ud | Descripción | Rendimiento | Precio | Importe |
|---|---|---|---|---|---|
| O01OA070 | h | Peón ordinario | 0.100 | 16.8 | 1.68 |
| P31CB095 | u | Alquiler valla cont. peat. 2,5x1 m (material) | 1.000 | 1.85 | 1.85 |
|  |  | Total |  |  | 3.53 |

Claves: amarillo, alquiler, peatonal, desmontable, valla, construcción, colocación, contenedor, metal, color

**E28PE020** u TOMA DE TIERRA R80 Oh;R=100 Oh.m
1.000 u × 113.4 (116.8 con costes indirectos) = 116.80
Toma de tierra para una resistencia de tierra R</=80 Ohmios y una resistividad R=100 Oh.m. formada por arqueta de ladrillo macizo de 24x11,5x7 cm, tapa de hormigón armado, tubo de PVC de D=75 mm, electrodo de acero cobrizado 14,3 mm y 100 cm, de profundidad hincado en el terreno, línea de t.t. de cobre desnudo de 35 mm2, con abrazadera a la pica, instalado. MI BT 039. y según R.D. 614/2001, UNE-EN 998-1:2010 y UNE-EN 998-2:2004.

| Código | Ud | Descripción | Rendimiento | Precio | Importe |
|---|---|---|---|---|---|
| O01OA030 | h | Oficial primera | 0.500 | 19.76 | 9.88 |
| O01OA050 | h | Ayudante | 0.500 | 17.59 | 8.80 |
| O01OA070 | h | Peón ordinario | 0.500 | 16.8 | 8.40 |
| O01OB200 | h | Oficial 1ª electricista | 0.750 | 19.15 | 14.36 |
| O01OB210 | h | Oficial 2ª electricista | 0.750 | 17.92 | 13.44 |
| P01LT020 | mu | Ladrillo perforado tosco 24x11,5x7 cm (material) | 0.045 | 72.57 | 3.27 |
| A02A080 | m3 | MORTERO CEMENTO M-5 | 0.020 | 76.08 | 1.52 |
| P04RR070 | kg | Mortero revoco CSIV-W2 (material; 07/01/2011) | 0.950 | 1.33 | 1.26 |
| P02EAT020 | u | Tapa cuadrada HA e=6cm 50x50cm (material) | 1.000 | 14.78 | 14.78 |
| P17VP040 | u | Codo M-H 87º PVC evac. j.peg. 75 mm (material) | 0.500 | 1.73 | 0.87 |
| P31CE040 | m | Pica cobre p/toma tierra 14,3 (material) | 1.000 | 12.25 | 12.25 |
| P31CE020 | m | Cable cobre desnudo D=35 mm. (material) | 3.000 | 1.58 | 4.74 |
| P31CE050 | u | Grapa para pica (material) | 1.000 | 2.58 | 2.58 |
| P15EC020 | u | Puente de prueba | 1.000 | 17.25 | 17.25 |
|  |  | Total |  |  | 113.4 |

Claves: tapa, macizo, ladrillo, tubo, PVC, resistencia, hormigón, armadura, cobre, electrodo, hinca, acero, terreno, construcción, tierra, abrazadera, desnudo, línea, arqueta, toma, pica

**E28PE140** u CUADRO DE OBRA 63 A. MODELO 1
1.000 u × 112.2 (115.57 con costes indirectos) = 115.57
Cuadro de obra trifásico 63 A, compuesto por armario metálico con revestimiento de poliéster de 600x500 cm. con salida lateral por toma de corriente y salida interior por bornes fijos, soportes, manecilla de sujeción y/o anillos de elevación, con cerradura, MT General de 4x63 A., 3 diferenciales de 2x40 A. 30 mA, 4x40 A. 30 mA y 4x63 A. 300 mA, respectivamente, 6 MT por base, tres de 2x16 A., dos de 4x32 A. y uno de 4x63 A., incluyendo cableado, rótulos de identificación, 6 bases de salida y p.p. de conexión a tierra, instalado (amortizable en 4 obras) s/ITC-BT-33 del REBT, RD 842/2002 de 02/08/2002 y UNE-EN 60439-4.

| Código | Ud | Descripción | Rendimiento | Precio | Importe |
|---|---|---|---|---|---|
| O01OB200 | h | Oficial 1ª electricista | 0.500 | 19.15 | 9.58 |
| P31CE170 | u | Cuadro de obra 63 A. Modelo 1 (material) | 0.250 | 410.48 | 102.62 |
|  |  | Total |  |  | 112.2 |

Claves: armario, salida, compuesto, rótulo, construcción, metal, elevación, base, poliéster, toma, cuadro, trifásico, interior, sujeción, soporte, lateral, diferencial, cableado, cerrajería, revestimiento, anillo, modelo, amortización, tierra, conexión

**E28PF010** u EXTINTOR POLVO ABC 6 kg. PR.INC.
2.000 u × 23.5 (24.21 con costes indirectos) = 48.42
Extintor de polvo químico ABC polivalente antibrasa de eficacia 21A/113B, de 6 kg. de agente extintor, con soporte, manómetro comprobable y boquilla con difusor, según norma EN-3:1996. Medida la unidad instalada. s/R.D. 486/97.

| Código | Ud | Descripción | Rendimiento | Precio | Importe |
|---|---|---|---|---|---|
| O01OA070 | h | Peón ordinario | 0.100 | 16.8 | 1.68 |
| P31CI010 | u | Extintor polvo ABC 6 kg. 21A/113B (material) | 1.000 | 21.82 | 21.82 |
|  |  | Total |  |  | 23.5 |

Claves: brasa, manómetro, extintor, norma, boquilla, polvo, difusor, químico, construcción, soporte

**E28PF030** u EXTINTOR CO2 5 kg. ACERO
2.000 u × 48.26 (49.71 con costes indirectos) = 99.42
Extintor de nieve carbónica CO2, de eficacia 89B, con 5 kg. de agente extintor, construido en acero, con soporte y boquilla con difusor, según norma EN-3:1996. Medida la unidad instalada. s/R.D. 486/97.

| Código | Ud | Descripción | Rendimiento | Precio | Importe |
|---|---|---|---|---|---|
| O01OA070 | h | Peón ordinario | 0.100 | 16.8 | 1.68 |
| P31CI030 | u | Extintor CO2 5 kg. acero. 89B (material) | 1.000 | 46.58 | 46.58 |
|  |  | Total |  |  | 48.26 |

Claves: soporte, boquilla, construcción, difusor, extintor, acero, norma

**E28PM130** m2 PASARELA METÁLICA SOBRE ZANJAS
10.000 m2 × 6.12 (6.3 con costes indirectos) = 63.00
Pasarela de protección de zanjas, pozos o hueco, en superficies horizontales con chapa de acero de 12 mm., incluso colocación y desmontaje (amortiz. en 10 usos). s/R.D. 486/97.

| Código | Ud | Descripción | Rendimiento | Precio | Importe |
|---|---|---|---|---|---|
| O01OA070 | h | Peón ordinario | 0.100 | 16.8 | 1.68 |
| M05PN010 | h | Pala cargadora neumáticos 85 CV/1,2m3 (maquinaria) | 0.100 | 40.44 | 4.04 |
| P31CB230 | m2 | Plancha de acero de e=12 mm (material) | 0.100 | 3.96 | 0.40 |
|  |  | Total |  |  | 6.12 |

Claves: colocación, acero, protección, metal, horizontal, pozo, construcción, hueco, desmontable, superficie, zanja, chapa

**E28PR010** m RED SEGURIDAD TIPO HORCA 1ª PTA.
20.000 m × 7.64 (7.87 con costes indirectos) = 157.40
Red vertical de seguridad de malla de poliamida de 10x10 cm. de paso, ennudada con cuerda de D=3 mm. en módulos de 10x5 m. incluso pescante metálico tipo horca de 7,50x2,00 m. en tubo de 80x40x1,5 mm. colocados cada 4,50 m., soporte mordaza (amortizable en 20 usos), anclajes de red, cuerdas de unión y red (amortizable en 10 usos) incluso colocación y desmontaje en primera puesta. s/R.D. 486/97.

| Código | Ud | Descripción | Rendimiento | Precio | Importe |
|---|---|---|---|---|---|
| O01OA030 | h | Oficial primera | 0.050 | 19.76 | 0.99 |
| O01OA070 | h | Peón ordinario | 0.050 | 16.8 | 0.84 |
| P31CR030 | m2 | Red seguridad poliamida 10x10 cm (material) | 0.600 | 2.5 | 1.50 |
| P31CR120 | u | Pescante/horca 7,50 m. 80x40x1,5 (material) | 0.020 | 129.67 | 2.59 |
| P31CR130 | u | Gancho anclaje forjado D=16 mm (material) | 0.700 | 1.83 | 1.28 |
| P31CR140 | u | Gancho montaje red D=10 mm (material) | 1.100 | 0.17 | 0.19 |
| P31CR160 | m | Cuerda de unión redes de seguridad (material) | 0.600 | 0.41 | 0.25 |
|  |  | Total |  |  | 7.64 |

Claves: paso, colocación, metal, horca, módulo, pescante, cuerda, poliamida, amortización, soporte, vertical, red, anclaje, desmontable, seguridad, malla, construcción, unión, tubo

**E28PR030** m RED VERTICAL PERIM. FORJADO
20.000 m × 3.38 (3.48 con costes indirectos) = 69.60
Red vertical de poliamida de hilo D=3 mm. y malla de 70x70 mm., de 5 m. de altura colocada en todo el perímetro del forjado y fijado con ganchos cada 50 cm., incluso colocación y desmontaje (amortizable en 10 usos). s/R.D. 486/97.

| Código | Ud | Descripción | Rendimiento | Precio | Importe |
|---|---|---|---|---|---|
| O01OA030 | h | Oficial primera | 0.042 | 19.76 | 0.83 |
| O01OA070 | h | Peón ordinario | 0.042 | 16.8 | 0.71 |
| P31CR030 | m2 | Red seguridad poliamida 10x10 cm | 0.600 | 2.5 | 1.50 |
| P31CR140 | u | Gancho montaje red D=10 mm | 2.000 | 0.17 | 0.34 |
|  |  | Total |  |  | 3.38 |

Claves: vertical, red, construcción, amortización, desmontable, cable, malla, colocación, poliamida, perímetro, gancho, forjado

**E28PR040** m RED SEGURID. PERIM. HORIZONTAL
20.000 m × 4.31 (4.44 con costes indirectos) = 88.80
Red horizontal de seguridad de malla de poliamida de 7x7 cm. de paso, ennudada con cuerda de D=4 mm. en módulos de 3x4 m. incluso soporte mordaza con brazos metálicos, colocados cada 4,00 m., (amortizable en 20 usos) anclajes de red, cuerdas de unión y red (amortizable en 10 usos) incluso colocación y desmontaje. s/R.D. 486/97.

| Código | Ud | Descripción | Rendimiento | Precio | Importe |
|---|---|---|---|---|---|
| O01OA030 | h | Oficial primera | 0.005 | 19.76 | 0.10 |
| O01OA070 | h | Peón ordinario | 0.005 | 16.8 | 0.08 |
| P31CR040 | u | Red seguridad D=4 mm 3,00x4,00 (material) | 0.025 | 27.59 | 0.69 |
| P31CR060 | u | Soporte mordaza (material) | 0.015 | 115.25 | 1.73 |
| P31CR070 | u | Anclaje/soporte mordaza (material) | 0.015 | 29.54 | 0.44 |
| P31CR080 | u | Brazo para soporte (material) | 0.015 | 61.65 | 0.92 |
| P31CR100 | u | Tubo transversal de unión 4,00 (material) | 0.013 | 26.73 | 0.35 |
|  |  | Total |  |  | 4.31 |

Claves: unión, brazo, metal, construcción, amortización, malla, paso, poliamida, seguridad, horizontal, soporte, módulo, anclaje, desmontable, colocación, cuerda, red

**E28PX010** u TAPÓN PROTECTOR "TIPO SETA" ESPERAS ARM.
100.000 u × 0.04 (0.04 con costes indirectos) = 4.00
Colocación de tapón protector de plástico "tipo seta" de las puntas de acero en las esperas de las armaduras de la estructura de hormigón armado (amortizable en tres usos), incluso retirada antes del vertido del hormigón.

| Código | Ud | Descripción | Rendimiento | Precio | Importe |
|---|---|---|---|---|---|
| O01OA070 | h | Peón ordinario | 0.001 | 16.8 | 0.02 |
| P31CR190 | u | Tapón protector puntas acero tipo seta (material) | 0.333 | 0.07 | 0.02 |
|  |  | Total |  |  | 0.04 |

Claves: estructura, plástico, hormigón, acero, protección, tapón, amortización, vertedero, construcción, espera, punta, armadura, colocación

**E28RA010** u CASCO DE SEGURIDAD AJUST. RUEDA
5.000 u × 9.02 (9.29 con costes indirectos) = 46.45
Casco de seguridad con arnés de cabeza ajustable por medio de rueda dentada, para uso normal y eléctrico hasta 440 V. Certificado CE. s/R.D. 773/97 y R.D. 1407/92.

| Código | Ud | Descripción | Rendimiento | Precio | Importe |
|---|---|---|---|---|---|
| P31IA010 | u | Casco seguridad con rueda (material) | 1.000 | 9.02 | 9.02 |
|  |  | Total |  |  | 9.02 |

Claves: construcción, rueda, eléctrico, dentado, círculo, seguridad, medio, cabeza, casco

**E28RA040** u PANTALLA DE CABEZA SOLDADOR
1.000 u × 2.47 (2.54 con costes indirectos) = 2.54
Pantalla de seguridad de cabeza, para soldador, de fibra vulcanizada, con cristal de 110 x 55 mm., (amortizable en 5 usos). Certificado CE. s/R.D. 773/97 y R.D. 1407/92.

| Código | Ud | Descripción | Rendimiento | Precio | Importe |
|---|---|---|---|---|---|
| P31IA100 | u | Pantalla seguridad cabeza soldador (material) | 0.200 | 12.35 | 2.47 |
|  |  | Total |  |  | 2.47 |

Claves: construcción, círculo, fibra, pantalla, seguridad, cabeza, soldadura, cristal, amortización, vulcanizado

**E28RA070** u GAFAS CONTRA IMPACTOS
5.000 u × 2.68 (2.76 con costes indirectos) = 13.80
Gafas protectoras contra impactos, incoloras, (amortizables en 3 usos). Certificado CE. s/R.D. 773/97 y R.D. 1407/92.

| Código | Ud | Descripción | Rendimiento | Precio | Importe |
|---|---|---|---|---|---|
| P31IA120 | u | Gafas protectoras (material) | 0.333 | 8.06 | 2.68 |
|  |  | Total |  |  | 2.68 |

Claves: incoloro, impacto, protección, amortización, gafa, construcción, círculo

**E28RA105** u SEMI MÁSCAR. ANTIPOLVO 2 FILTROS
2.000 u × 8.7 (8.96 con costes indirectos) = 17.92
Semi-mascarilla antipolvo doble filtro, (amortizable en 3 usos). Certificado CE. s/R.D. 773/97 y R.D. 1407/92.

| Código | Ud | Descripción | Rendimiento | Precio | Importe |
|---|---|---|---|---|---|
| P31IA155 | u | Semi-mascarilla 2 filtros (material) | 0.333 | 26.13 | 8.70 |
|  |  | Total |  |  | 8.7 |

Claves: construcción, doble, polvo, círculo, amortización, filtro

**E28RA130** u JUEGO TAPONES ANTIRRUIDO ESPUMA POLIURETANO
5.000 u × 0.41 (0.42 con costes indirectos) = 2.10
Juego de tapones antirruido de espuma de poliuretano ajustables. Certificado CE. s/R.D. 773/97 y R.D. 1407/92.

| Código | Ud | Descripción | Rendimiento | Precio | Importe |
|---|---|---|---|---|---|
| P31IA210 | u | Juego tapones antirruido espuma poliuretano (material) | 1.000 | 0.41 | 0.41 |
|  |  | Total |  |  | 0.41 |

Claves: tapón, juego, ruido, espuma, poliuretano, círculo, construcción

**E28RA025** u CASCO TRABAJOS EN ALTURA (29/11/2013)
2.000 u × 15.4 (15.86 con costes indirectos) = 31.72
Casco de seguridad sin ventilar para trabajos verticales, con visera corta para facilitar la visión hacia arriba. Incluye barboquejo de 4 puntos de sujeción. Fabricado en polietileno de alta densidad (PEHD) con resistencia a temperaturas de hasta -30ºC y una resistencia eléctrica de hasta 1000V (EN-50365). Peso: 375gr. Colores: Blanco y amarillo s/norma: EN-397 y EN-50365.

| Código | Ud | Descripción | Rendimiento | Precio | Importe |
|---|---|---|---|---|---|
| P31IA016 | u | Casco trabajos en altura (material; 26/10/2013) | 1.000 | 15.4 | 15.40 |
|  |  | Total |  |  | 15.4 |

Claves: resistencia, seguridad, vertical, casco, punto, visible, sujeción, eléctrico, peso, trabajo, blanco, visera, color, cortador, amarillo, temperatura, densidad, polietileno, construcción, alto, fabricación

**E28RC010** u FAJA DE PROTECCIÓN LUMBAR
2.000 u × 5.59 (5.76 con costes indirectos) = 11.52
Faja protección lumbar (amortizable en 4 usos). Certificado CE EN385. s/R.D. 773/97 y R.D. 1407/92.

| Código | Ud | Descripción | Rendimiento | Precio | Importe |
|---|---|---|---|---|---|
| P31IC050 | u | Faja protección lumbar (material) | 0.250 | 22.34 | 5.59 |
|  |  | Total |  |  | 5.59 |

Claves: círculo, amortización, construcción, protección

**E28RC100** u TRAJE AGUA VERDE INGENIERO
5.000 u × 15.28 (15.74 con costes indirectos) = 78.70
Traje de agua color verde tipo ingeniero (amortizable en un uso). Certificado CE. s/R.D. 773/97 y R.D. 1407/92.

| Código | Ud | Descripción | Rendimiento | Precio | Importe |
|---|---|---|---|---|---|
| P31IC105 | u | Traje agua verde tipo ingeniero (material) | 1.000 | 15.28 | 15.28 |
|  |  | Total |  |  | 15.28 |

Claves: color, construcción, círculo, verde, traje, amortización, agua

**E28RC125** u ABRIGO PARA EL FRÍO
5.000 u × 10.42 (10.73 con costes indirectos) = 53.65
Abrigo para el frío (amortizable en 3 usos). Certificado CE. s/R.D. 773/97 y R.D. 1407/92.

| Código | Ud | Descripción | Rendimiento | Precio | Importe |
|---|---|---|---|---|---|
| P31IC115 | u | Abrigo para frío (material) | 0.333 | 31.28 | 10.42 |
|  |  | Total |  |  | 10.42 |

Claves: construcción, círculo, frío, amortización

**E28RC150** u PETO REFLECTANTE DE SEGURIDAD
5.000 u × 3.53 (3.64 con costes indirectos) = 18.20
Peto reflectante de seguridad personal en colores amarillo o naranaja (amortizable en 1 usos). Certificado CE. s/R.D. 773/97 y R.D. 1407/92.

| Código | Ud | Descripción | Rendimiento | Precio | Importe |
|---|---|---|---|---|---|
| P31IC140 | u | Peto reflectante amarillo/naranja (material) | 1.000 | 3.53 | 3.53 |
|  |  | Total |  |  | 3.53 |

Claves: reflejo, amarillo, color, seguridad, círculo, persona, construcción, amortización

**E28RC240** u CONJUNTO LLUVIA ALTA VISIBILIDAD
5.000 u × 7.98 (8.22 con costes indirectos) = 41.10
Conjunto de lluvia alta visibilidad compuesto por pantalón y chaqueta. Ambos con tiras retroreflejantes microburbujas 3M, termoselladas, color plata, 50 mm, montaje paralelo. Amortizable en 3 usos. Certificado CE según EN471. s/R.D. 773/97.

| Código | Ud | Descripción | Rendimiento | Precio | Importe |
|---|---|---|---|---|---|
| P31IC230 | u | Conjunto de lluvia alta visibilidad (material) | 0.333 | 23.96 | 7.98 |
|  |  | Total |  |  | 7.98 |

Claves: chaqueta, amortización, paralelo, plata, color, alto, compuesto, pantalón, círculo, montaje, construcción, tira

**E28RM020** u PAR GUANTES DE LONA REFORZADOS
5.000 u × 2.92 (3.01 con costes indirectos) = 15.05
Par de guantes de lona reforzados. Certificado CE. s/R.D. 773/97 y R.D. 1407/92.

| Código | Ud | Descripción | Rendimiento | Precio | Importe |
|---|---|---|---|---|---|
| P31IM006 | u | Par guantes lona reforzados (material) | 1.000 | 2.92 | 2.92 |
|  |  | Total |  |  | 2.92 |

Claves: refuerzo, construcción, par, guante, lona, círculo

**E28RM060** u PAR GUANTES DE NITRILO
5.000 u × 1.16 (1.19 con costes indirectos) = 5.95
Par de guantes de nitrilo de alta resistencia. Certificado CE. s/R.D. 773/97 y R.D. 1407/92.

| Código | Ud | Descripción | Rendimiento | Precio | Importe |
|---|---|---|---|---|---|
| P31IM025 | u | Par guantes de nitrilo amarillo (material) | 1.000 | 1.16 | 1.16 |
|  |  | Total |  |  | 1.16 |

Claves: par, resistencia, construcción, alto, círculo, guante

**E28RM100** u PAR GUANTES SOLDADOR
1.000 u × 1.34 (1.38 con costes indirectos) = 1.38
Par de guantes para soldador (amortizables en 2 usos). Certificado CE. s/R.D. 773/97 y R.D. 1407/92.

| Código | Ud | Descripción | Rendimiento | Precio | Importe |
|---|---|---|---|---|---|
| P31IM040 | u | Par guantes p/soldador (material) | 0.500 | 2.68 | 1.34 |
|  |  | Total |  |  | 1.34 |

Claves: amortización, círculo, par, construcción, soldadura, guante

**E28RM110** u PAR GUANTES AISLANTES 5000 V.
1.000 u × 8.91 (9.18 con costes indirectos) = 9.18
Par de guantes aislantes para protección de contacto eléctrico en tensión hasta 5.000 V., (amortizables en 3 usos). Certificado CE. s/R.D. 773/97 y R.D. 1407/92.

| Código | Ud | Descripción | Rendimiento | Precio | Importe |
|---|---|---|---|---|---|
| P31IM050 | u | Par guantes aislam. 5.000 V. (material) | 0.333 | 26.75 | 8.91 |
|  |  | Total |  |  | 8.91 |

Claves: guante, amortización, eléctrico, construcción, tensión, protección, círculo, aislante, contacto, par

**E28RP150** u PAR RODILLERAS
1.000 u × 4.44 (4.57 con costes indirectos) = 4.57
Par de rodilleras ajustables de protección ergonómica (amortizables en 3 usos). Certificado CE. s/R.D. 773/97 y R.D. 1407/92.

| Código | Ud | Descripción | Rendimiento | Precio | Importe |
|---|---|---|---|---|---|
| P31IP100 | u | Par rodilleras (material) | 0.333 | 13.32 | 4.44 |
|  |  | Total |  |  | 4.44 |

Claves: amortización, par, círculo, construcción, protección

**E28RP060** u PAR DE BOTAS DE AGUA DE SEGURIDAD
5.000 u × 9.14 (9.41 con costes indirectos) = 47.05
Par de botas de seguridad con plantilla y puntera de acero (amortizables en 1 usos). Certificado CE. s/R.D. 773/97 y R.D. 1407/92.

| Código | Ud | Descripción | Rendimiento | Precio | Importe |
|---|---|---|---|---|---|
| P31IP020 | u | Par botas de agua de seguridad (material) | 1.000 | 9.14 | 9.14 |
|  |  | Total |  |  | 9.14 |

Claves: puntera, par, agua, acero, amortización, construcción, círculo, bota, seguridad

**E28RSG020** m LÍNEA HORIZONTAL DE SEGURIDAD
25.000 m × 4.19 (4.32 con costes indirectos) = 108.00
Línea horizontal de seguridad para anclaje y desplazamiento de cinturones de seguridad con cuerda para dispositivo anticaída, D=14 mm., y anclaje autoblocante de fijación de mosquetones de los cinturones, i/desmontaje.

| Código | Ud | Descripción | Rendimiento | Precio | Importe |
|---|---|---|---|---|---|
| O01OA030 | h | Oficial primera | 0.010 | 19.76 | 0.20 |
| O01OA070 | h | Peón ordinario | 0.010 | 16.8 | 0.17 |
| P31IS470 | u | Disp. ant. tb. vert./hor. desliz.+esl.90 cm. (material) | 0.070 | 25.56 | 1.79 |
| P31IS600 | m | Cuerda nylon 14 mm. (material) | 1.050 | 1.93 | 2.03 |
|  |  | Total |  |  | 4.19 |

Claves: fijación, cinturón, línea, anclaje, construcción, horizontal, blocante, seguridad, cuerda, caída

**E28RSI060** u EQUIPO PARA TRABAJOS EN ALTURA
2.000 u × 41.38 (42.62 con costes indirectos) = 85.24
Equipo completo de trabajo para evitar caídas en altura en forjados o cubiertas inclinadas, formado por una percha de acero, una eslinga, un arnes y un tubo cónico perdidos embebido en la estructura de hormigón (amortizable en 10 obras). Totalmente instalado. Certificado CE. Norma EN 36.EN 696-EN 353-2 s/R.D 1407/92.

| Código | Ud | Descripción | Rendimiento | Precio | Importe |
|---|---|---|---|---|---|
| O01OA030 | h | Oficial primera | 0.200 | 19.76 | 3.95 |
| O01OA070 | h | Peón ordinario | 0.200 | 16.8 | 3.36 |
| P31IS770 | u | Cjto. 1percha+ 1eslinga+1arnes (material) | 0.100 | 268.15 | 26.82 |
| P31IS760 | u | Tubo cónico perdido (material) | 1.000 | 7.25 | 7.25 |
|  |  | Total |  |  | 41.38 |

Claves: pérdida, equipo, trabajo, caída, cubierta, círculo, forjado, inclinación, amortización, acero, norma, tubo, percha, construcción, estructura, hormigón

**E28W020** u COSTO MENSUAL COMITÉ SEGURIDAD
3.000 u × 59.8 (61.59 con costes indirectos) = 184.77
Costo mensual del Comité de Seguridad y salud en el Trabajo, considerando una reunión al mes de dos horas y formado por un técnico cualificado en materia de seguridad y salud, dos trabajadores con categoría de oficial de 2ª o ayudante y un vigilante con categoría de oficial de 1ª.

| Código | Ud | Descripción | Rendimiento | Precio | Importe |
|---|---|---|---|---|---|
| P31W020 | u | Costo mensual Comité seguridad (material) | 1.000 | 59.8 | 59.80 |
|  |  | Total |  |  | 59.8 |

Claves: hora, trabajo, cualificado, ayudante, mes, construcción, seguridad

**E28W060** u RECONOCIMIENTO MÉDICO BÁSICO I
5.000 u × 32.72 (33.7 con costes indirectos) = 168.50
Reconocimiento médico básico I anual trabajador, compuesto por control visión, audiometría y analítica de sangre y orina con 6 parámetros.

| Código | Ud | Descripción | Rendimiento | Precio | Importe |
|---|---|---|---|---|---|
| P31W060 | u | Reconocimiento médico básico I (material) | 1.000 | 32.72 | 32.72 |
|  |  | Total |  |  | 32.72 |

Claves: visible, control, compuesto, anual, médico, trabajo, básico, construcción

## 07 Gestión de residuos (13/11/2014)
Importe: 1429.64

**resi** ud Gestión de residuos (13/11/2014)
1.000 ud × 1388 (1429.64 con costes indirectos) = 1429.64

## E02 ACONDICIONAMIENTO DEL TERRENO

*CONDICIONES QUE DEBEN CUMPLIR LAS UNIDADES DE OBRA*
En todos los casos se deberá llevar a cabo un estudio previo del terreno con objeto de conocer la estabilidad del mismo.
Se solicitará de las correspondientes Compañías, la posición y solución a adoptar para las instalaciones que puedan ser afectadas por la excavación, así como la distancia de seguridad a tendidos aéreos de conducción de energía eléctrica.
Se protegerán los elementos de Servicio Público que puedan ser afectados por la excavación, como bocas de riego, tapas y sumideros de alcantarillado, farolas, árboles, etc.
Antes del inicio de los trabajos, se presentarán a la aprobación de la dirección facultativa los cálculos justificativos de las entibaciones a realizar, que podrán ser modificados por la misma cuando lo considere necesario. La elección del tipo de entibación dependerá del tipo de terreno, de las solicitaciones por cimentación próxima o vial y de la profundidad del corte.
Cuando las excavaciones afecten a construcciones existentes, se hará previamente un estudio en cuanto a la necesidad de apeos en todas las partes interesadas en los trabajos.
Antes de comenzar las excavaciones, estarán aprobados por la dirección facultativa el replanteo y las circulaciones que rodean al corte. Las camillas de replanteo serán dobles en los extremos de las alineaciones, y estarán separadas del borde del vaciado no menos de 1 m. Se dispondrán puntos fijos de referencia, en lugares que no puedan ser afectados por la excavación, a los que se referirán todas las lecturas de cotas de nivel y desplazamientos horizontales y/o verticales de los puntos del terreno y/o edificaciones próximas señalados en la documentación técnica. Se determinará el tipo, situación, profundidad y dimensiones de cimentaciones que estén a una distancia de la pared del corte igual o menor de dos veces la profundidad de la zanja.
El contratista notificará a la dirección facultativa, con la antelación suficiente el comienzo de cualquier excavación, a fin de que éste pueda efectuar las mediciones necesarias sobre el terreno inalterado.

*CONDICIONES QUE DEBEN CUMPLIR LOS MATERIALES*
La recepción de los productos, equipos y sistemas se realizará conforme se desarrolla en la Parte II, Condiciones de recepción de productos. Este control comprende el control de la documentación de los suministros (incluida la correspondiente al marcado CE, cuando sea pertinente), el control mediante distintivos de calidad o evaluaciones técnicas de idoneidad y el control mediante ensayos.
- Entibaciones:
Elementos de madera resinosa, de fibra recta, como pino o abeto: tableros, cabeceros, codales, etc. La madera aserrada se ajustará, como mínimo, a la clase I/80. El contenido mínimo de humedad en la madera no será mayor del 15%. La madera no presentará principio de pudrición, alteraciones ni defectos.
- Tensores circulares de acero protegido contra la corrosión.
- Sistemas prefabricados metálicos y de madera: tableros, placas, puntales, etc.
- Elementos complementarios: puntas, gatos, tacos, etc.
- Maquinaria: pala cargadora, compresor, martillo neumático, martillo rompedor.
- Materiales auxiliares: explosivos, bomba de agua.
Cuando proceda hacer ensayos para la recepción de los productos, según su utilización, estos podrán ser los que se indican:
- Entibaciones de madera: ensayos de características físico-mecánicas: contenido de humedad. Peso específico. Higroscopicidad. Coeficiente de contracción volumétrica. Dureza. Resistencia a compresión. Resistencia a la flexión estática; con el mismo ensayo y midiendo la fecha a rotura, determinación del módulo de elasticidad E. Resistencia a la tracción. Resistencia a la hienda. Resistencia a esfuerzo cortante.

*CRITERIOS DE MEDICION Y VALORACION*
- Metro cúbico de excavación a cielo abierto, medido sobre planos de perfiles transversales del terreno, tomados antes de iniciar este tipo de excavación, y aplicadas las secciones teóricas de la excavación, en terrenos deficientes, blandos, medios, duros y rocosos, con medios manuales o mecánicos.
- Metro cuadrado de refino, limpieza de paredes y/o fondos de la excavación y nivelación de tierras, en terrenos deficientes, blandos, medios y duros, con medios manuales o mecánicos, sin incluir carga sobre transporte.
- Metro cuadrado de entibación, totalmente terminada, incluyendo los clavos y cuñas necesarios, retirada, limpieza y apilado del material.

*CONTROL Y CRITERIOS DE ACEPTACION Y RECHAZO*
· Tolerancias admisibles
Comprobación final:
El fondo y paredes de las zanjas y pozos terminados, tendrán las formas y dimensiones exigidas, con las modificaciones inevitables autorizadas, debiendo refinarse hasta conseguir unas diferencias de ±5 cm, con las superficies teóricas.
Se comprobará que el grado de acabado en el refino de taludes, será el que se pueda conseguir utilizando los medios mecánicos, sin permitir desviaciones de línea y pendiente, superiores a 15 cm, comprobando con una regla de 4 m.
Las irregularidades localizadas, previa a su aceptación, se corregirán de acuerdo con las instrucciones de la dirección facultativa.
Se comprobarán las cotas y pendientes, verificándolo con las estacas colocadas en los bordes del perfil transversal de la base del firme y en los correspondientes bordes de la coronación de la trinchera.
· Condiciones de terminación
Se conservarán las excavaciones en las condiciones de acabado, tras las operaciones de refino, limpieza y nivelación, libres de agua y con los medios necesarios para mantener la estabilidad.
Según el CTE DB SE C, apartado 4.5.1.3, una vez hecha la excavación hasta la profundidad necesaria y antes de constituir la solera de asiento, se nivelará bien el fondo para que la superficie quede sensiblemente de acuerdo con el proyecto, y se limpiará y apisonará ligeramente.
Control de ejecución, ensayos y pruebas
· Control de ejecución
Puntos de observación:
- Replanteo:
Cotas entre ejes.
Dimensiones en planta.
Zanjas y pozos. No aceptación de errores superiores al 2,5/1000 y variaciones iguales o superiores a ± 10 cm.
- Durante la excavación del terreno:
Comparar terrenos atravesados con lo previsto en proyecto y estudio geotécnico.
Identificación del terreno de fondo en la excavación. Compacidad.
Comprobación de la cota del fondo.
Excavación colindante a medianerías. Precauciones.
Nivel freático en relación con lo previsto.
Defectos evidentes, cavernas, galerías, colectores, etc.
Agresividad del terreno y/o del agua freática.
Pozos. Entibación en su caso.
- Entibación de zanja:
Replanteo, no admitiéndose errores superiores al 2,5/1000 y variaciones en ± 10 cm.
Se comprobará una escuadría, separación y posición de la entibación, no aceptándose que sean inferiores, superiores y/o distintas a las especificadas.
- Entibación de pozo:
Por cada pozo se comprobará una escuadría, separación y posición, no aceptándose si las escuadrías, separaciones y/o posiciones son inferiores, superiores y/o distintas a las especificadas.

*EJECUCION DE LAS OBRAS*
Una vez efectuado el replanteo de las zanjas o pozos, la dirección facultativa autorizará el inicio de la excavación. La excavación continuará hasta llegar a la profundidad señalada en los planos y obtenerse una superficie firme y limpia a nivel o escalonada. El comienzo de la excavación de zanjas o pozos, cuando sea para cimientos, se acometerá cuando se disponga de todos los elementos necesarios para proceder a su construcción, y se excavarán los últimos 30 cm en el momento de hormigonar.
- Entibaciones (se tendrán en cuenta las prescripciones respecto a las mismas del capítulo 2.1.1 Explanaciones):
En general, se evitará la entrada de aguas superficiales a las excavaciones, achicándolas lo antes posible cuando se produzcan, y adoptando las soluciones previstas para el saneamiento de las profundas. Cuando los taludes de las excavaciones resulten inestables, se entibarán. En tanto se efectúe la consolidación definitiva de las paredes y fondo de la excavación, se conservarán las contenciones, apuntalamientos y apeos realizados para la sujeción de las construcciones y/o terrenos adyacentes, así como de vallas y/o cerramientos. Una vez alcanzadas las cotas inferiores de los pozos o zanjas de cimentación, se hará una revisión general de las edificaciones medianeras. Se excavará el terreno en zanjas o pozos de ancho y profundo según la documentación técnica. Se realizará la excavación por franjas horizontales de altura no mayor a la separación entre codales más 30 cm, que se entibará a medida que se excava. Los productos de excavación de la zanja, aprovechables para su relleno posterior, se podrán depositar en caballeros situados a un solo lado de la zanja, y a una separación del borde de la misma de un mínimo de 60 cm.
- Pozos y zanjas:
Según el CTE DB SE C, apartado 4.5.1.3, la excavación debe hacerse con sumo cuidado para que la alteración de las características mecánicas del suelo sea la mínima inevitable. Las zanjas y pozos de cimentación tendrán las dimensiones fijadas en el proyecto. La cota de profundidad de estas excavaciones será la prefijada en los planos, o las que la dirección facultativa ordene por escrito o gráficamente a la vista de la naturaleza y condiciones del terreno excavado.
Los pozos, junto a cimentaciones próximas y de profundidad mayor que éstas, se excavarán con las siguientes prevenciones:
- reduciendo, cuando se pueda, la presión de la cimentación próxima sobre el terreno, mediante apeos;
- realizando los trabajos de excavación y consolidación en el menor tiempo posible;
- dejando como máximo media cara vista de zapata pero entibada;
- separando los ejes de pozos abiertos consecutivos no menos de la suma de las separaciones entre tres zapatas aisladas o mayor o igual a 4 m en zapatas corridas o losas.
No se considerarán pozos abiertos los que ya posean estructura definitiva y consolidada de contención o se hayan rellenado compactando el terreno.
Cuando la excavación de la zanja se realice por medios mecánicos, además, será necesario:
- que el terreno admita talud en corte vertical para esa profundidad;
- que la separación entre el tajo de la máquina y la entibación no sea mayor de vez y media la profundidad de la zanja en ese punto.
En general, los bataches comenzarán por la parte superior cuando se realicen a mano y por la inferior cuando se realicen a máquina. Se acotará, en caso de realizarse a máquina, la zona de acción de cada máquina. Podrán vaciarse los bataches sin realizar previamente la estructura de contención, hasta una profundidad máxima, igual a la altura del plano de cimentación próximo más la mitad de la distancia horizontal, desde el borde de coronación del talud a la cimentación o vial más próximo. Cuando la anchura del batache sea igual o mayor de 3 m, se entibará. Una vez replanteados en el frente del talud, los bataches se iniciarán por uno de los extremos, en excavación alternada. No se acumulará el terreno de excavación, ni otros materiales, junto al borde del batache, debiendo separarse del mismo una distancia no menor de dos veces su profundidad.
Según el CTE DB SE C, apartado 4.5.1.3, aunque el terreno firme se encuentre muy superficial, es conveniente profundizar de 0,5 m a 0,8 m por debajo de la rasante.
- Refino, limpieza y nivelación.
Se retirarán los fragmentos de roca, lajas, bloques y materiales térreos, que hayan quedado en situación inestable en la superficie final de la excavación, con el fin de evitar posteriores desprendimientos. El refino de tierras se realizará siempre recortando y no recreciendo, si por alguna circunstancia se produce un sobreancho de excavación, inadmisible bajo el punto de vista de estabilidad del talud, se rellenará con material compactado. En los terrenos meteorizables o erosionables por lluvias, las operaciones de refino se realizarán en un plazo comprendido entre 3 y 30 días, según la naturaleza del terreno y las condiciones climatológicas del sitio.

## E02C EXCAVACIÓN EN VACIADOS

*CONDICIONES QUE DEBEN CUMPLIR LOS MATERIALES*
La recepción de los productos, equipos y sistemas se realizará conforme se desarrolla en la Parte II, Condiciones de recepción de productos. Este control comprende el control de la documentación de los suministros (incluida la correspondiente al marcado CE, cuando sea pertinente), el control mediante distintivos de calidad o evaluaciones técnicas de idoneidad y el control mediante ensayos.
- Entibaciones:
Elementos de madera resinosa, de fibra recta, como pino o abeto: tableros, cabeceros, codales, etc. La madera aserrada se ajustará, como mínimo, a la clase I/80. El contenido mínimo de humedad en la madera no será mayor del 15%. La madera no presentará principio de pudrición, alteraciones ni defectos.
- Tensores circulares de acero protegido contra la corrosión.
- Sistemas prefabricados metálicos y de madera: tableros, placas, puntales, etc.
- Elementos complementarios: puntas, gatos, tacos, etc.
- Maquinaria: pala cargadora, compresor, martillo neumático, martillo rompedor.
- Materiales auxiliares: explosivos, bomba de agua.
Cuando proceda hacer ensayos para la recepción de los productos, según su utilización, estos podrán ser los que se indican:
- Entibaciones de madera: ensayos de características físico-mecánicas: contenido de humedad. Peso específico. Higroscopicidad. Coeficiente de contracción volumétrica. Dureza. Resistencia a compresión. Resistencia a la flexión estática; con el mismo ensayo y midiendo la fecha a rotura, determinación del módulo de elasticidad E. Resistencia a la tracción. Resistencia a la hienda. Resistencia a esfuerzo cortante.

*CRITERIOS DE MEDICION Y VALORACION*
Las excavaciones para vaciados se abonarán por metros cúbicos (m3) medidos sobre los planos de perfiles, una vez comprobado que dichos perfiles son correctos.
Si por conveniencia del Contratista, aún con la conformidad de la Dirección Técnica, se realizarán mayores excavaciones que las previstas en los perfiles del Proyecto, el exceso de excavación así como un ulterior relleno de dicha demasía, no será de abono al Contratista, salvo que dichos aumentos sean obligados por causa de fuerza mayor y hayan sido expresamente ordenados, reconocidos y aceptados, con la debida anticipación por la Dirección Técnica.
No serán objeto de abono independiente de la unidad de excavación, la demolición de fábricas antiguas, los sostenimientos del terreno y entibaciones y la evacuación de las aguas y agotamientos, excepto en el caso de que el Proyecto estableciera explícitamente unidades de obra de abono directo no incluido en los precios unitarios de excavación, o cuando por la importancia de los tres conceptos indicados así lo decidiera la Dirección Técnica, aplicándose para su medición y abono las normas establecidas en este Pliego.

*EJECUCION DE LAS OBRAS*
El contratista deberá asegurar la estabilidad de los taludes y paredes de todas las excavaciones que realice, y aplicar oportunamente los medios de sostenimiento, entibación, refuerzo y protección superficial del terreno apropiados, a fin de impedir desprendimientos y deslizamientos que pudieran causar daños a personas o a las obras.
- Entibaciones (se tendrán en cuenta las prescripciones respecto a las mismas del capítulo 2.1.1 Explanaciones):
Antes de comenzar los trabajos se revisará el estado de las entibaciones, reforzándolas si fuera necesario, así como las construcciones próximas, comprobando si se observan asientos o grietas. Las uniones entre piezas garantizarán la rigidez y el monolitismo del conjunto. Se adoptarán las medidas necesarias para evitar la entrada de agua y mantener libre de agua la zona de las excavaciones. A estos fines se construirán las protecciones, zanjas y cunetas, drenajes y conductos de desagüe que sean necesarios. Si apareciera el nivel freático, se mantendrá la excavación libre de agua así como el relleno posterior, para ello se dispondrá de bombas de agotamiento, desagües y canalizaciones de capacidad suficiente.
Los pozos de acumulación y aspiración de agua se situarán fuera del perímetro de la cimentación y la succión de las bombas no producirá socavación o erosiones del terreno, ni del hormigón colocado.
No se realizará la excavación del terreno a tumbo, socavando el pie de un macizo para producir su vuelco.
No se acumularán terrenos de excavación junto al borde del vaciado, separándose del mismo una distancia igual o mayor a dos veces la profundidad del vaciado. En tanto se efectúe la consolidación definitiva de las paredes y fondo del vaciado, se conservarán las contenciones, apuntalamientos y apeos realizados. El refino y saneo de las paredes del vaciado se realizará para cada profundidad parcial no mayor de 3 m.
En caso de lluvia y suspensión de los trabajos, los frentes y taludes quedarán protegidos. Se suspenderán los trabajos de excavación cuando se encuentre cualquier anomalía no prevista, como variación de los estratos, cursos de aguas subterráneas, restos de construcciones, valores arqueológicos, y se comunicará a la dirección facultativa.
Según el CTE DB SE C, apartado 7.2.2.2, la prevención de caída de bloques requerirá la utilización adecuada de mallas de retención.
- El vaciado se podrá realizar:
Sin bataches: el terreno se excavará entre los límites laterales hasta la profundidad definida en la documentación. El ángulo del talud será el especificado en proyecto. El vaciado se realizará por franjas horizontales de altura no mayor que 1,50 m o que 3 m, según se ejecute a mano o a máquina, respectivamente. En los bordes con elementos estructurales de contención y/o medianeros, la máquina trabajará en dirección no perpendicular a ellos y se dejará sin excavar una zona de protección de ancho no menor que 1 m, que se quitará a mano antes de descender la máquina en ese borde a la franja inferior.
Con bataches: una vez replanteados los bataches se iniciará, por uno de los extremos del talud, la excavación alternada de los mismos. A continuación se realizarán los elementos estructurales de contención en las zonas excavadas y en el mismo orden. Los bataches se realizarán, en general, comenzando por la parte superior cuando se realicen a mano y por su parte inferior cuando se realicen con máquina.
- Excavación en roca:
Cuando las diaclasas y fallas encontradas en la roca, presenten buzamientos o direcciones propicias al deslizamiento del terreno de cimentación, estén abiertas o rellenas de material milonitizado o arcilloso, o bien destaquen sólidos excesivamente pequeños, se profundizará la excavación hasta encontrar terreno en condiciones favorables.
Los sistemas de diaclasas, las individuales de cierta importancia y las fallas, aunque no se consideren peligrosas, se representarán en planos, en su posición, dirección y buzamiento, con indicación de la clase de material de relleno, y se señalizarán en el terreno, fuera de la superficie a cubrir por la obra de fábrica, con objeto de facilitar la eficacia de posteriores tratamientos de inyecciones, anclajes, u otros.
- Nivelación, compactación y saneo del fondo:
En la superficie del fondo del vaciado, se eliminarán la tierra y los trozos de roca sueltos, así como las capas de terreno inadecuado o de roca alterada que por su dirección o consistencia pudieran debilitar la resistencia del conjunto. Se limpiarán también las grietas y hendiduras rellenándolas con hormigón o con material compactado.
También los laterales del vaciado quedarán limpios y perfilados.
La excavación presentará un aspecto cohesivo. Se eliminarán los lentejones y se repasará posteriormente.

*CONTROL Y CRITERIOS DE ACEPTACION Y RECHAZO*
· Tolerancias admisibles
- Condiciones de no aceptación:
Errores en las dimensiones del replanteo superiores al 2,5/1000 y variaciones de 10 cm.
Zona de protección de elementos estructurales inferior a 1 m.
Angulo de talud superior al especificado en más de 2 º.
Las irregularidades que excedan de las tolerancias admitidas, deberán ser corregidas.
· Condiciones de terminación
Una vez alcanzada la cota inferior del vaciado, se hará una revisión general de las edificaciones medianeras para observar las lesiones que hayan surgido, tomando las medidas oportunas.
Control de ejecución, ensayos y pruebas
· Control de ejecución
Puntos de observación:
- Replanteo:
Dimensiones en planta y cotas de fondo.
- Durante el vaciado del terreno:
Comparación de los terrenos atravesados con lo previsto en el proyecto y en el estudio geotécnico.
Identificación del terreno del fondo de la excavación. Compacidad.
Comprobación de la cota del fondo.
Excavación colindante a medianerías. Precauciones. Alcanzada la cota inferior del vaciado, se hará una revisión general de las edificaciones medianeras.
Nivel freático en relación con lo previsto.
Defectos evidentes, cavernas, galerías, colectores, etc.
Entibación. Se mantendrá un control permanente de las entibaciones y sostenimientos, reforzándolos y/o sustituyéndolos si fuera necesario.
Altura: grosor de la franja excavada.

*CONDICIONES QUE DEBEN CUMPLIR LAS UNIDADES DE OBRA*
Las camillas del replanteo serán dobles en los extremos de las alineaciones y estarán separadas del borde del vaciado no menos de 1 m.
Se dispondrán puntos fijos de referencia en lugares que no puedan ser afectados por el vaciado, a los cuales se referirán todas las lecturas de cotas de nivel y desplazamientos horizontales y verticales de los puntos del terreno. Las lecturas diarias de los desplazamientos referidos a estos puntos se anotarán en un estadillo para su control por la dirección facultativa.
Para las instalaciones que puedan ser afectadas por el vaciado, se recabará de sus Compañías la posición y solución a adoptar, así como la distancia de seguridad a tendidos aéreos de conducción de energía eléctrica. Además se comprobará la distancia, profundidad y tipo de la cimentación y estructura de contención de los edificios que puedan ser afectados por el vaciado.
Antes del inicio de los trabajos, se presentarán a la aprobación de la dirección facultativa los cálculos justificativos de las entibaciones a realizar, que podrán ser modificados por la misma cuando lo considere necesario. La elección del tipo de entibación dependerá del tipo de terreno, de las solicitaciones por cimentación próxima o vial y de la profundidad del corte.

## E02E EXCAVACIÓN EN ZANJAS

*CRITERIOS DE MEDICION Y VALORACION*
La excavación en zanja se abonará por metros cúbicos (m³) medidos sobre planos de perfiles transversales del terreno, tomados antes de iniciar este tipo de excavación, y aplicadas las secciones teóricas de la excavación.
Si por conveniencia del Contratista, aún con la conformidad de la Dirección Técnica, se realizarán mayores excavaciones que las previstas en los perfiles del Proyecto, el exceso de excavación, así como el ulterior relleno de dicha demasía, no será de abono al Contratista, salvo que dichos aumentos sean obligados por causa de fuerza mayor y hayan sido expresamente ordenados, reconocidos y aceptados, con la debida anticipación por la Dirección Técnica.
No serán objetos de abono independientes de la unidad de excavación, la demolición de fábricas antiguas, los sostenimientos del terreno y entibaciones y la evacuación de las aguas y agotamientos, excepto en el caso de que el Proyecto estableciera explícitamente unidades de obra de abono directo no incluido en los precios unitarios de excavación, o cuando por la importancia de los tres conceptos indicados así lo decidiera la Dirección Técnica, aplicándose para su medición y abono las normas establecidas en este Pliego.
Las entibaciones se abonarán por metro cuadrado (m²) de superficie de entibación ejecutada, medidos por el producto de la longitud de la obra de excavación en su eje, por la longitud de perímetro entibado medida sobre los planos de las secciones tipo de la excavación siguiendo la línea teórica de excavación.

## E02S RELLENOS Y COMPACTACIONES

*CRITERIOS DE MEDICION Y VALORACION*
Los rellenos localizados se abonarán por metros cúbicos (m³) realmente ejecutados, medidos sobre planos acotados tomados del terreno. No será de abono el volumen del relleno ocupado por los excesos de excavación no abonables.
En los precios unitarios estarán incluidos los costes de todas las operaciones indicadas en este Articulo y que fuesen precisas para la ejecución de esta unidad de obra.
No serán objeto de abono los tramos de prueba que sea necesario ejecutar, ni la restitución del terreno a su situación original.

*CONDICIONES QUE DEBEN CUMPLIR LAS UNIDADES DE OBRA*
La excavación de la zanja o pozo presentará un aspecto cohesivo. Se habrán eliminado los lentejones y los laterales y fondos estarán limpios y perfilados.
Cuando el relleno tenga que asentarse sobre un terreno en el que existan corrientes de agua superficial o subálvea, se desviarán las primeras y captarán las segundas, conduciéndolas fuera del área donde vaya a realizarse el relleno, ejecutándose éste posteriormente.

*EJECUCION DE LAS OBRAS*
· Ejecución
Según el CTE DB SE C, apartado 4.5.3, antes de proceder al relleno, se ejecutará una buena limpieza del fondo y, si es necesario, se apisonará o compactará debidamente. Previamente a la colocación de rellenos bajo el agua debe dragarse cualquier suelo blando existente. Según el CTE DB SE C, apartado 7.3.3, los procedimientos de colocación y compactación del relleno deben asegurar su estabilidad en todo momento, evitando además cualquier perturbación del subsuelo natural.
En general, se verterán las tierras en el orden inverso al de su extracción cuando el relleno se realice con tierras propias. Se rellenará por tongadas apisonadas de 20 cm, exentas las tierras de áridos o terrones mayores de 8 cm. Si las tierras de relleno son arenosas, se compactará con bandeja vibratoria. El relleno en el trasdós del muro se realizará cuando éste tenga la resistencia necesaria y no antes de 21 días si es de hormigón. Según el CTE DB SE C, apartado 7.3.3, el relleno que se coloque adyacente a estructuras debe disponerse en tongadas de espesor limitado y compactarse con medios de energía pequeña para evitar daño a estas construcciones.
· Tolerancias admisibles
El relleno se ajustará a lo especificado y no presentará asientos en su superficie. Se comprobará, para volúmenes iguales, que el peso de muestras de terreno apisonado no sea menor que el terreno inalterado colindante. Si a pesar de las precauciones adoptadas, se produjese una contaminación en alguna zona del relleno, se eliminará el material afectado, sustituyéndolo por otro en buenas condiciones.

*CONTROL Y CRITERIOS DE ACEPTACION Y RECHAZO*
· Control de ejecución
Según el CTE DB SE C, apartado 7.3.4, el control de un relleno debe asegurar que el material, su contenido de humedad en la colocación y su grado final de compacidad obedecen a lo especificado.
· Ensayos y pruebas
Según el CTE DB SE C, apartado 7.3.4, el grado de compacidad se especificará como porcentaje del obtenido como máximo en un ensayo de referencia como el Proctor. En escolleras o en rellenos que contengan una proporción alta de tamaños gruesos no son aplicables los ensayos Proctor. En este caso se comprobará la compacidad por métodos de campo, tales como definir el proceso de compactación a seguir en un relleno de prueba, comprobar el asentamiento de una pasada adicional del equipo de compactación, realización de ensayos de carga con placa o el empleo de métodos sísmicos o dinámicos.
Conservación y mantenimiento
El relleno se ejecutará en el menor plazo posible, cubriéndose una vez terminado, para evitar en todo momento la contaminación del relleno por materiales extraños o por agua de lluvia que produzca encharcamientos superficiales.

*CONDICIONES QUE DEBEN CUMPLIR LOS MATERIALES*
Características y recepción de los productos que se incorporan a las unidades de obra
- Tierras o suelos procedentes de la propia excavación o de préstamos autorizados.
Se incluyen la mayor parte de los suelos predominantemente granulares e incluso algunos productos resultantes de la actividad industrial tales como ciertas escorias y cenizas pulverizadas. Los productos manufacturados, como agregados ligeros, podrán utilizarse en algunos casos. Los suelos cohesivos podrán ser tolerables con unas condiciones especiales de selección, colocación y compactación.
Según el CTE DB SE C, apartado 7.3.1, se requerirá disponer de un material de características adecuadas al proceso de colocación y compactación y que permita obtener, después del mismo, las necesarias propiedades geotécnicas.
La recepción de los productos, equipos y sistemas se realizará conforme se desarrolla en la Parte II, Condiciones de recepción de productos. Este control comprende el control de la documentación de los suministros (incluida la correspondiente al marcado CE, cuando sea pertinente), el control mediante distintivos de calidad o evaluaciones técnicas de idoneidad y el control mediante ensayos.
- Tierras o suelos procedentes de la propia excavación o de préstamos autorizados.
Previa a la extensión del material se comprobará que es homogéneo y que su humedad es la adecuada para evitar su segregación durante su puesta en obra y obtener el grado de compactación exigido.
Según el CTE DB SE C, apartado 7.3.2, se tomarán en consideración para la selección del material de relleno los siguientes aspectos: granulometría; resistencia a la trituración y desgaste; compactibilidad; permeabilidad; plasticidad; resistencia al subsuelo; contenido en materia orgánica; agresividad química; efectos contaminantes; solubilidad; inestabilidad de volumen; susceptibilidad a las bajas temperaturas y a la helada; resistencia a la intemperie; posibles cambios de propiedades debidos a la excavación, transporte y colocación; posible cementación tras su colocación.
En caso de duda deberá ensayarse el material de préstamo. El tipo, número y frecuencia de los ensayos dependerá del tipo y heterogeneidad del material y de la naturaleza de la construcción en que vaya a utilizarse el relleno.
Según el CTE DB SE C, apartado 7.3.2, normalmente no se utilizarán los suelos expansivos o solubles. Tampoco los susceptibles a la helada o que contengan, en alguna proporción, hielo, nieve o turba si van a emplearse como relleno estructural.
Almacenamiento y manipulación (criterios de uso, conservación y mantenimiento)
Los acopios de cada tipo de material se formarán y explotarán de forma que se evite su segregación y contaminación, evitándose una exposición prolongada del material a la intemperie, formando los acopios sobre superficies no contaminantes y evitando las mezclas de materiales de distintos tipos.

## E04A ACERO

*CRITERIOS DE MEDICION Y VALORACION*
La barras de acero se medirán y abonarán por kilogramos de acero cortado, doblado, armado y colocado en obra.
Las mallas electrosoldada por m2 colocadas en obra.
No será de abono el exceso de obra que, por su conveniencia o errores, ejecute el Contratista. En este caso se estará cuando el Contratista sustituya algún perfil por otro de peso superior por su propia conveniencia aún contando con la aprobación del Director.
Las piezas de chapa se medirán por unidades de piezas colocadas en obra.
El precio incluirá todas las operaciones a realizar hasta terminar el montaje de la estructura, suministro de materiales, ejecución en taller, transporte a obras, medios auxiliares, elementos accesorios, montaje, protección superficial y ayudas; incluirá, asimismo, los recortes y despuntes y los medios de unión y soldaduras.

## E04C ZAPATAS Y RIOSTRAS

*EJECUCION DE LAS OBRAS*
- Información previa:
Localización y trazado de las instalaciones de los servicios que existan y las previstas para el edificio en la zona de terreno donde se va a actuar. Se estudiarán las soleras, arquetas de pie del pilar, saneamiento en general, etc., para que no se alteren las condiciones de trabajo o se generen, por posibles fugas, vías de agua que produzcan lavados del terreno con el posible descalce del cimiento.
Según el CTE DB SE C, apartado 4.6.2, se realizará la confirmación de las características del terreno establecidas en el proyecto. El resultado de tal inspección, definiendo la profundidad de la cimentación de cada uno de los apoyos de la obra, su forma y dimensiones, y el tipo y consistencia del terreno se incorporará a la documentación final de obra. Si el suelo situado debajo de las zapatas difiere del encontrado durante el estudio geotécnico (contiene bolsadas blandas no detectadas) o se altera su estructura durante la excavación, debe revisarse el cálculo de las zapatas.
- Excavación:
Las zanjas y pozos de cimentación tendrán las dimensiones fijadas en el proyecto y se realizarán según las indicaciones establecidas en el capítulo 2.1.5. Zanjas y pozos.
La cota de profundidad de las excavaciones será la prefijada en los planos o las que la dirección facultativa ordene por escrito o gráficamente a la vista de la naturaleza y condiciones del terreno excavado.
Si los cimientos son muy largos es conveniente también disponer llaves o anclajes verticales más profundos, por lo menos cada 10 m.
Para la excavación se adoptarán las precauciones necesarias en función de las distancias a las edificaciones colindantes y del tipo de terreno para evitar al máximo la alteración de sus características mecánicas.
Se acondicionará el terreno para que las zapatas apoyen en condiciones homogéneas, eliminando rocas, restos de cimentaciones antiguas y lentejones de terreno más resistente, etc. Los elementos extraños de menor resistencia, serán excavados y sustituidos por un suelo de relleno compactado convenientemente, de una compresibilidad sensiblemente equivalente a la del conjunto, o por hormigón en masa.
Las excavaciones para zapatas a diferente nivel, se realizarán de modo que se evite el deslizamiento de las tierras entre los dos niveles distintos. La inclinación de los taludes de separación entre estas zapatas se ajustará a las características del terreno. A efectos indicativos y salvo orden en contra, la línea de unión de los bordes inferiores entre dos zapatas situadas a diferente nivel no superará una inclinación 1H:1V en el caso de rocas y suelos duros, ni 2H:1V en suelos flojos a medios.
Para excavar en presencia de agua en suelos permeables, se precisará el agotamiento de ésta durante toda la ejecución de los trabajos de cimentación, sin comprometer la estabilidad de taludes o de las obras vecinas.
En las excavaciones ejecutadas sin agotamiento en suelos arcillosos y con un contenido de humedad próximo al límite líquido, se procederá a un saneamiento temporal del fondo de la zanja, por absorción capilar del agua del suelo con materiales secos permeables que permita la ejecución en seco del proceso de hormigonado.
En las excavaciones ejecutadas con agotamiento en los suelos cuyo fondo sea suficientemente impermeable como para que el contenido de humedad no disminuya sensiblemente con los agotamientos, se comprobará si es necesario proceder a un saneamiento previo de la capa inferior permeable, por agotamiento o por drenaje.
Si se estima necesario, se realizará un drenaje del terreno de cimentación. Éste se podrá realizar con drenes, con empedrados, con procedimientos mixtos de dren y empedrado o bien con otros materiales idóneos.
Los drenes se colocarán en el fondo de zanjas en perforaciones inclinadas con una pendiente mínima de 5 cm por metro. Los empedrados se rellenarán de cantos o grava gruesa, dispuestos en una zanja, cuyo fondo penetrará en la medida necesaria y tendrá una pendiente longitudinal mínima de 3 a 4 cm por metro. Con anterioridad a la colocación de la grava, en su caso se dispondrá un geotextil en la zanja que cumpla las condiciones de filtro necesarias para evitar la migración de materiales finos.
La terminación de la excavación en el fondo y paredes de la misma, debe tener lugar inmediatamente antes de ejecutar la capa de hormigón de limpieza, especialmente en terrenos arcillosos. Si no fuera posible, debe dejarse la excavación de 10 a 15 cm por encima de la cota definitiva de cimentación hasta el momento en que todo esté preparado para hormigonar.
El fondo de la excavación se nivelará bien para que la superficie quede sensiblemente de acuerdo con el proyecto, y se limpiará y apisonará ligeramente.
- Hormigón de limpieza:
Sobre la superficie de la excavación se dispondrá una capa de hormigón de regularización, de baja dosificación, con un espesor mínimo de 10 cm creando una superficie plana y horizontal de apoyo de la zapata y evitando, en el caso de suelos permeables, la penetración de la lechada de hormigón estructural en el terreno que dejaría mal recubiertos los áridos en la parte inferior. El nivel de enrase del hormigón de limpieza será el previsto en el proyecto para la base de las zapatas y las vigas riostras. El perfil superior tendrá una terminación adecuada a la continuación de la obra.
El hormigón de limpieza, en ningún caso servirá para nivelar cuando en el fondo de la excavación existan fuertes irregularidades.
- Colocación de las armaduras y hormigonado.
La puesta en obra, vertido, compactación y curado del hormigón, así como la colocación de las armaduras seguirán las indicaciones de la EHE y de la subsección 3.3. Estructuras de hormigón.
Las armaduras verticales de pilares o muros deben enlazarse a la zapata como se indica en la norma NCSE-02.
Se cumplirán las especificaciones relativas a dimensiones mínimas de zapatas y disposición de armaduras del artículo 59.8 de la EHE: el canto mínimo en el borde de las zapatas no será inferior a 35 cm, si son de hormigón en masa, ni a 25 cm, si son de hormigón armado. La armadura longitudinal dispuesta en la cara superior, inferior y laterales no distará más de 30 cm.
El recubrimiento mínimo se ajustará a las especificaciones del artículo 37.2.4 de la EHE: si se ha preparado el terreno y se ha dispuesto una capa de hormigón de limpieza tal y como se ha indicado en este apartado, los recubrimientos mínimos serán los de la tabla 37.2.4 en función de la resistencia característica del hormigón, del tipo de elemento y de la clase de exposición, de lo contrario, si se hormigona la zapata directamente contra el terreno el recubrimiento será de 7 cm. Para garantizar dichos recubrimientos los emparrillados o armaduras que se coloquen en el fondo de las zapatas, se apoyarán sobre separadores de materiales resistentes a la alcalinidad del hormigón, según las indicaciones de los artículos 37.2.5 y 66.2 de la EHE. No se apoyarán sobre camillas metálicas que después del hormigonado queden en contacto con la superficie del terreno, por facilitar la oxidación de las armaduras. Las distancias máximas de los separadores serán de 50 diámetros ó 100 cm, para las armaduras del emparrillado inferior y de 50 diámetros ó 50 cm, para las armaduras del emparrillado superior. Es conveniente colocar también separadores en la parte vertical de ganchos o patillas para evitar el movimiento horizontal de la parrilla del fondo.
La puesta a tierra de las armaduras, se realizará antes del hormigonado, según la subsección 5.3. Electricidad: baja tensión y puesta a tierra.
El hormigón se verterá mediante conducciones apropiadas desde la profundidad del firme hasta la cota de la zapata, evitando su caída libre. La colocación directa no debe hacerse más que entre niveles de aprovisionamiento y de ejecución sensiblemente equivalentes. Si las paredes de la excavación no presentan una cohesión suficiente se encofrarán para evitar los desprendimientos.
Las zapatas aisladas se hormigonarán de una sola vez.
En zapatas continuas pueden realizarse juntas de hormigonado, en general en puntos alejados de zonas rígidas y muros de esquina, disponiéndolas en puntos situados en los tercios de la distancia entre pilares.
En muros con huecos de paso o perforaciones cuyas dimensiones sean menores que los valores límite establecidos, la zapata corrida será pasante, en caso contrario, se interrumpirá como si se tratara de dos muros independientes. Además las zapatas corridas se prolongarán, si es posible, una dimensión igual a su vuelo, en los extremos libres de los muros.
No se hormigonará cuando el fondo de la excavación esté inundado, helado o presente capas de agua transformadas en hielo. En ese caso, sólo se procederá a la construcción de la zapata cuando se haya producido el deshielo completo, o bien se haya excavado en mayor profundidad hasta retirar la capa de suelo helado.
- Precauciones:
Se adoptarán las disposiciones necesarias para asegurar la protección de las cimentaciones contra los aterramientos, durante y después de la ejecución de aquellas, así como para la evacuación de aguas caso de producirse inundaciones de las excavaciones durante la ejecución de la cimentación evitando así aterramientos, erosión, o puesta en carga imprevista de las obras, que puedan comprometer su estabilidad.

*CRITERIOS DE MEDICION Y VALORACION*
El hormigón se abonará por metros cúbicos (m3) realmente colocados en obra, medidos sobre los planos. No obstante, se podrá definir otras unidades, tales como metro (m.) de viga, metro cuadrado (m2) de losa, etc., en cuyo caso el hormigón se medirá y abonará de acuerdo con dichas unidades.
El cemento, áridos, agua y adiciones, así como la fabricación y transporte y vertido del hormigón, quedan incluidos en el precio unitario, así como su compactación, ejecución de juntas, curado y acabado.
El abono de las adiciones no previstas en el Pliego y que hayan sido autorizadas por el Director, se hará por kilogramos (kg.) utilizados en la fabricación del hormigón antes de su empleo.
No se abonarán las operaciones que sea preciso efectuar para limpiar, enlucir y reparar las superficies de hormigón en las que se acusen irregularidades de los encofrados superiores a las toleradas o que presenten defectos.
Las armaduras de acero empleadas en hormigón armado se abonarán por su peso en kilogramos (kg.) deducido de los planos, aplicando, para cada tipo de acero, los pesos unitarios correspondientes a las longitudes deducidas de dichos planos.
Salvo indicación expresa del Pliego al abono de las mermas y despuntes, alambre de atar y eventualmente barras auxiliares, se considerará incluido en el del kilogramo (kg.) de armadura.
Los encofrados y moldes se medirán por metros cuadrados (m2) de superficie de hormigón medidos sobre planos.

*CONDICIONES QUE DEBEN CUMPLIR LOS MATERIALES*
Características y recepción de los productos que se incorporan a las unidades de obra
La recepción de los productos, equipos y sistemas se realizará conforme se desarrolla en la Parte II, Condiciones de recepción de productos. Este control comprende el control de la documentación de los suministros (incluida la correspondiente al marcado CE, cuando sea pertinente), el control mediante distintivos de calidad o evaluaciones técnicas de idoneidad y el control mediante ensayos.
- Hormigón en masa (HM) o para armar (HA), de resistencia o dosificación especificados en proyecto.
- Barras corrugadas de acero (ver Parte II, Relación de productos con marcado CE, 1.1.4), de características físicas y mecánicas indicadas en proyecto.
- Mallas electrosoldadas de acero (ver Parte II, Relación de productos con marcado CE, 1.1.4), de características físicas y mecánicas indicadas en proyecto.
- Si el hormigón se fabrica en obra: cemento, agua, áridos y aditivos (ver Parte II, Relación de productos con marcado CE, 19.1).
Almacenamiento y manipulación (criterios de uso, conservación y mantenimiento)
El almacenamiento de los cementos, áridos, aditivos y armaduras se efectuará según las indicaciones del capítulo VI de la EHE (artículos 26.3, 28.5, 29.2.3 y 31.6) para protegerlos de la intemperie, la humedad y la posible contaminación o agresión del ambiente. Así, los cementos suministrados en sacos se almacenarán en un lugar ventilado y protegido, mientras que los que se suministren a granel se almacenarán en silos, igual que los aditivos (cenizas volantes o humos de sílice).
En el caso de los áridos se evitará que se contaminen por el ambiente y el terreno y que se mezclen entre sí las distintas fracciones granulométricas.
Las armaduras se conservarán clasificadas por tipos, calidades, diámetros y procedencias. En el momento de su uso estarán exentas de sustancias extrañas (grasa, aceite, pintura, etc.), no admitiéndose pérdidas de peso por oxidación superficial superiores al 1% respecto del peso inicial de la muestra, comprobadas tras un cepillado con cepillo de alambres.

*CONDICIONES QUE DEBEN CUMPLIR LAS UNIDADES DE OBRA*
· Condiciones previas: soporte
El plano de apoyo (el terreno, tras la excavación) presentará una superficie limpia y plana, será horizontal, fijándose su profundidad en el proyecto. Para determinarlo, se considerará la estabilidad del suelo frente a los agentes atmosféricos, teniendo en cuenta las posibles alteraciones debidas a los agentes climáticos, como escorrentías y heladas, así como las oscilaciones del nivel freático, siendo recomendable que el plano quede siempre por debajo de la cota más baja previsible de éste, con el fin de evitar que el terreno por debajo del cimiento se vea afectado por posibles corrientes, lavados, variaciones de pesos específicos, etc. Aunque el terreno firme se encuentre muy superficial, es conveniente profundizar de 0,5 a 0,8 m por debajo de la rasante.
No es aconsejable apoyar directamente las vigas sobre terrenos expansivos o colapsables.
· Compatibilidad entre los productos, elementos y sistemas constructivos
Se tomarán las precauciones necesarias en terrenos agresivos o con presencia de agua que pueda contener sustancias potencialmente agresivas en disolución, respecto a la durabilidad del hormigón y de las armaduras, de acuerdo con el artículo 37 de la EHE, indicadas en la subsección 3.3. Estructuras de hormigón. Estas medidas incluyen la adecuada elección del tipo de cemento a emplear (según RC-03), de la dosificación y permeabilidad del hormigón, del espesor de recubrimiento de las armaduras, etc.
Las incompatibilidades en cuanto a los componentes del hormigón, cementos, agua, áridos y aditivos son las especificadas en el capítulo VI de la EHE: se prohíbe el uso de aguas de mar o salinas para el amasado o curado del hormigón armado o pretensado (artículo 27); se prohíbe el empleo de áridos que procedan de rocas blandas, friables o porosas o que contengan nódulos de yeso, compuestos ferrosos o sulfuros oxidables (artículo 28.1); se prohíbe la utilización de aditivos que contengan cloruros, sulfuros, sulfitos u otros componentes que favorezcan la corrosión (artículo 29.1); se limita la cantidad de ion cloruro total aportado por las componentes del hormigón para proteger las armaduras frente a la corrosión (artículo 30.1), etc.

*CONTROL Y CRITERIOS DE ACEPTACION Y RECHAZO*
· Tolerancias admisibles
- Variación en planta del centro de gravedad de las zapatas aisladas:
2% de la dimensión de la zapata en la dirección considerada, sin exceder de ±50 mm.
- Niveles:
cara superior del hormigón de limpieza: +20 mm; -50 mm;
cara superior de la zapata: +20 mm; -50 mm;
espesor del hormigón de limpieza: -30 mm.
- Dimensiones en planta:
zapatas encofradas: +40 mm; -20 mm;
zapatas hormigonadas contra el terreno:
dimensión < 1 m: +80 mm; -20 mm;
dimensión > 1 m y < 2.5 m.: +120 mm; -20 mm;
dimensión > 2.5 m: +200 mm; -20 mm.
- Dimensiones de la sección transversal: +5% £ 120 mm; -5% ³ 20 mm.
- Planeidad:
del hormigón de limpieza: ±16 mm;
de la cara superior del cimiento: ±16 mm;
de caras laterales (para cimientos encofrados): ±16 mm.
· Condiciones de terminación
Las superficies acabadas deberán quedar sin imperfecciones, de lo contrario se utilizarán materiales específicos para la reparación de defectos y limpieza de las mismas.
Si el hormigonado se ha efectuado en tiempo frío, será necesario proteger la cimentación para evitar que el hormigón fresco resulte dañado. Se cubrirá la superficie mediante placas de poliestireno expandido bien fijadas o mediante láminas calorifugadas. En casos extremos puede ser necesario utilizar técnicas para la calefacción del hormigón.
Si el hormigonado se ha efectuado en tiempo caluroso, debe iniciarse el curado lo antes posible. En casos extremos puede ser necesario proteger la cimentación del sol y limitar la acción del viento mediante pantallas, o incluso, hormigonar de noche.
Control de ejecución, ensayos y pruebas
· Control de ejecución
Unidad y frecuencia de inspección: 2 por cada 1000 m2 de planta.
Puntos de observación:
Según el CTE DB SE C, apartado 4.6.4, se efectuarán los siguientes controles durante la ejecución:
- Comprobación y control de materiales.
- Replanteo de ejes:
Comprobación de cotas entre ejes de zapatas de zanjas.
Comprobación de las dimensiones en planta y orientaciones de zapatas.
Comprobación de las dimensiones de las vigas de atado y centradoras.
- Excavación del terreno:
Comparación terreno atravesado con estudio geotécnico y previsiones de proyecto.
Identificación del terreno del fondo de la excavación: compacidad, agresividad, resistencia, humedad, etc.
Comprobación de la cota de fondo.
Posición del nivel freático, agresividad del agua freática.
Defectos evidentes: cavernas, galerías, etc.
Presencia de corrientes subterráneas.
Precauciones en excavaciones colindantes a medianeras.
- Operaciones previas a la ejecución:
Eliminación del agua de la excavación (en su caso).
Rasanteo del fondo de la excavación.
Colocación de encofrados laterales, en su caso.
Drenajes permanentes bajo el edificio, en su caso.
Hormigón de limpieza. Nivelación.
No interferencia entre conducciones de saneamiento y otras. Pasatubos.
- Colocación de armaduras:
Disposición, tipo, número, diámetro y longitud fijados en el proyecto.
Recubrimientos exigidos en proyecto.
Separación de la armadura inferior del fondo.
Suspensión y atado de armaduras superiores en vigas (canto útil).
Disposición correcta de las armaduras de espera de pilares u otros elementos y comprobación de su longitud.
Dispositivos de anclaje de las armaduras.
- Impermeabilizaciones previstas.
- Puesta en obra y compactación del hormigón que asegure las resistencias de proyecto.
- Curado del hormigón.
- Juntas.
- Posibles alteraciones en el estado de zapatas contiguas, sean nuevas o existentes.
- Comprobación final. Tolerancias. Defectos superficiales.
· Ensayos y pruebas
Se efectuarán todos los ensayos preceptivos para estructuras de hormigón, descritos en los capítulos XV y XVI de la EHE y en la subsección 3.3. Estructuras de hormigón. Entre ellos:
- Ensayos de los componentes del hormigón, en su caso:
Cemento: físicos, mecánicos, químicos, etc. (según RC 03) y determinación del ion Cl- (artículo 26 EHE).
Agua: análisis de su composición (sulfatos, sustancias disueltas, etc.; artículo 27 EHE).
Áridos: de identificación, de condiciones físico-químicas, físico-mecánicas y granulométricas (artículo 28 EHE).
Aditivos: análisis de su composición (artículo 29.2.1 y 29.2.2, EHE).
- Ensayos de control del hormigón:
Ensayo de consistencia (artículo 83, EHE).
Ensayo de durabilidad: ensayo para la determinación de la profundidad de penetración de agua (artículo 85, EHE).
Ensayo de resistencia (previos, característicos o de control, artículo 86, 87 y 88, EHE).
- Ensayos de control del acero, junto con el del resto de la obra:
Sección equivalente, características geométricas, doblado-desdoblado, límite elástico, carga de rotura, alargamiento de rotura en armaduras pasivas (artículo 90, EHE).

*TEC*
Características y recepción de los productos que se incorporan a las unidades de obra
La recepción de los productos, equipos y sistemas se realizará conforme se desarrolla en la Parte II, Condiciones de recepción de productos. Este control comprende el control de la documentación de los suministros (incluida la correspondiente al marcado CE, cuando sea pertinente), el control mediante distintivos de calidad o evaluaciones técnicas de idoneidad y el control mediante ensayos.
- Hormigón en masa (HM) o para armar (HA), de resistencia o dosificación especificados en proyecto.
- Barras corrugadas de acero (ver Parte II, Relación de productos con marcado CE, 1.1.4), de características físicas y mecánicas indicadas en proyecto.
- Mallas electrosoldadas de acero (ver Parte II, Relación de productos con marcado CE, 1.1.4), de características físicas y mecánicas indicadas en proyecto.
- Si el hormigón se fabrica en obra: cemento, agua, áridos y aditivos (ver Parte II, Relación de productos con marcado CE, 19.1).
Almacenamiento y manipulación (criterios de uso, conservación y mantenimiento)
El almacenamiento de los cementos, áridos, aditivos y armaduras se efectuará según las indicaciones del capítulo VI de la EHE (artículos 26.3, 28.5, 29.2.3 y 31.6) para protegerlos de la intemperie, la humedad y la posible contaminación o agresión del ambiente. Así, los cementos suministrados en sacos se almacenarán en un lugar ventilado y protegido, mientras que los que se suministren a granel se almacenarán en silos, igual que los aditivos (cenizas volantes o humos de sílice).
En el caso de los áridos se evitará que se contaminen por el ambiente y el terreno y que se mezclen entre sí las distintas fracciones granulométricas.
Las armaduras se conservarán clasificadas por tipos, calidades, diámetros y procedencias. En el momento de su uso estarán exentas de sustancias extrañas (grasa, aceite, pintura, etc.), no admitiéndose pérdidas de peso por oxidación superficial superiores al 1% respecto del peso inicial de la muestra, comprobadas tras un cepillado con cepillo de alambres.
· Condiciones previas: soporte
El plano de apoyo (el terreno, tras la excavación) presentará una superficie limpia y plana, será horizontal, fijándose su profundidad en el proyecto. Para determinarlo, se considerará la estabilidad del suelo frente a los agentes atmosféricos, teniendo en cuenta las posibles alteraciones debidas a los agentes climáticos, como escorrentías y heladas, así como las oscilaciones del nivel freático, siendo recomendable que el plano quede siempre por debajo de la cota más baja previsible de éste, con el fin de evitar que el terreno por debajo del cimiento se vea afectado por posibles corrientes, lavados, variaciones de pesos específicos, etc. Aunque el terreno firme se encuentre muy superficial, es conveniente profundizar de 0,5 a 0,8 m por debajo de la rasante.
No es aconsejable apoyar directamente las vigas sobre terrenos expansivos o colapsables.
· Compatibilidad entre los productos, elementos y sistemas constructivos
Se tomarán las precauciones necesarias en terrenos agresivos o con presencia de agua que pueda contener sustancias potencialmente agresivas en disolución, respecto a la durabilidad del hormigón y de las armaduras, de acuerdo con el artículo 37 de la EHE, indicadas en la subsección 3.3. Estructuras de hormigón. Estas medidas incluyen la adecuada elección del tipo de cemento a emplear (según RC-03), de la dosificación y permeabilidad del hormigón, del espesor de recubrimiento de las armaduras, etc.
Las incompatibilidades en cuanto a los componentes del hormigón, cementos, agua, áridos y aditivos son las especificadas en el capítulo VI de la EHE: se prohíbe el uso de aguas de mar o salinas para el amasado o curado del hormigón armado o pretensado (artículo 27); se prohíbe el empleo de áridos que procedan de rocas blandas, friables o porosas o que contengan nódulos de yeso, compuestos ferrosos o sulfuros oxidables (artículo 28.1); se prohíbe la utilización de aditivos que contengan cloruros, sulfuros, sulfitos u otros componentes que favorezcan la corrosión (artículo 29.1); se limita la cantidad de ion cloruro total aportado por las componentes del hormigón para proteger las armaduras frente a la corrosión (artículo 30.1), etc.

## E04S SOLERAS

*EJECUCION DE LAS OBRAS*
- Ejecución de la subbase granular:
Se extenderá sobre el terreno limpio y compactado. Se compactará mecánicamente y se enrasará.
- Colocación de la lámina de polietileno sobre la subbase.
- Capa de hormigón:
Se extenderá una capa de hormigón sobre la lámina impermeabilizante; su espesor vendrá definido en proyecto según el uso y la carga que tenga que soportar. Si se ha disponer de malla electrosoldada se dispondrá antes de colocar el hormigón. El curado se realizará mediante riego, y se tendrá especial cuidado en que no produzca deslavado.
- Juntas de contorno:
Antes de verter el hormigón se colocará el elemento separador de poliestireno expandido que formará la junta de contorno alrededor de cualquier elemento que interrumpa la solera, como pilares y muros.
- Juntas de retracción:
Se ejecutarán mediante cajeados previstos o realizados posteriormente a máquina, no separadas más de 6 m, que penetrarán en 1/3 del espesor de la capa de hormigón.
- Drenaje. Según el CTE DB HS 1 apartado 2.2.2:
Si es necesario se dispondrá una capa drenante y una capa filtrante sobre el terreno situado bajo el suelo. En caso de que se utilice como capa drenante un encachado, deberá disponerse una lamina de polietileno por encima de ella.
Se dispondrán tubos drenantes, conectados a la red de saneamiento o a cualquier sistema de recogida para su reutilización posterior, en el terreno situado bajo el suelo. Cuando dicha conexión esté situada por encima de la red de drenaje, se colocará al menos una cámara de bombeo con dos bombas de achique.
En el caso de muros pantalla los tubos drenantes se colocarán a un metro por debajo del suelo y repartidos uniformemente junto al muro pantalla.
Se colocará un pozo drenante por cada 800 m2 en el terreno situado bajo el suelo. El diámetro interior del pozo será como mínimo igual a 70 cm. El pozo deberá disponer de una envolvente filtrante capaz de impedir el arrastre de finos del terreno. Deberán disponerse dos bombas de achique, una conexión para la evacuación a la red de saneamiento o a cualquier sistema de recogida para su reutilización posterior y un dispositivo automático para que el achique sea permanente.

*CONDICIONES QUE DEBEN CUMPLIR LAS UNIDADES DE OBRA*
· Condiciones previas: soporte
Se compactarán y limpiarán los suelos naturales.
Las instalaciones enterradas estarán terminadas.
Se fijarán puntos de nivel para la realización de la solera.
· Compatibilidad entre los productos, elementos y sistemas constructivos
Para prevenir el fenómeno electroquímico de la corrosión galvánica entre metales con diferente potencial, se adoptarán las siguientes medidas:
Evitar el contacto entre dos metales de distinta actividad. En caso de no poder evitar el contacto, se deberá seleccionar metales próximos en la serie galvánica.
Aislar eléctricamente los metales con diferente potencial.
Evitar el acceso de agua y oxígeno a la zona de unión de los dos metales.
No se dispondrán soleras en contacto directo con suelos de arcillas expansivas, ya que podrían producirse abombamientos, levantamientos y roturas de los pavimentos, agrietamiento de particiones interiores, etc.

*CONTROL Y CRITERIOS DE ACEPTACION Y RECHAZO*
· Tolerancias admisibles
Condiciones de no aceptación:
Espesor de la capa de hormigón: variación superior a - 1 cm ó +1,5 cm.
Planeidad de la capa de arena (medida con regla de 3 m): irregularidades locales superiores a 20 mm.
Planeidad de la solera medida por solape de 1,5 m de regla de 3 m: falta de planeidad superior a 5 mm si la solera no lleva revestimiento.
Compacidad del terreno será de valor igual o mayor al 80% del Próctor Normal en caso de solera semipesada y 85% en caso de solera pesada.
Planeidad de la capa de arena medida con regla de 3 m, no presentará irregularidades locales superiores a 20 mm.
Espesor de la capa de hormigón: no presentará variaciones superiores a -1 cm o +1,50 cm respecto del valor especificado.
Planeidad de la solera, medida por solape de 1,50 m de regla de 3 m, no presentará variaciones superiores a 5 mm, si no va a llevar revestimiento posterior.
Junta de retracción: la distancia entre juntas no será superior a 6 m.
Junta de contorno: el espesor y altura de la junta no presentará variaciones superiores a -0,50 cm o +1,50 cm respecto a lo especificado.
· Condiciones de terminación
La superficie de la solera se terminará mediante reglado, o se dejará a la espera del solado.
· Control de ejecución
Puntos de observación.
- Ejecución:
Compacidad del terreno, planeidad de la capa de arena, espesor de la capa de hormigón, planeidad de la solera.
Resistencia característica del hormigón.
Planeidad de la capa de arena.
Resistencia característica del hormigón: no será inferior al noventa por ciento (90%) de la especificada.
Espesor de la capa de hormigón.
Impermeabilización: inspección general.
- Comprobación final:
Planeidad de la solera.
Junta de retracción: separación entre las juntas.
Junta de contorno: espesor y altura de la junta.

*CRITERIOS DE MEDICION Y VALORACION*
Las soleras se medirán en metros cuadrados (m2) de superficie ejecutada, pudiendo incluir la parte proporcional de juntas.

*CONDICIONES QUE DEBEN CUMPLIR LOS MATERIALES*
- Capa subbase: podrá ser de gravas, zahorras compactadas, etc.
- Impermeabilización (ver Parte II, Relación de productos con marcado CE, 4): podrá ser de lámina de polietileno, etc.
- Hormigón en masa:
- Cemento (ver Parte II, Relación de productos con marcado CE, 19.1.1): cumplirá las exigencias en cuanto a composición, características mecánicas, físicas y químicas que establece la Instrucción para la recepción de cementos RC-03.
- Áridos (ver Parte II, Relación de productos con marcado CE, 19.1.13): cumplirán las condiciones físico- químicas, físico- mecánicas y granulométricas establecidas en la EHE.
- Agua: se admitirán todas las aguas potables y las tradicionalmente empleadas. En caso de duda, el agua deberá cumplir las condiciones de acidez, contenido en sustancias disueltas, sulfatos, cloruros…,
- Armadura de retracción (ver Parte II, Relación de productos con marcado CE, 1.1.4): será de malla electrosoldada de barras o alambres corrugados que cumple las condiciones en cuanto a adherencia y características mecánicas mínimas establecidas en la EHE.
- Ligantes, ligantes compuestos y mezclas prefabricadas a base de sulfato cálcico para soleras (ver Parte II, Relación de productos con marcado CE, 19.1.18).
- Ligantes de soleras continuas de magnesita (ver Parte II, Relación de productos con marcado CE, 19.1.19).
Incompatibilidades entre materiales: en la elaboración del hormigón, se prohíbe el empleo de áridos que contengan sulfuros oxidables.
- Sistema de drenaje
Drenes lineales: tubos de hormigón poroso o de PVC, polietileno, etc. (ver Parte II, Relación de productos con marcado CE, 14.1).
Drenes superficiales: láminas drenantes de polietileno y geotextil, etc. (ver Parte II, Relación de productos con marcado CE, 4.3).
- Encachados de áridos naturales o procedentes de machaqueo, etc.
- Arquetas de hormigón.
- Sellador de juntas de retracción (ver Parte II, Relación de productos con marcado CE, 9): será de material elástico. Será de fácil introducción en las juntas y adherente al hormigón.
- Relleno de juntas de contorno (ver Parte II, Relación de productos con marcado CE, 3): podrá ser de poliestireno expandido, etc.
Se eliminarán de las gravas acopiadas, las zonas segregadas o contaminadas por polvo, por contacto con la superficie de apoyo, o por inclusión de materiales extraños.
El árido natural o de machaqueo utilizado como capa de material filtrante estará exento de arcillas y/o margas y de cualquier otro tipo de materiales extraños.
Se comprobará que el material es homogéneo y que su humedad es la adecuada para evitar su segregación durante su puesta en obra y para conseguir el grado de compactación exigido. Si la humedad no es la adecuada se adoptarán las medidas necesarias para corregirla sin alterar la homogeneidad del material.
Los acopios de las gravas se formarán y explotarán, de forma que se evite la segregación y compactación de las mismas.

## E05A ESTRUCTURAS DE ACERO

*CONTROL Y CRITERIOS DE ACEPTACION Y RECHAZO*
· Tolerancias admisibles
Los valores máximos admisibles de las desviaciones geométricas, para situaciones normales, aplicables sin acuerdo especial y necesarias para:
La validez de las hipótesis de cálculo en estructuras con carga estática.
Según el CTE DB SE A, apartado 11, se definen las tolerancias aceptables para edificación en ausencia de otros requisitos y corresponden a:
Tolerancias de los elementos estructurales.
Tolerancias de la estructura montada.
Tolerancias de fabricación en taller.
Tolerancias en las partes adyacentes.
· Condiciones de terminación
Previamente a la aplicación de los tratamientos de protección, se prepararán las superficies reparando todos los defectos detectados en ellas, tomando como referencia los principios generales de la norma UNE EN ISO 8504-1:2002, particularizados por UNE EN ISO 8504-2:2002 para limpieza con chorro abrasivo y por UNE EN ISO 8504-3:2002 para limpieza por herramientas motorizadas y manuales.
En superficies de rozamiento se debe extremar el cuidado en lo referente a ejecución y montaje en taller, y se protegerán con cubiertas impermeables tras la preparación hasta su armado.
Las superficies que vayan a estar en contacto con el hormigón sólo se limpiarán sin pintar, extendiendo este tratamiento al menos 30 cm de la zona correspondiente.
Para aplicar el recubrimiento se tendrá en cuenta:
Galvanización. Se realizará de acuerdo con UNE EN ISO 1460:1996 y UNE EN ISO 1461:1999, sellando las soldaduras antes de un decapado previo a la galvanización si se produce, y con agujeros de venteo o purga si hay espacios cerrados, donde indique la Parte I del presente Pliego; las superficies galvanizadas deben limpiarse y tratarse con pintura de imprimación anticorrosiva con diluyente ácido o chorreado barredor antes de ser pintadas.
Pintura. Se seguirán las instrucciones del fabricante en la preparación de superficies, aplicación del producto y protección posterior durante un tiempo; si se aplica más de una capa se usará en cada una sombra de color diferente.
Tratamiento de los elementos de fijación. Para el tratamiento de estos elementos se considerará su material y el de los elementos a unir, junto con el tratamiento que estos lleven previamente, el método de apretado y su clasificación contra la corrosión.
· Control de ejecución, ensayos y pruebas
Se desarrollará según las dos etapas siguientes:
- Control de calidad de la fabricación:
Según el CTE DB SE A, apartado 12.4.1, la documentación de fabricación será elaborada por el taller y deberá contener, al menos, una memoria de fabricación, los planos de taller y un plan de puntos de inspección. Esta documentación debe ser revisada y aprobada por la dirección facultativa verificando su coherencia con la especificada en la documentación general del proyecto, la compatibilidad entre los distintos procedimientos de fabricación, y entre éstos y los materiales empleados. Se comprobará que cada operación se realiza en el orden y con las herramientas especificadas, el personal encargado de cada operación posee la cualificación adecuada, y se mantiene el adecuado sistema de trazado que permita identificar el origen de cada incumplimiento
Soldaduras: se inspeccionará visualmente toda la longitud de todas las soldaduras comprobando su presencia y situación, tamaño y posición, superficies y formas, y detectando defectos de superficie y salpicaduras; se indicará si deben realizarse o no ensayos no destructivos, especificando, en su caso, la localización de las soldaduras a inspeccionar y los métodos a emplear; según el CTE DB SE A apartado 10.8.4.2, podrán ser (partículas magnéticas según UNE EN 1290:1998, líquidos penetrantes según UNE 14612:1980, ultrasonidos según UNE EN 1714:1998, ensayos radiográficos según UNE EN 1435:1998); el alcance de esta inspección se realizará de acuerdo con el artículo 10.8.4.1, teniendo en cuenta, además, que la corrección en distorsiones no conformes obliga a inspeccionar las soldaduras situadas en esa zona; se deben especificar los criterios de aceptación de las soldaduras, debiendo cumplir las soldaduras reparadas los mismos requisitos que las originales; para ello se puede tomar como referencia UNE EN ISO 5817:2004, que define tres niveles de calidad, B, C y D.
Uniones mecánicas: todas las uniones mecánicas, pretensadas o sin pretensar tras el apriete inicial, y las superficies de rozamiento se comprobarán visualmente; la unión debe rehacerse si se exceden los criterios de aceptación establecidos para los espesores de chapa, otras disconformidades podrán corregirse, debiendo volverse a inspeccionar tras el arreglo; según el CTE DB SE A, apartado 10.8.5.1, en uniones con tornillos pretensados se realizarán las inspecciones adicionales indicadas en dicho apartado; si no es posible efectuar ensayos de los elementos de fijación tras completar la unión, se inspeccionarán los métodos de trabajo; se especificarán los requisitos para los ensayos de procedimiento sobre el pretensado de tornillos. Previamente a aplicar el tratamiento de protección en las uniones mecánicas, se realizará una inspección visual de la superficie para comprobar que se cumplen los requisitos del fabricante del recubrimiento; el espesor del recubrimiento se comprobará, al menos, en cuatro lugares del 10% de los componentes tratados, según uno de los métodos de UNE EN ISO 2808:2000, el espesor medio debe ser superior al requerido y no habrá más de una lectura por componente inferior al espesor normal y siempre superior al 80% del nominal; los componentes no conformes se tratarán y ensayarán de nuevo
- Control de calidad del montaje:
Según el CTE DB SE A, apartado 12.5.1, la documentación de montaje será elaborada por el montador y debe contener, al menos, una memoria de montaje, los planos de montaje y un plan de puntos de inspección según las especificaciones de dicho apartado. Esta documentación debe ser revisada y aprobada por la dirección facultativa verificando su coherencia con la especificada en la documentación general del proyecto, y que las tolerancias de posicionamiento de cada componente son coherentes con el sistema general de tolerancias. Durante el proceso de montaje se comprobará que cada operación se realiza en el orden y con las herramientas especificadas, que el personal encargado de cada operación posee la cualificación adecuada, y se mantiene un sistema de trazado que permite identificar el origen de cada incumplimiento.
· Ensayos y pruebas
Las actividades y ensayos de los aceros y productos incluidos en el control de materiales, pueden ser realizados por laboratorios oficiales o privados; los laboratorios privados, deberán estar acreditados para los correspondientes ensayos conforme a los criterios del Real Decreto 2200/1995, de 20 de diciembre, o estar incluidos en el registro general establecido por el Real Decreto 1230/1989, de 13 de octubre.
Previamente al inicio de las actividades de control de la obra, el laboratorio o la entidad de control de calidad deberán presentar a la dirección facultativa para su aprobación un plan de control o, en su caso, un plan de inspección de la obra que contemple, como mínimo, los siguientes aspectos:
Identificación de materiales y actividades objeto de control y relación de actuaciones a efectuar durante el mismo (tipo de ensayo, inspecciones, etc.).
Previsión de medios materiales y humanos destinados al control con indicación, en su caso, de actividades a subcontratar.
Programación inicial del control, en función del programa previsible para la ejecución de la obra.
Planificación del seguimiento del plan de autocontrol del constructor, en el caso de la entidad de control que efectúe el control externo de la ejecución.
Designación de la persona responsable por parte del organismo de control.
Sistemas de documentación del control a emplear durante la obra.
El plan de control deberá prever el establecimiento de los oportunos lotes, tanto a efectos del control de materiales como de los productos o de la ejecución, contemplando tanto el montaje en taller o en la propia obra.

*CONDICIONES QUE DEBEN CUMPLIR LAS UNIDADES DE OBRA*
· Condiciones previas: soporte
Los elementos no metálicos de la construcción (hormigón, fábricas, etc.) que hayan de actuar como soporte de elementos estructurales metálicos, deben cumplir las "tolerancias en las partes adyacentes" indicadas posteriormente dentro de las tolerancias admisibles.
Las bases de los pilares que apoyen sobre elementos no metálicos se calzarán mediante cuñas de acero separadas entre 4 y 8 cm, después de acuñadas se procederá a la colocación del número conveniente de vigas de la planta superior y entonces se alinearán y aplomarán.
Los espacios entre las bases de los pilares y el elemento de apoyo si es de hormigón o fábrica, se limpiarán y rellenarán, retacando, con mortero u hormigón de cemento portland y árido, cuya máxima dimensión no sea mayor que 1/5 del espesor del espacio que debe rellenarse, y de dosificación no menor que 1:2. La consistencia del mortero u hormigón de relleno será la conveniente para asegurar el llenado completo; en general, será fluida hasta espesores de 5 cm y más seca para espesores mayores.
· Compatibilidad entre los productos, elementos y sistemas constructivos
Las superficies que hayan de quedar en contacto en las uniones con tornillos pretensados de alta resistencia no se pintarán y recibirán una limpieza y el tratamiento especificado.
Las superficies que hayan de soldarse no estarán pintadas ni siquiera con la capa de imprimación en una zona de anchura mínima de 10 cm desde el borde de la soldadura; si se precisa una protección temporal se pintarán con pintura fácilmente eliminable, que se limpiará cuidadosamente antes del soldeo.
Para evitar posibles corrosiones es preciso que las bases de pilares y partes estructurales que puedan estar en contacto con el terreno queden embebidas en hormigón. No se pintarán estos elementos para evitar su oxidación; si han de permanecer algún tiempo a la intemperie se recomienda su protección con lechada de cemento.
Se evitará el contacto del acero con otros metales que tengan menos potencial electrovalente (por ejemplo, plomo, cobre) que le pueda originar corrosión electroquímica; también se evitará su contacto con materiales de albañilería que tengan comportamiento higroscópico, especialmente el yeso, que le pueda originar corrosión química.

*CRITERIOS DE MEDICION Y VALORACION*
Las estructuras de acero se medirán y abonarán por su peso teórico, deducido a partir de un peso específico del acero de 7.850 gramos por decímetro cúbico (7,85 kp/dm³).
Las dimensiones necesarias para efectuar la medición se obtendrán de los planos del proyecto y de los planos de taller aprobados por el Director.
No será de abono el exceso de obra que, por su conveniencia o errores, ejecute el Contratista. En este caso se estará cuando el Contratista sustituya algún perfil por otro de peso superior por su propia conveniencia aún contando con la aprobación del Director.
Los perfiles y barras se medirán por su longitud de punta a punta en Dirección del eje de la barra. Se exceptúan las barras con cortes oblicuos en sus extremos que, agrupados, puedan obtenerse de una barra comercial cuya longitud total sea inferior a la suma de las longitudes de punta a punta de las piezas agrupadas; en este caso se tomará como longitud del conjunto de piezas la de la barra de que puedan obtenerse.
El peso se determinará multiplicando la longitud por el peso por unidad de longitud dado en las Normas.
En caso de que el perfil utilizado no figurase en las citadas normas se utilizará el peso dado en los catálogos o prontuarios del fabricante del mismo o al deducido de la sección teórica del perfil.
Las piezas de chapa se medirán por su superficie. El peso, en kilopondios se determinará multiplicando la superficie en metros cuadrados por el espesor en milímetros y por siete enteros con 85 centésimas (7,85).
Los aparatos de apoyo y otras piezas especiales que existan se medirán en volumen, determinado su peso en función del peso específico indicado anteriormente.
No se medirán los medios de unión, exceptuándose los plenos de anclaje, los conectadores para estructuras mixtas acero-hormigón y los bulones que permitan el giro relativo de las piezas que unen.
El precio incluirá todas las operaciones a realizar hasta terminar el montaje de la estructura, suministro de materiales, ejecución en taller, transporte a obras, medios auxiliares, elementos accesorios, montaje, protección superficial y ayudas; incluirá, asimismo, las tolerancias de laminación, los recortes y despuntes y los medios de unión, soldaduras y tornillos.

*NORMATIVA*
- Norma UNE-EN 10025-1:2006; Productos laminados en caliente de aceros para estructuras. Parte 1 : Condiciones técnicas generales de suministro.
- Norma UNE-EN 10025-2:2006; Productos laminados en caliente de aceros para estructuras. Parte 2 : Condiciones técnicas de suministro de los aceros estructurales no aleados.
- Norma UNE-EN 10210-1:2007; Perfiles huecos para construcción acabados en caliente de acero no aleado y de grano fino. Parte 1 : Condiciones técnicas de suministro.
- Norma UNE-EN 10210-2:2007; Perfiles huecos para construcción, acabados en caliente, de acero no aleado y de grano fino. Parte 2: Tolerancias, dimensiones y propiedades de sección.
- Norma UNE-EN 10219-1:2007 / ER:2010; Perfiles huecos para construcción soldados, conformados en frío de acero no aleado y de grano fino. Parte 1: Condiciones técnicas de suministro.
- Norma UNE-EN 10219-2:2007; Perfiles huecos para construcción soldados, conformados en frío de acero no aleado y de grano fino. Parte 2: Tolerancias, dimensiones y propiedades de sección.
- Norma UNE-EN 1993-1-10:2009; Eurocódigo 3: Proyecto de estructuras de acero. Parte 1-10: Tenacidad de fractura y resistencia transversal.
- Norma UNE-EN ISO 14555:2008; Soldeo. Soldeo al arco de espárragos de materiales metálicos (ISO 14555:2006).
- Norma UNE-EN 287-1:2004/A2:2006; Cualificación de soldadores. Soldeo por fusión. Parte 1: Aceros.
- Norma UNE-EN ISO 1461:2010; Recubrimientos de galvanización en caliente sobre piezas de hierro y acero. Especificaciones y métodos de ensayo. (ISO 1461:2009).
- Norma UNE-EN ISO 4014:2001; Pernos de cabeza hexagonal. Productos de clases A y B. (ISO 4014:1999).
- Norma UNE-EN ISO 4016:2001; Pernos de cabeza hexagonal. Productos de clase C. (ISO 4016:1999).
- Norma UNE-EN ISO 4017:2001; Tornillos de cabeza hexagonal. Productos de clases A y B. (ISO 4017:1999).
- Norma UNE-EN ISO 4018:2001; Tornillos de cabeza hexagonal. Productos de clase C. (ISO 4018:1999).
- Norma UNE-EN ISO 4032:2001; Tuercas hexagonales, tipo 1. Productos de clases A y B. (ISO 4032:1999).
- Norma UNE-EN ISO 4034:2001; Tuercas hexagonales. Producto de clase C. (ISO 4034:1999).
- Norma UNE-EN ISO 7089:2000; Arandelas planas. Serie normal. Producto de clase A.(ISO 7089:2000).
- Norma UNE-EN ISO 7090:2000; Arandelas planas achaflanadas. Serie normal. Producto de clase A. (ISO 7090:2000).
- Norma UNE-EN ISO 7091:2000; Arandelas planas. Serie normal. Producto de clase C.(ISO 7091:2000).
- Norma UNE-EN 10020:2001; Definición y clasificación de los tipos de acero.
- UNE-EN 10021:2008; Condiciones técnicas de suministro generales para los productos de acero.
- Norma UNE-EN 10025-3:2006; Productos laminados en caliente de aceros para estructuras. Parte 3: Condiciones técnicas de suministro de los aceros estructurales soldables de grano fino en la condición de normalizado/laminado de normalización.
- Norma UNE-EN 10025-4:2007; Productos laminados en caliente de aceros para estructuras. Parte 4: Condiciones técnicas de suministro de los aceros estructurales soldables de grano fino laminados termomecánicamente.
- Norma UNE-EN 10025-5:2007: Productos laminados en caliente de aceros para estructuras. Parte 5: Condiciones técnicas de suministro de los aceros estructurales con resistencia mejorada a la corrosión atmosférica.
- NormaUNE-EN 10025-6:2007+A1:2009; Productos laminados en caliente de aceros para estructuras. Parte 6: Condiciones técnicas de suministro de los productos planos de aceros estructurales de alto límite elástico en la condición de templado y revenido.
- Norma UNE-EN 10027-1:2006; Sistemas de designación de aceros. Parte 1: Designación simbólica.
- Norma UNE-EN 10027-2:1993; Sistemas de designación de aceros. Parte 2: Designación numérica.
- Norma UNE 36521:1996; Productos de acero. Sección I con alas inclinadas (antigo IPN). Medidas.
- Norma UNE-EN 10024:1995; Productos de acero laminados en caliente. Sección I con alas inclinadas. Tolerancias dimensionales y de forma.
- Norma UNE 36522:2001; Productos de acero. Perfil U Normal (UPN). Medidas.
- Norma UNE-EN 10279:2001; Perfiles en U de acero laminado en caliente. Tolerancias dimensionales, de la forma y de la masa.
- Norma UNE 36524:1994/ER:1999; Productos de acero laminados en caliente. Perfiles HE de alas anchas y caras paralelas. Medidas.
- Norma UNE-EN 10034:1994; Perfiles I y H de acero estructural. Tolerancias dimensionales y de forma.
- Norma UNE 36525:2001; Productos de acero. Perfil U comercial. Medidas.
- Norma UNE 36526:1994; Productos de acero laminados en caliente. Perfiles IPE. Medidas.
- Norma UNE 36559:1992; Chapas de acero laminadas en caliente, de espesor igual o superior a 3 mm. Tolerancias dimensionales sobre la forma y sobre la masa.
- Norma UNE-EN 10055:1996; Perfil T de acero con alas iguales y aristas redondeadas laminado en caliente. Medidas y tolerancias dimensionales y de forma.
- Norma UNE-EN 10056-1:1999; Angulares de lados iguales y desiguales de acero estructural. Parte 1: Medidas.
- Norma UNE-EN 10056-2:1994; Angulares de lados iguales y desiguales de acero estructural. Parte 2: Tolerancias dimensionales y de forma.
- Norma UNE-EN 10058:2004; Barras rectangulares de acero laminadas en caliente para usos generales. Dimensiones y tolerancias dimensionales y de forma.
- Norma UNE-EN 10059:2004; Barras cuadradas de acero laminado en caliente para usos generales. Dimensiones y tolerancias dimensionales y de forma.
- Norma UNE-EN 10162:2005; Perfiles de acero conformados en frío. Condiciones técnicas de suministro. Tolerancias dimensionales y de la sección transversal.
- Norma UNE 36571:1979; Productos de acero. Perfiles abiertos conformados en frío. Perfil LF. Medidas.
- Norma UNE 36572:1980; Productos de acero. Perfiles abiertos conformados en frío. Perfil UF. Medidas.
- Norma UNE 36573:1979; Productos de acero. Perfiles abiertos conformados en frío. Perfil CF. Medidas.
- Norma UNE 36574:1979; Productos de acero. Perfiles abiertos conformados en frío. Perfil NF. Medidas.
- Norma UNE 36575:1979; Productos de acero. Perfiles abiertos conformados en frío. Perfil OF. Medidas.
- Norma UNE 36576:1979; Productos de acero. Perfiles abiertos conformados en frío. Perfil ZF. Medidas.
- Código Técnico de la Edificación. Documento Básico de Seguridad Estructural. Acero DB SE-A (R.D.) 314/2006 de 17 de marzo).
- Norma UNE-EN 1993-1-1:2008; Eurocódigo 3: Proyecto de estructuras de acero. Parte 1-1: Reglas generales y reglas para edificios.
- Norma UNE-EN 1090-2:2011; Ejecución de estructuras de acero y aluminio. Parte 2: Requisitos técnicos para la ejecución de estructuras de acero.
- Norma UNE-EN ISO 8504-1:2002; Preparación de sustratos de acero previa a la aplicación de pinturas y productos relacionados. Métodos de preparación de las superficies. Parte 1: Principios generales. (ISO 8504-1:2000).
- Norma UNE-EN ISO 8504-2:2002; Preparación de sustratos de acero previa a la aplicación de pinturas y productos relacionados. Métodos de preparación de las superficies. Parte 2: Limpieza por chorreado abrasivo. (ISO 8504-2:2000).
- Norma UNE-EN ISO 8504-3:2002; Preparación de sustratos de acero previa a la aplicación de pinturas y productos relacionados. Métodos de preparación de las superficies. Parte 3: Limpieza manual y con herramientas motorizadas. (ISO 8504-3:1993).
- Instrucción de Acero Estructural, EAE.
- Código Técnico DB-SE-A.

*CONDICIONES QUE DEBEN CUMPLIR LOS MATERIALES*
La recepción de los productos, equipos y sistemas se realizará conforme se desarrolla en la Parte II, Condiciones de recepción de productos. Este control comprende el control de la documentación de los suministros (incluida la del marcado CE cuando sea pertinente), el control mediante distintivos de calidad o evaluaciones técnicas de idoneidad y el control mediante ensayos.
- Aceros en chapas y perfiles (ver Parte II, Relación de productos con marcado CE, 1.1.4, 19.5.1, 19.5.2)
Los elementos estructurales pueden estar constituidos por los aceros establecidos por las normas UNE EN 10025:2006 (chapas y perfiles), UNE EN 10210-1:1994 (tubos acabados en caliente) y UNE EN 10219-1:1998 (tubos conformados en frío).
Los tipos de acero podrán ser S235, S275 y S355; para los de UNE EN 10025:2006 y otras se admite también el tipo S450; según el CTE DB SE A, tabla 4.1, se establecen sus características mecánicas. Estos aceros podrán ser de los grados JR, J0 y J2; para el S355 se admite también el grado K2.
Si se emplean otros aceros en proyecto, para garantizar su ductilidad, deberá comprobarse:
la relación entre la tensión de rotura y la de límite elástico no será inferior a 1,20,
el alargamiento en rotura de una probeta de sección inicial S0 medido sobre una longitud 5,65 será superior al 15%,
la deformación correspondiente a la tensión de rotura debe superar al menos un 20% la correspondiente al límite elástico.
Para comprobar la ductilidad en cualquier otro caso no incluido en los anteriores, deberá demostrarse que la temperatura de transición (la mínima a la que la resistencia a rotura dúctil supera a la frágil) es menor que la mínima de aquellas a las que va a estar sometida la estructura.
Todos los aceros relacionados son soldables y únicamente se requiere la adopción de precauciones en el caso de uniones especiales (entre chapas de gran espesor, de espesores muy desiguales, en condiciones difíciles de ejecución, etc.).
Si el material va a sufrir durante la fabricación algún proceso capaz de modificar su estructura metalográfica (deformación con llama, tratamiento térmico específico, etc.) se deben definir los requisitos adicionales pertinentes.
- Tornillos, tuercas, arandelas (ver Parte II, Relación de productos con marcado CE, 1.1.3). Estos aceros podrán ser de las calidades 4.6, 5.6, 6.8, 8.8 y 10.9 normalizadas por ISO; según el CTE DB SE A, tabla 4.3, se establecen sus características mecánicas. En los tornillos de alta resistencia utilizados como pretensados se controlará el apriete.
- Materiales de aportación. Las características mecánicas de los materiales de aportación serán en todos los casos superiores a las del metal base.
En aceros de resistencia mejorada a la corrosión atmosférica, la resistencia a la corrosión del material de aportación debe ser equivalente a la del material base; cuando se suelden este tipo de aceros el valor del carbono equivalente no debe exceder de 0,54.
Los productos especificados por UNE EN 10025:2006 deben suministrarse con inspección y ensayos, específicos (sobre los productos suministrados) o no específicos (no necesariamente sobre los productos suministrados), que garanticen su conformidad con el pedido y con la norma. El comprador debe especificar al fabricante el tipo de documento de inspección requerido conforme a UNE EN 10204:2006 (tabla A.1). Los productos deben marcarse de manera legible utilizando métodos tales como la pintura, el troquelado, el marcado con láser, el código de barras o mediante etiquetas adhesivas permanentes o etiquetas fijas con los siguientes datos: el tipo, la calidad y, si fuera aplicable, la condición de suministro mediante su designación abreviada (N, conformado de normalización; M, conformado termomecánico); el tipo de marcado puede especificarse en el momento de efectuar el pedido.
Los productos especificados por UNE EN 10210 y UNE EN 10219 deben ser suministrados después de haber superado los ensayos e inspecciones no específicos recogidos en EN 10021:1994 con una testificación de inspección conforme a la norma UNE EN 10204, salvo exigencias contrarias del comprador en el momento de hacer el pedido. Cada perfil hueco debe ser marcado por un procedimiento adecuado y duradero, como la aplicación de pintura, punzonado o una etiqueta adhesiva en la que se indique la designación abreviada (tipo y grado de acero) y el nombre del fabricante; cuando los productos se suministran en paquetes, el marcado puede ser indicado en una etiqueta fijada sólidamente al paquete.
Para todos los productos se verificarán las siguientes condiciones técnicas generales de suministro, según UNE EN 10021:
- Si se suministran a través de un transformador o intermediario, se deberá remitir al comprador, sin ningún cambio, la documentación del fabricante como se indica en UNE EN 10204, acompañada de los medios oportunos para identificar el producto, de forma que se pueda establecer la trazabilidad entre la documentación y los productos; si el transformador o intermediario ha modificado en cualquier forma las condiciones o las dimensiones del producto, debe facilitar un documento adicional de conformidad con las nuevas condiciones.
- Al hacer el pedido, el comprador deberá establecer que tipo de documento solicita, si es que requiere alguno y, en consecuencia, indicar el tipo de inspección: específica o no específica en base a una inspección no específica, el comprador puede solicitar al fabricante que le facilite una testificación de conformidad con el pedido o una testificación de inspección; si se solicita una testificación de inspección, deberá indicar las características del producto cuyos resultados de los ensayos deben recogerse en este tipo de documento, en el caso de que los detalles no estén recogidos en la norma del producto.
- Si el comprador solicita que la conformidad de los productos se compruebe mediante una inspección específica, en el pedido se concretará cual es el tipo de documento requerido: un certificado de inspección tipo 3.1 ó 3.2 según la norma UNE EN 10204, y si no está definido en la norma del producto: la frecuencia de los ensayos, los requisitos para el muestreo y la preparación de las muestras y probetas, los métodos de ensayo y, si procede, la identificación de las unidades de inspección
El proceso de control de esta fase debe contemplar los siguientes aspectos:
- En los materiales cubiertos por marcas, sellos o certificaciones de conformidad reconocidos por las Administraciones Públicas competentes, este control puede limitarse a un certificado expedido por el fabricante que establezca de forma inequívoca la traza que permita relacionar cada elemento de la estructura con el certificado de origen que lo avala.
- Si no se incluye una declaración del suministrador de que los productos o materiales cumplen con la Parte I del presente Pliego, se tratarán como productos o materiales no conformes.
- Cuando en la documentación del proyecto se especifiquen características no avaladas por el certificado de origen del material (por ejemplo, el valor máximo del límite elástico en el caso de cálculo en capacidad), se establecerá un procedimiento de control mediante ensayos.
- Cuando se empleen materiales que por su carácter singular no queden cubiertos por una norma nacional específica a la que referir la certificación (arandelas deformables, tornillos sin cabeza, conectadores, etc.) se podrán utilizar normas o recomendaciones de prestigio reconocido.
- Cuando haya que verificar las tolerancias dimensionales de los perfiles comerciales se tendrán en cuenta las siguientes normas:
serie IPN: UNE EN 10024:1995
series IPE y HE: UNE EN 10034:1994
serie UPN: UNE 36522:2001
series L y LD: UNE EN 10056-1:1999 (medidas) y UNE EN 10056-2:1994 (tolerancias)
tubos: UNE EN 10219:1998 (parte 1: condiciones de suministro; parte 2: tolerancias)
chapas: EN 10029:1991
Almacenamiento y manipulación (criterios de uso, conservación y mantenimiento)
El almacenamiento y depósito de los elementos constitutivos de la obra se hará de forma sistemática y ordenada para facilitar su montaje. Se cuidará especialmente que las piezas no se vean afectadas por acumulaciones de agua, ni estén en contacto directo con el terreno, y se mantengan las condiciones de durabilidad; para el almacenamiento de los elementos auxiliares tales como tornillos, electrodos, pinturas, etc., se seguirán las instrucciones dadas por el fabricante de los mismos.
Las manipulaciones necesarias para la carga, descarga, transporte, almacenamiento a pie de obra y montaje se realizarán con el cuidado suficiente para no provocar solicitaciones excesivas en ningún elemento de la estructura y para no dañar ni a las piezas ni a la pintura. Se cuidarán especialmente, protegiéndolas si fuese necesario, las partes sobre las que hayan de fijarse las cadenas, cables o ganchos que vayan a utilizarse en la elevación o sujeción de las piezas de la estructura.
Se corregirá cuidadosamente, antes de proceder al montaje, cualquier abolladura, comba o torcedura que haya podido provocarse en las operaciones de transporte. Si el efecto no puede ser corregido, o se presume que después de corregido puede afectar a la resistencia o estabilidad de la estructura, la pieza en cuestión se rechazará, marcándola debidamente para dejar constancia de ello.

*EJECUCION DE LAS OBRAS*
Operaciones previas:
Corte: se realizará por medio de sierra, cizalla, corte térmico (oxicorte) automático y, solamente si este no es posible, oxicorte manual; se especificarán las zonas donde no es admisible material endurecido tras procesos de corte, como por ejemplo:
Cuando el cálculo se base en métodos plásticos.
A ambos lados de cada rótula plástica en una distancia igual al canto de la pieza.
Cuando predomine la fatiga, en chapas y llantas, perfiles laminados, y tubos sin costura.
Cuando el diseño para esfuerzos sísmicos o accidentales se base en la ductilidad de la estructura.
Conformado: el acero se puede doblar, prensar o forjar hasta que adopte la forma requerida, utilizando procesos de conformado en caliente o en frío, siempre que las características del material no queden por debajo de los valores especificados; según el CTE DB SE A, apartado 10.2.2, los radios de acuerdo mínimos para el conformado en frío serán los especificados en dicho apartado.
Perforación: los agujeros deben realizarse por taladrado u otro proceso que proporcione un acabado equivalente; se admite el punzonado en materiales de hasta 2,5 cm de espesor, siempre que su espesor nominal no sea mayor que el diámetro nominal del agujero (o su dimensión mínima si no es circular).
Ángulos entrantes y entallas: deben tener un acabado redondeado con un radio mínimo de 5 mm.
Superficies para apoyo de contacto: se deben especificar los requisitos de planeidad y grado de acabado; la planeidad antes del armado de una superficie simple contrastada con un borde recto, no superará los 0,5 mm, en caso contrario, para reducirla, podrán utilizarse cuñas y forros de acero inoxidable, no debiendo utilizarse más de tres en cualquier punto que podrán fijarse mediante soldaduras en ángulo o a tope de penetración parcial.
Empalmes: sólo se permitirán los establecidos en el proyecto o autorizados por la dirección facultativa, que se realizarán por el procedimiento establecido.
Soldeo:
Se debe proporcionar al personal encargado un plan de soldeo que figurará en los planos de taller, con todos los detalles de la unión, las dimensiones y tipo de soldadura, la secuencia de soldeo, las especificaciones sobre el proceso y las medidas necesarias para evitar el desgarro laminar.
Se consideran aceptables los procesos de soldadura recogidos por UNE EN ISO 4063:2000.
Los soldadores deben estar certificados por un organismo acreditado y cualificarse de acuerdo con la norma UNE EN 287-1:2004; cada tipo de soldadura requiere la cualificación específica del soldador que la realiza.
Las superficies y los bordes deben ser apropiados para el proceso de soldeo que se utilice; los componentes a soldar deben estar correctamente colocados y fijos mediante dispositivos adecuados o soldaduras de punteo, y ser accesibles para el soldador; los dispositivos provisionales para el montaje deben ser fáciles de retirar sin dañar la pieza; se debe considerar la utilización de precalentamiento cuando el tipo de acero y/o la velocidad de enfriamiento puedan producir enfriamiento en la zona térmicamente afectada por el calor.
Para cualquier tipo de soldadura que no figure entre los considerados como habituales (por puntos, en ángulo, a tope, en tapón y ojal) se indicarán los requisitos de ejecución para alcanzar un nivel de calidad análogo a ellos; según el CTE DB SE A, apartado 10.7, durante la ejecución de los procedimientos habituales se cumplirán las especificaciones de dicho apartado especialmente en lo referente a limpieza y eliminación de defectos de cada pasada antes de la siguiente.
Uniones atornilladas:
Según el CTE DB SE A, apartados 10.4.1 a 10.4.3, las características de tornillos, tuercas y arandelas se ajustarán a las especificaciones dichos apartados. En tornillos sin pretensar el "apretado a tope" es el que consigue un hombre con una llave normal sin brazo de prolongación; en uniones pretensadas el apriete se realizará progresivamente desde los tornillos centrales hasta los bordes; según el CTE DB SE A, apartado 10.4.5, el control del pretensado se realizará por alguno de los siguientes procedimientos:
Método de control del par torsor.
Método del giro de tuerca.
Método del indicador directo de tensión.
Método combinado.
Según el CTE DB SE A, apartado 10.5, podrán emplearse tornillos avellanados, calibrados, hexagonales de inyección, o pernos de articulación, si se cumplen las especificaciones de dicho apartado.
Montaje en blanco. La estructura será provisional y cuidadosamente montada en blanco en el taller para asegurar la perfecta coincidencia de los elementos que han de unirse y su exacta configuración geométrica.
Recepción de elementos estructurales. Una vez comprobado que los distintos elementos estructurales metálicos fabricados en taller satisfacen todos los requisitos anteriores, se recepcionarán autorizándose su envío a la obra.
Transporte a obra. Se procurará reducir al mínimo las uniones a efectuar en obra, estudiando cuidadosamente los planos de taller para resolver los problemas de transporte y montaje que esto pueda ocasionar.
Montaje en obra:
Si todos los elementos recibidos en obra han sido recepcionados previamente en taller como es aconsejable, los únicos problemas que se pueden plantear durante el montaje son los debidos a errores cometidos en la obra que debe sustentar la estructura metálica, como replanteo y nivelación en cimentaciones, que han de verificar los límites establecidos para las "tolerancias en las partes adyacentes" mencionados en el punto siguiente; las consecuencias de estos errores son evitables si se tiene la precaución de realizar los planos de taller sobre cotas de replanteo tomadas directamente de la obra.
Por tanto esta fase de control se reduce a verificar que se cumple el programa de montaje para asegurar que todas las partes de la estructura, en cualquiera de las etapas de construcción, tienen arriostramiento para garantizar su estabilidad, y controlar todas las uniones realizadas en obra visual y geométricamente; además, en las uniones atornilladas se comprobará el apriete con los mismos criterios indicados para la ejecución en taller, y en las soldaduras, si se especifica, se efectuarán los controles no destructivos indicados posteriormente en el "control de calidad de la fabricación".

## E09 CUBIERTAS

*NORMATIVA*
Norma UNE 67041:1988; Tableros cerámicos de arcilla cocida para cubiertas. Designación y especificaciones.

## E09I CUBIERTAS INCLINADAS

*CONTROL Y CRITERIOS DE ACEPTACION Y RECHAZO*
· Tolerancias admisibles
Los materiales o unidades de obra que no se ajusten a lo especificado deberán ser retirados o, en su caso, demolida o reparada la parte de obra afectada.
Motivos para la no aceptación:
- Chapa conformada:
Sentido de colocación de las chapas contrario al especificado.
Falta de ajuste en la sujeción de las chapas.
Rastreles no paralelos a la línea de cumbrera con errores superiores a 1 cm/m, o más de 3 cm para toda la longitud.
Vuelo del alero distinto al especificado con errores de 5 cm o no mayor de 35 cm.
Solapes longitudinales de las chapas inferiores a lo especificado con errores superiores a 2 mm.
- Pizarra:
Clavado de las piezas deficiente.
Paralelismo entre las hiladas y la línea del alero con errores superiores a ± 10 mm/m comprobada con regla de 1 m y/ó ± 50 mm/total.
Planeidad de la capa de yeso con errores superiores a ± 3 mm medida con regla de 1 m.
Colocación de las pizarras con solapes laterales inferiores a 10 cm; falta de paralelismo de hiladas respecto a la línea de alero con errores superiores a 10 mm/m o mayores que 50 mm/total.
- Teja:
Paso de agua entre cobijas mayor de 5 cm o menor de 3 cm.
Paralelismo entre dos hiladas consecutivas con errores superiores a ± 20 mm (teja de arcilla cocida) o ± 10 mm (teja de mortero de cemento).
Paralelismo entre las hiladas y la línea del alero con errores superiores a ± 100 mm.
Alineación entre dos tejas consecutivas con errores superiores a ± 10 mm.
Alineación de la hilada con errores superiores a ± 20 mm (teja de arcilla cocida) o ± 10 mm (teja de mortero de cemento).
Solape con presente errores superiores a ± 5 mm.
· Condiciones de terminación
Para dar una mayor homogeneidad a la cubierta en todos los elementos singulares (caballetes, limatesas y limahoyas, aleros, remates laterales, encuentros con muros u otros elementos sobresalientes, ventilación, etc.), se utilizarán preferentemente piezas especialmente concebidas y fabricadas para este fin, o bien se detallarán soluciones constructivas de solapo y goterón, en el proyecto, evitando uniones rígidas o el empleo de productos elásticos sin garantía de la necesaria durabilidad.
Control de ejecución, ensayos y pruebas
· Control de ejecución
Puntos de observación:
- Formación de faldones:
Pendientes.
Forjados inclinados: controlar como estructura.
Fijación de ganchos de seguridad para el montaje de la cobertura.
Tableros sobre tabiquillos: tabiquillos, controlar como tabiques. Tableros, independizados de los tabiquillos. Ventilación de las cámaras.
- Aislante térmico:
Correcta colocación del aislante, según especificaciones de proyecto. Continuidad. Espesor.
- Limas, canalones y puntos singulares:
Fijación y solapo de piezas.
Material y secciones especificados en proyecto.
Juntas para dilatación.
Comprobación en encuentros entre faldones y paramentos.
- Canalones:
Longitud de tramo entre bajantes menor o igual que 10 m. Distancia entre abrazaderas de fijación. Unión a bajantes.
- Impermeabilización, en su caso: controlar como cubierta plana.
- Base de la cobertura:
Correcta colocación, en su caso, de rastreles o perfiles para fijación de piezas.
Comprobación de la planeidad con regla de 2 m.
- Piezas de cobertura:
Pendiente mínima, según el CTE DB HS 1, tabla 2.10 en función del tipo de protección, cuando no haya capa de impermeabilización.
Tejas curvas:
Replanteo previo de líneas de máxima y mínima pendiente. Paso entre cobijas. Recibido de las tejas. Cumbrera y limatesas: disposición y macizado de las tejas, solapes de 10 cm. Alero: vuelo, recalce y macizado de las tejas.
Otras tejas:
Replanteo previo de las pendientes. Fijación según instrucciones del fabricante para el tipo y modelo. Cumbreras, limatesas y remates laterales: piezas especiales.
· Ensayos y pruebas
La prueba de servicio consistirá en un riego continuo de la cubierta durante 48 horas para comprobar su estanqueidad.

*EJECUCION DE LAS OBRAS*
Se suspenderán los trabajos cuando llueva, nieve o la velocidad del viento sea superior a 50 km/h. En este último caso se retirarán los materiales y herramientas que puedan desprenderse. Cuando se interrumpan los trabajos deberán protegerse adecuadamente los materiales.
- Sistema de formación de pendientes:
Según el CTE DB HS 1, apartado 5.1.4.1, cuando la formación de pendientes sea el elemento que sirve de soporte de la impermeabilización, su superficie deberá ser uniforme y limpia. Además, según el apartado 2.4.3.1, el material que lo constituye deberá ser compatible con el material impermeabilizante y con la forma de unión de dicho impermeabilizante a él. El sistema de formación de pendientes debe tener una cohesión y estabilidad suficientes frente a las solicitaciones mecánicas y térmicas, y su constitución debe ser adecuada para el recibido o fijación del resto de componentes.
El sistema de formación de pendientes garantizará la estabilidad con flecha mínima. La superficie para apoyo de rastreles y paneles aislantes será plana y sin irregularidades que puedan dificultar la fijación de los mismos. Su constitución permitirá el anclaje mecánico de los rastreles.
- Cubierta de teja sobre forjado horizontal:
En caso de realizar la pendiente con tabiques palomeros, el tablero de cerramiento superior de la cámara de aireación deberá asegurarse ante el riesgo de deslizamiento, en especial con pendientes pronunciadas; a la vez deberá quedar independiente de los elementos sobresalientes de la cubierta y con las juntas de dilatación necesarias a fin de evitar tensiones de contracción-dilatación, tanto por retracción como por oscilaciones de la temperatura. Para el sistema de formación de la pendiente y constitución de la cámara de aireación se contemplan dos sistemas distintos:
A base de tabiques palomeros rematados con tablero de piezas aligeradas (de arcilla cocida o de hormigón) acabadas con capa de regularización u hormigón.
Utilización de paneles o placas prefabricados no permeables al agua, fijados mecánicamente, bien sobre correas apoyadas en cítaras de ladrillo, en vigas metálicas o de hormigón; o bien sobre entramado de madera o estructura metálica ligera. Las placas prefabricadas, onduladas o grecadas, que se utilicen para el cerramiento de la cámara de aireación, irán fijadas mecánicamente a las correas con tornillos autorroscantes y solapadas entre sí, de manera tal que se permita el deslizamiento necesario para evitar las tensiones de origen térmico.
La capa de regularización del tablero, para fijación mecánica de las tejas, tendrá un acabado fratasado, plano y sin resaltos que dificulten la disposición correcta de los rastreles o listones. Para el recibido de las tejas con mortero, la capa de regularización del tablero tendrá un espesor de 2 cm e idénticas condiciones que la anterior.
Cuando el soporte del tejado esté constituido por placas onduladas o nervadas, se tendrá en cuenta lo siguiente. El solape frontal entre placas será de 15 cm y el solape lateral vendrá dado por la forma de la placa y será al menos de una onda. Los rastreles metálicos para el cuelgue de las tejas planas o mixtas se fijarán a la distancia adecuada que asegure el encaje perfecto, o en su caso el solape necesario de las tejas. Para tejas curvas o mixtas recibidas con mortero, la dimensión y modulación de la onda o greca de las placas será la más adecuada a la disposición canal-cobija de las tejas que hayan de utilizarse. Cuando las placas y tejas correspondan a un mismo sistema se seguirán las instrucciones del fabricante.
- Aislante térmico:
Deberá colocarse de forma continua y estable.
- Cubierta de teja sobre forjado horizontal:
Podrán utilizarse mantas o paneles semirrígidos dispuestos sobre el forjado entre los apoyos de la cámara ventilada.
- Cubierta de teja sobre forjado inclinado, no ventilada:
En el caso de emplear rastreles, el espesor del aislante coincidirá con el de estos. Cuando se utilicen paneles rígidos o paneles semirrígidos para el aislamiento térmico, estarán dispuestos entre rastreles de madera o metálicos y adheridos al soporte mediante adhesivo bituminoso PB-II u otros compatibles. Si los paneles rígidos son de superficie acanalada, estarán dispuestos con los canales paralelos a la dirección del alero y fijados mecánicamente al soporte resistente.
- Cubierta de teja sobre forjado inclinado, ventilada:
En el caso de emplear rastreles, se colocarán en el sentido de la pendiente albergando el material aislante, conformando la capa de aireación. La altura de los rastreles estará condicionada por los espesores del aislante térmico y de la capa de aireación. La distancia entre rastreles estará en función del ancho de los paneles, siempre que el mismo no exceda de 60 cm; en caso contrario, los paneles se cortarán a la medida apropiada para su máximo aprovechamiento. La altura mínima de la cámara de aireación será de 3 cm y siempre quedará comunicada con el exterior.
- Capa de impermeabilización:
No se utilizará la capa de impermeabilización de manera sistemática o indiscriminada. Excepcionalmente podrá utilizarse en cubiertas con baja pendiente o cuando el solapo de las tejas sea escaso, y en cubiertas especialmente expuestas al efecto combinado de lluvia y viento. Cuando la pendiente de la cubierta sea mayor que 15 % deben utilizarse sistemas fijados mecánicamente.
Según el CTE DB HS 1, apartado 5.1.2.2, las láminas deberán aplicarse en unas condiciones térmicas ambientales que se encuentren dentro de los márgenes prescritos en las correspondientes especificaciones de aplicación. Según el apartado 2.4.3.3, cuando se disponga una capa de impermeabilización, ésta debe aplicarse y fijarse de acuerdo con las condiciones para cada tipo de material constitutivo de la misma. La impermeabilización deberá colocarse en dirección perpendicular a la línea de máxima pendiente. Los solapos, según el apartado 5.1.4.4, deben quedar a favor de la corriente de agua y no deben quedar alineados con los de las hileras contiguas.
Las láminas de impermeabilización se colocarán a cubrejuntas (con solapes superiores a 8 cm y paralelos o perpendiculares a la línea de máxima pendiente). Se evitarán bolsas de aire en las láminas adheridas. Las láminas impermeabilizantes no plantearán dificultades en su fijación al sistema de formación de pendientes, ni problemas de adherencia para las tejas.
Según el CTE DB HS 1, apartado 2.4.3.3, según el material del que se trate tendremos distintas prescripciones:
- Impermeabilización con materiales bituminosos y bituminosos modificados: cuando la pendiente de la cubierta esté comprendida entre el 5 y el 15%, deberán utilizarse sistemas adheridos. Cuando se quiera independizar el impermeabilizante del elemento que le sirve de soporte para mejorar la absorción de movimientos estructurales, deberán utilizarse sistemas no adheridos.
- Impermeabilización con poli (cloruro de vinilo) plastificado y con etileno propileno dieno monómero: cuando la cubierta no tenga protección, deberán utilizarse sistemas adheridos o fijados mecánicamente.
- Impermeabilización con poliolefinas: deberán utilizarse láminas de alta flexibilidad.
- Impermeabilización con un sistema de placas: cuando se utilice un sistema de placas como impermeabilización, el solapo de éstas deberá establecerse de acuerdo con la pendiente del elemento que les sirve de soporte y de otros factores relacionados con la situación de la cubierta, tales como zona eólica, tormentas y altitud topográfica. Deberá recibirse o fijarse al soporte una cantidad de piezas suficiente para garantizar su estabilidad dependiendo de la pendiente de la cubierta, del tipo de piezas y del solapo de las mismas, así como de la zona geográfica del emplazamiento del edificio.
- Cámara de aire:
Según el CTE DB HS 1, apartado 5.1.3, durante la construcción de la cubierta deberá evitarse que caigan cascotes, rebabas de mortero y suciedad en la cámara de aire. Cuando se disponga una cámara de aire, ésta debe situarse en el lado exterior del aislante térmico y ventilarse mediante un conjunto de aberturas.
La altura mínima de la cámara de aireación será de 3 cm y quedará comunicada con el exterior, preferentemente por alero y cumbrera.
En cubierta de teja ventilada sobre forjado inclinado, la cámara de aireación se podrá conseguir con los rastreles únicamente o añadiendo a éstos un entablado de aglomerado fenólico o una chapa ondulada.
En cubierta de teja sobre forjado horizontal, la cámara debe permitir la difusión del vapor de agua a través de aberturas al exterior dispuestas de manera que se garantice la ventilación cruzada. A tal efecto las salidas de aire se situarán por encima de las entradas a la máxima distancia que permita la inclinación de la cubierta; unas y otras, se dispondrán enfrentadas; preferentemente con aberturas en continuo. Las aberturas irán protegidas para evitar el acceso de insectos, aves y roedores. Cuando se trate de limitar el efecto de las condensaciones ante condiciones climáticas adversas, al margen del aislante que se sitúe sobre el forjado horizontal, la capa bajo teja aportará el aislante térmico necesario.
- Tejado:
Según el CTE DB HS 1, apartado 2.4.3, deberá recibirse o fijarse al soporte una cantidad de piezas suficiente para garantizar la estabilidad y capacidad de adaptación del tejado a movimientos diferenciales, dependiendo de la pendiente de la cubierta, la altura máxima del faldón, el tipo de piezas y el solapo de las mismas, así como de la ubicación del edificio. El solapo de las piezas deberá establecerse de acuerdo con la pendiente del elemento que les sirve de soporte y de otros factores relacionados con la situación de la cubierta, tales como zona eólica, tormentas y altitud topográfica.
No se admite para uso de vivienda, la colocación a teja vana u otro sistema en que la estabilidad del tejado se fíe exclusivamente al propio peso de la teja.
En caso de tejas curvas, mixtas y planas recibidas con mortero, el recibido deberá realizarse de forma continua para evitar la rotura de piezas en los trabajos de mantenimiento o acceso a instalaciones. En el caso de piezas cobija, éstas se recibirán siempre en aleros, cumbreras y bordes laterales de faldón y demás puntos singulares. Con pendientes de cubierta mayores del 70 % y zonas de máxima intensidad de viento, se fijarán la totalidad de las tejas. Cuando las condiciones lo permitan y si no se fijan la totalidad de las tejas, se alternarán fila e hilera. El solapo de las tejas o su encaje, a efectos de la estanquidad al agua, así como su sistema de adherencia o fijación, será el indicado por el fabricante. Las piezas canales se colocarán todas con torta de mortero o adhesivo sobre el soporte. Las piezas cobijas se recibirán en el porcentaje necesario para garantizar la estabilidad del tejado frente al efecto de deslizamiento y a las acciones del viento. Las cobijas dejarán una separación libre de paso de agua comprendido entre 3 y 5 cm.
En caso de tejas recibidas con mortero sobre paneles de poliestireno extruido acanalados, la pendiente no excederá del 49 %; existirá la necesaria correspondencia morfológica y las tejas queden perfectamente encajadas sobre las placas. Se recibirán todas las tejas de aleros, cumbreras, bordes laterales de faldón, limahoyas y limatesas y demás puntos singulares. El mortero será bastardo de cal, cola u otros másticos adhesivos compatibles con el aislante y las tejas, según especificaciones del fabricante del sistema.
En caso de tejas curvas y mixtas recibidas sobre chapas onduladas en sus distintos formatos, el acoplamiento entre la teja y el soporte ondulado resulta imprescindible para la estabilidad del tejado, por lo que se estará a las especificaciones del fabricante del sistema sobre la idoneidad de cada chapa al subtipo de teja seleccionado. La adherencia de la teja al soporte se consigue con una pellada de mortero mixto aplicada a la cresta de la onda en el caso de chapa ondulada con teja curva, o a la parte plana de la placa mixta con teja curva o mixta. Como adhesivo también puede aplicarse adhesivo cementoso.
Cuando la fijación sea sobre chapas onduladas mediante rastreles metálicos, éstos serán perfiles omega de chapa de acero galvanizado de 0'60 mm de espesor mínimo, dispuestos en paralelo al alero y fijados en las crestas de las ondas con remaches tipo flor. Las fijaciones de las tejas a los rastreles metálicos se harán con tornillos rosca chapa y se realizarán del mismo modo que en el caso de rastreles de madera. Todo ello se realizará según especificaciones del fabricante del sistema.
En caso de tejas planas y mixtas fijadas mediante listones y rastreles de madera o entablados, los rastreles y listones de madera serán de la escuadría que se determine para cada caso, y se fijarán al soporte con la frecuencia necesaria tanto para asegurar su estabilidad como para evitar su alabeo. Podrán ser de madera de pino, estabilizadas sus tensiones para evitar alabeos, seca, y tratada contra el ataque de hongos e insectos. Los tramos de rastreles o listones se dispondrán con juntas de 1 cm, fijando ambos extremos a un lado y otro de la junta. Los rasteles se interrumpirán en las juntas de dilatación del edificio y de la cubierta. Cuando el tipo de soporte lo permita, los listones se fijarán con clavos de acero templado y los rastreles, previamente perforados, se fijarán con tirafondos. En caso de existir una capa de regularización de tableros, sobre las que hayan de fijarse listones o rastreles, tendrá un espesor mayor o igual que 3 cm. Los clavos penetrarán 2,5 cm en rastreles de al menos 5 cm. Los listones y rastreles de madera o entablados se fijarán al soporte tanto para asegurar su estabilidad como para evitar su alabeo. La distancia entre listones o rastreles de madera será tal que coincidan los encajes de las tejas o, en caso de no disponer estas de encaje, tal que el solapo garantice la estabilidad y estanquidad de la cubierta. Los clavos y tornillos para la fijación de la teja a los rastreles o listones de madera serán preferentemente de cobre o de acero inoxidable, y los enganches y corchetes de acero inoxidable o acero zincado. La utilización de fijaciones de acero galvanizado, se reserva para aplicaciones con escaso riesgo de corrosión. Se evitará la utilización de acero sin tratamiento anticorrosión.
Cuando la naturaleza del soporte no permita la fijación mecánica de los rastreles de madera, en las caras laterales, los rastreles llevarán puntas de 3 cm clavadas cada 20 cm, de forma que penetren en el rastrel 1,5 cm. A ambos lados del rastrel y a todo lo largo del mismo se extenderá mortero de cemento, de manera que las puntas clavadas en sus cantos queden recubiertas totalmente, rellenando también la holguras entre rastrel y soporte.
Disposición de los listones, rastreles y entablados:
Enlistonado sencillo sobre soporte continuo de albañilería (capa de compresión de forjados o capa de regularización de albañilería). Los listones de madera se dispondrán con su cara mayor apoyada sobre el soporte en el sentido normal al de la máxima pendiente, a la distancia que exija la dimensión de la teja, y fijados mecánicamente al soporte cada 50 cm con clavos de acero templado.
Enlistonado doble sobre soporte continuo de albañilería (capa de compresión de forjados o capa de regularización de albañilería). Los rastreles de madera, que tienen como función la ubicación del aislante térmico, y en su caso, la formación de la capa de aireación, se dispondrán apoyados sobre el soporte, en el sentido de la pendiente y fijados mecánicamente al soporte cada 50 cm con tirafondos. La separación entre listones, dependerá del ancho de los paneles aislantes que hayan de ubicarse entre los mismos (los paneles se cortarán cuando su ancho exija una separación entre listones mayor de 60 cm). Para la determinación de la escuadría de estos rastreles, se tendrá en cuenta el espesor del aislante y, en su caso, el de la capa de aireación; la suma de ambos determinará la altura del rastrel; la otra dimensión será proporcionada y apta para el apoyo y fijación. Una vez colocados los paneles aislantes (fijados por puntos al soporte con adhesivo compatible), se dispondrán listones paralelos al alero, con su cara mayor apoyada sobre los rastreles anteriores, a la distancia que exija la dimensión de la teja y fijados en cada cruce.
Entablado sobre rastreles. Entablado a base de tableros de aglomerado fenólico, de espesor mínimo 2 cm, fijados sobre los rastreles, como protección del aislante o, en su caso, cierre de la cámara de aireación. Los rastreles contarán con un canto capaz para albergar la capa de aislante y en su caso la de aireación, pero su ancho no será inferior a 7 cm, a fin de que los paneles de aglomerado fenólico apoyen al menos 3 cm con junta de 1 cm. Se dispondrán en el sentido de la máxima pendiente y a una distancia entre ejes tal que se acomode a la modulación de los tableros y de los paneles aislantes con el máximo aprovechamiento; la distancia entre ejes no deberá exceder de 68 cm para tableros de espesor 2 cm. Para las tejas planas o mixtas provistas de encaje vertical y lateral, los listones o rastreles se situarán a la distancia precisa que exija la dimensión de la teja, a fin de que los encajes coincidan debidamente. Los empalmes entre rastreles estarán separados 1 cm. Sobre los listones o rastreles las tejas pueden colocarse: simplemente apoyadas mediante los tetones de que las tejas planas están dotadas, adheridas por puntos o fijadas mecánicamente. Para este último supuesto las tejas presentarán las necesarias perforaciones. Los clavos y tornillos para la fijación de la teja a los rastreles o listones de madera serán preferentemente de cobre o de acero inoxidable, y los enganches y corchetes de acero inoxidable o de acero zincado (electrolítico). La utilización de fijaciones de acero galvanizado, se reserva para aplicaciones con escaso riesgo de corrosión. Se evitará la utilización de acero sin tratamiento anticorrosivo.
- Sistema de evacuación de aguas:
- Canalones:
Según el CTE DB HS 1, apartado 2.4.4.2.9, para la formación del canalón deben disponerse elementos de protección prefabricados o realizados in situ.
Los canalones deben disponerse con una pendiente hacia el desagüe del 1 % como mínimo.
Las piezas del tejado que vierten sobre el canalón deben sobresalir 5 cm como mínimo sobre el mismo.
Cuando el canalón sea visto, debe disponerse el borde más cercano a la fachada de tal forma que quede por encima del borde exterior del mismo.
Los canalones, en función de su emplazamiento en el faldón, pueden ser: vistos, para la recogida de las aguas del faldón en el borde del alero; ocultos, para la recogida de las aguas del faldón en el interior de éste. En ambos casos los canalones se dispondrán con ligera pendiente hacia el exterior, favoreciendo el derrame hacia afuera, de manera que un eventual embalsamiento no revierta al interior. Para la construcción de canalones de zinc, se soldarán las piezas en todo su perímetro, las abrazaderas a las que se sujetará la chapa, se ajustarán a la forma de la misma y serán de pletina de acero galvanizado. Se colocarán a una distancia máxima de 50 cm y remetido al menos 1,5 cm de la línea de tejas del alero. Cuando se utilicen sistemas prefabricados, con acreditación de calidad o documento de idoneidad técnica, se seguirán las instrucciones del fabricante.
Según el CTE DB HS 1, apartado 2.4.4.2.9, cuando el canalón esté situado junto a un paramento vertical deben disponerse:
a. Cuando el encuentro sea en la parte inferior del faldón, los elementos de protección por debajo de las piezas del tejado de tal forma que cubran una banda a partir del encuentro de 10 cm de anchura como mínimo.
b. Cuando el encuentro sea en la parte superior del faldón, los elementos de protección por encima de las piezas del tejado de tal forma que cubran una banda a partir del encuentro de 10 cm de anchura como mínimo.
c. Elementos de protección prefabricados o realizados in situ de tal forma que cubran una banda del paramento vertical por encima del tejado de 25 cm como mínimo y su remate se realice de forma similar a la descrita para cubiertas planas.
Cuando el canalón esté situado en una zona intermedia del faldón debe disponerse de tal forma que el ala del canalón se extienda por debajo de las piezas del tejado 10 cm como mínimo y la separación entre las piezas del tejado a ambos lados del canalón sea de 20 cm como mínimo.
Cada bajante servirá a un máximo de 20 m de canalón.
- Canaletas de recogida:
Según el CTE DB HS 1, apartado 3.2, el diámetro de los sumideros de las canaletas de recogida del agua en los muros parcialmente estancos debe ser 110 mm como mínimo. Las pendientes mínima y máxima de la canaleta y el número mínimo de sumideros en función del grado de impermeabilidad exigido al muro deben ser los que se indican en la tabla 3.3.
- Puntos singulares, según el CTE DB HS 1, apartado 2.4.4:
- Encuentro de la cubierta con un paramento vertical: deberán disponerse elementos de protección prefabricados o realizados in situ. Los elementos de protección deben cubrir como mínimo una banda del paramento vertical de 25 cm de altura por encima del tejado y su remate debe realizarse de forma similar a la descrita en las cubiertas planas. Cuando el encuentro se produzca en la parte inferior del faldón, debe disponerse un canalón. Cuando el encuentro se produzca en la parte superior o lateral del faldón, los elementos de protección deben colocarse por encima de las piezas del tejado y prolongarse 10 cm como mínimo desde el encuentro.
- Alero: las piezas del tejado deben sobresalir 5 cm como mínimo y media pieza como máximo del soporte que conforma el alero. Cuando el tejado sea de pizarra o de teja, para evitar la filtración de agua a través de la unión de la primera hilada del tejado y el alero, debe realizarse en el borde un recalce de asiento de las piezas de la primera hilada de tal manera que tengan la misma pendiente que las de las siguientes, o debe adoptarse cualquier otra solución que produzca el mismo efecto.
- Borde lateral: en el borde lateral deben disponerse piezas especiales que vuelen lateralmente más de 5 cm o baberos protectores realizados in situ. En el último caso el borde puede rematarse con piezas especiales o con piezas normales que vuelen 5 cm.
- Limahoyas: deben disponerse elementos de protección prefabricados o realizados in situ. Las piezas del tejado deben sobresalir 5 cm como mínimo sobre la limahoya. La separación entre las piezas del tejado de los dos faldones debe ser 20 cm como mínimo.
- Cumbreras y limatesas: deben disponerse piezas especiales, que deben solapar 5 cm como mínimo sobre las piezas del tejado de ambos faldones. Las piezas del tejado de la última hilada horizontal superior y las de la cumbrera y la limatesa deben fijarse. Cuando no sea posible el solape entre las piezas de una cumbrera en un cambio de dirección o en un encuentro de cumbreras este encuentro debe impermeabilizarse con piezas especiales o baberos protectores.
- Encuentro de la cubierta con elementos pasantes: los elementos pasantes no deben disponerse en las limahoyas. La parte superior del encuentro del faldón con el elemento pasante debe resolverse de tal manera que se desvíe el agua hacia los lados del mismo. En el perímetro del encuentro deben disponerse elementos de protección prefabricados o realizados in situ, que deben cubrir una banda del elemento pasante por encima del tejado de 20 cm de altura como mínimo.
- Lucernarios (ver subsección 4.2. Lucernarios): deben impermeabilizarse las zonas del faldón que estén en contacto con el precerco o el cerco del lucernario mediante elementos de protección prefabricados o realizados in situ. En la parte inferior del lucernario, los elementos de protección deben colocarse por debajo de las piezas del tejado y prolongarse 10 cm como mínimo desde el encuentro y en la superior por encima y prolongarse 10 cm como mínimo.
-Anclaje de elementos: los anclajes no deben disponerse en las limahoyas. Deben disponerse elementos de protección prefabricados o realizados in situ, que deben cubrir una banda del elemento anclado de una altura de 20 cm como mínimo por encima del tejado.
- Juntas de dilatación: en el caso de faldón continuo de más de 25 m, o cuando entre las juntas del edificio la distancia sea mayor de 15 m, se estudiará la oportunidad de formar juntas de cubierta, en función del subtipo de tejado y de las condiciones climáticas del lugar.

*CONDICIONES QUE DEBEN CUMPLIR LOS MATERIALES*
La recepción de los productos, equipos y sistemas se realizará conforme se desarrolla en la Parte II Condiciones de recepción de productos. Este control comprende el control de la documentación de los suministros (incluida la correspondiente al marcado CE, cuando sea pertinente), el control mediante distintivos de calidad o evaluaciones técnicas de idoneidad y el control mediante ensayos.
Las cubiertas inclinadas podrán disponer de los elementos siguientes:
- Sistema de formación de pendientes:
Será necesario cuando el soporte resistente no tenga la pendiente adecuada al tipo de protección y de impermeabilización que se vaya a utilizar.
En cubierta sobre forjado horizontal el sistema de formación de pendientes podrá ser:
- Mediante apoyos a base de tabicones de ladrillo, tablero a base de piezas aligeradas machihembradas de arcilla cocida u hormigón recibidas con pasta de yeso y capa de regularización de espesor 30 mm con hormigón, tamaño máximo del árido 10 mm, acabado fratasado.
- Mediante estructura metálica ligera en función de la luz y de la pendiente.
- Mediante placas onduladas o nervadas de fibrocemento (ver Parte II, Relación de productos con marcado CE, 19.3.1), fijadas mecánicamente a las correas, solapadas lateralmente una onda y frontalmente en una dimensión de 30 mm como mínimo.
- Aislante térmico (ver Parte II, Relación de productos con marcado CE, 3):
Generalmente se utilizarán mantas de lana mineral, paneles rígidos o paneles semirrígidos.
Según el CTE DB HE 1, el material del aislante térmico debe tener una cohesión y una estabilidad suficientes para proporcionar al sistema la solidez necesaria frente a las solicitaciones mecánicas.
Se utilizarán materiales con una conductividad térmica declarada menor a 0,06 W/mK a 10 ºC y una resistencia térmica declarada mayor a 0,25 m2K/W.
En cubierta de teja sobre forjado inclinado, no ventilada se pueden usar paneles de: perlita expandida (EPB), poliestireno expandido (EPS), poliestireno extruido (XPS), poliuretano (PUR), mantas aglomeradas de lana mineral (MW), etc.
En cubierta de teja sobre forjado inclinado, ventilada se pueden usar paneles de: perlita expandida (EPB), poliestireno expandido (EPS), poliestireno extruido (XPS), poliuretano (PUR), mantas aglomeradas de lana mineral (MW); dispuestos entre los rastreles de madera y anclados al soporte mediante adhesivo laminar en toda su superficie.
En cubierta sobre forjado horizontal, se pueden usar: lana mineral (MW), poliestireno extruido (XPS), poliestireno expandido (EPS), poliuretano (PUR), perlita expandida (EPB), poliisocianurato (PIR).
- Capa de impermeabilización (ver Parte II, Relación de productos con marcado CE, 4):
Los materiales que se pueden utilizar son los siguientes, o aquellos que tengan similares características:
- Impermeabilización con materiales bituminosos y bituminosos modificados, las láminas podrán ser de oxiasfalto o de betún modificado.
- Impermeabilización con poli (cloruro de vinilo) plastificado.
- Impermeabilización con etileno propileno dieno monómero.
- Impermeabilización con poliolefinas.
- Impermeabilización con un sistema de placas.
Para tejas clavadas se puede usar lámina monocapa, constituida por una lámina de betún modificado LBM-30, soldada completamente al soporte resistente, previamente imprimado con emulsión asfáltica.
Para tejas recibidas con mortero se puede usar lámina monocapa, constituida por una lámina de betún modificado LBM-40/G, soldada completamente al soporte resistente, previamente imprimado con emulsión asfáltica.
Lamina monocapa, constituida por una lámina autoadhesiva de betún modificado LBA-15, de masa 1,5 kg/m2 (como tipo mínimo).
En el caso de que no haya tejado, se puede usar lámina monocapa sobre el aislante térmico, constituida por una lámina de betún modificado con autoprotección mineral LBM-50/G-FP y armadura de fieltro de poliéster.
Puede ser recomendable su utilización en cubiertas con baja pendiente o cuando el solapo de las tejas sea escaso, y en cubiertas expuestas al efecto combinado de lluvia y viento. Para esta función se utilizarán láminas asfálticas u otras láminas que no planteen dificultades de fijación al sistema de formación de pendientes, ni presenten problemas de adherencia para las tejas.
Resulta innecesaria su utilización cuando la capa bajo teja esté construida por chapas onduladas o nervadas solapadas, u otros elementos que presten similares condiciones de estanquidad.
La imprimación tiene que ser del mismo material que la lámina.
- Tejado (ver Parte II, Relación de productos con marcado CE, 8.2.1, 8.3.1):
- Para cubiertas sobre forjado inclinado, no ventiladas, el tejado podrá ser:
Tejado de tejas mixtas de hormigón con solape frontal y encaje lateral; fijadas con clavos sobre listones de madera, dispuestos en el sentido normal al de la máxima pendiente y fijados a su vez al soporte resistente con tirafondos cada 50 cm.
Tejado de tejas de arcilla cocida planas con encajes frontal y lateral; fijadas con clavos sobre tablero aglomerado fenólico de espesor 20 mm; clavado éste cada 30 cm a rastreles de madera, fijados al soporte resistente con tirafondos cada 50 cm.
Tejado de tejas de arcilla cocida curvas, con solape frontal y separación mínima entre cabezas de cobija 40 mm; las canales recibidas todas al soporte y las cobijas recibidas con mortero mixto sobre paneles de poliestireno extruido de superficie acanalada.
- Para cubiertas sobre forjado inclinado, ventiladas, el tejado podrá ser:
Tejado de tejas mixtas de hormigón con solape frontal y encaje lateral, fijadas con clavos sobre listones de madera, dispuestos en el sentido normal al de la máxima pendiente.
Tejado de tejas de arcilla cocida planas con encajes frontal y lateral, fijadas con clavos sobre tablero aglomerado fenólico de espesor 20 mm; clavado éste, cada 30 cm, a rastreles de madera, dispuestos en el sentido de la máxima pendiente y fijados al soporte resistente con tirafondos cada 50 cm
Tejado de tejas de arcilla cocida curvas, recibidas sobre chapa ondulada de fibrocemento, fijada a rastreles de madera, dispuestos en el sentido normal a la máxima pendiente y fijados al soporte resistente según instrucciones del fabricante del sistema.
- Para cubiertas sobre forjado horizontal, el tejado podrá ser:
Tejado de tejas de arcilla cocida curvas, con solape frontal, separación mínima entre cabezas de cobija 40 mm, las canales recibidas todas al soporte y las cobijas recibidas, con mortero mixto al soporte o adhesivo.
Tejado de tejas de arcilla cocida planas o mixtas con encajes frontal y lateral, cogidas con clavos sobre listones de madera fijados mecánicamente al soporte con clavos de acero templado, cada 30 cm.
Tejado de tejas curvas con solape frontal, separación mínima entre cabezas de cobija 40 mm, las canales recibidas todas al soporte y las cobijas en la cresta de la onda, con pelladas de mortero mixto.
Para el recibido de las tejas sobre soportes continuos se podrá utilizar mortero de cal hidráulica, mortero mixto, adhesivo cementoso u otros másticos adhesivos, según especificaciones del fabricante del sistema.
Sobre paneles de poliestireno extruido, podrán recibirse con mortero mixto, adhesivo cementoso u otros másticos adhesivos compatibles con el aislante, tejas curvas o mixtas.
- Sistema de evacuación de aguas:
Puede constar de canalones, sumideros y rebosaderos. El dimensionado se realizará según el cálculo descrito en el CTE DB HS 5.
Puede ser recomendable su utilización en función del emplazamiento del faldón.
El sistema podrá ser visto u oculto.
- Materiales auxiliares: morteros, rastreles de madera o metálicos, fijaciones, etc.
- Accesorios prefabricados (ver Parte II, Relación de productos con marcado CE, 5.3): pasarelas, pasos y escaleras, para acceso al tejado, ganchos de seguridad, etc.
Durante el almacenamiento y transporte de los distintos componentes, se evitará su deformación por incidencia de los agentes atmosféricos, de esfuerzos violentos o golpes, para lo cual se interpondrán lonas o sacos.
Los acopios de cada tipo de material se formarán y explotarán de forma que se evite su segregación y contaminación, evitándose una exposición prolongada del material a la intemperie, formando los acopios sobre superficies no contaminantes y evitando las mezclas de materiales de distintos tipos.

*NORMATIVA*
- Norma UNE-EN 1304:2006; Tejas y piezas auxiliares de arcilla cocida. Definiciones y especificaciones de producto.
- Norma UNE 136020:2004; Tejas cerámicas. Código de práctica para el diseño y el montaje de cubiertas con tejas cerámicas.
- Norma UNE-EN 490:2005/A1:2007; Tejas y piezas de hormigón para tejados y revestimiento de muros. Especificaciones de producto.
- Norma UNE 127100:1999; Tejas de hormigón. Código de prácticas para la concepción y el montaje de cubiertas con tejas de hormigón.

*CONDICIONES QUE DEBEN CUMPLIR LAS UNIDADES DE OBRA*
· Condiciones previas: soporte
La superficie del forjado debe ser uniforme, plana, estar limpia y carecer de cuerpos extraños para la correcta recepción de la impermeabilización.
El forjado garantizará la estabilidad, con flecha mínima. Su constitución permitirá el anclaje mecánico de los rastreles.
· Compatibilidad entre los productos, elementos y sistemas constructivos
No se utilizará el acero galvanizado en aquellas cubiertas en las que puedan existir contactos con productos ácidos y alcalinos; o con metales, excepto con el aluminio, que puedan formar pares galvánicos. Se evitará, por lo tanto, el contacto con el acero no protegido a corrosión, yeso fresco, cemento fresco, maderas de roble o castaño, aguas procedentes de contacto con cobre.
Podrá utilizarse en contacto con aluminio: plomo, estaño, cobre estañado, acero inoxidable, cemento fresco (sólo para el recibido de los remates de paramento); si el cobre se encuentra situado por debajo del acero galvanizado, podrá aislarse mediante una banda de plomo.
Se evitará la recepción de tejas con morteros ricos en cemento.

## E09IM CUBIERTAS DE ACERO

*CRITERIOS DE MEDICION Y VALORACION*
Los tejados galvanizados se medirán y abonarán por metros cuadrados (m²) de superficie realmente ejecutada, medida sobre los planos inclinados y no referida a su proyección horizontal.
En el precio se incluyen también los solapes y todos los materiales necesarios para la sujeción de las placas a excepción del soporte. Los caballetes y limas se medirán por metros (m.) de longitud ejecutada y se abonarán aparte.
Se medirán y abonarán por metros cuadrados (m2) de superficie realmente ejecutada, medida sobre los planos inclinados.
En el precio se incluirán los solapes y todos los materiales necesarios para la sujeción de las placas a excepción del soporte.
Los caballetes y limas se medirán por metro de longitud ejecutada, abonándose aparte.

*NORMATIVA*
- Norma UNE-EN 502:2013; Productos para cubiertas de chapa metálica. Especificación para los productos para cubiertas de chapa de acero inoxidable totalmente apoyados.
- Norma UNE-EN 505:2013 Productos para cubiertas de chapa metálica. Especificación para los productos para cubiertas de chapa de acero totalmente apoyados.

## E17 ELECTRICIDAD Y DOMÓTICA

*CONTROL Y CRITERIOS DE ACEPTACION Y RECHAZO*
Instalación de baja tensión:
Instalación general del edificio:
- Caja general de protección:
Dimensiones del nicho mural. Fijación (4 puntos).
Conexión de los conductores. Tubos de acometidas.
- Línea general de alimentación (LGA):
Tipo de tubo. Diámetro y fijación en trayectos horizontales. Sección de los conductores.
Dimensión de patinillo para línea general de alimentación. Registros, dimensiones.
Número, situación, fijación de pletinas y placas cortafuegos en patinillos de líneas generales de alimentación.
- Recinto de contadores:
Centralización de contadores: número y fijación del conjunto prefabricado y de los contadores. Conexiones de líneas generales de alimentación y derivaciones individuales.
Contadores trifásicos independientes: número y fijación del conjunto prefabricado y de los contadores. Conexiones.
Cuarto de contadores: dimensiones. Materiales (resistencia al fuego). Ventilación. Desagüe.
Cuadro de protección de líneas de fuerza motriz: situación, alineaciones, fijación del tablero. Fijación del fusible de desconexión, tipo e intensidad. Conexiones.
Cuadro general de mando y protección de alumbrado: situación, alineaciones, fijación. Características de los diferenciales, conmutador rotativo y temporizadores. Conexiones.
- Derivaciones individuales:
Patinillos de derivaciones individuales: dimensiones. Registros, (uno por planta). Número, situación y fijación de pletinas y placas cortafuegos.
Derivación individual: tipo de tubo protector, sección y fijación. Sección de conductores. Señalización en la centralización de contadores.
- Canalizaciones de servicios generales:
Patinillos para servicios generales: dimensiones. Registros, dimensiones. Número, situación y fijación de pletinas, placas cortafuegos y cajas de derivación.
Líneas de fuerza motriz, de alumbrado auxiliar y generales de alumbrado: tipo de tubo protector, sección. Fijación. Sección de conductores.
- Tubo de alimentación y grupo de presión:
Tubo de igual diámetro que el de la acometida, a ser posible aéreo.
Instalación interior del edificio:
- Cuadro general de distribución:
Situación, adosado de la tapa. Conexiones. Identificación de conductores.
- Instalación interior:
Dimensiones, trazado de las rozas.
Identificación de los circuitos. Tipo de tubo protector. Diámetros.
Identificación de los conductores. Secciones. Conexiones.
Paso a través de elementos constructivo. Juntas de dilatación.
Acometidas a cajas.
Se respetan los volúmenes de prohibición y protección en locales húmedos.
Red de equipotencialidad: dimensiones y trazado de las rozas. Tipo de tubo protector. Diámetro. Sección del conductor. Conexiones.
- Cajas de derivación:
Número, tipo y situación. Dimensiones según número y diámetro de conductores. Conexiones. Adosado a la tapa del paramento.
- Mecanismos:
Número, tipo y situación. Conexiones. Fijación al paramento.
Instalación de puesta a tierra:
- Conexiones:
Punto de puesta a tierra.
- Borne principal de puesta a tierra:
Fijación del borne. Sección del conductor de conexión. Conexiones y terminales. Seccionador.
- Línea principal de tierra:
Tipo de tubo protector. Diámetro. Fijación. Sección del conductor. Conexión.
- Picas de puesta a tierra, en su caso:
Número y separaciones. Conexiones.
- Arqueta de conexión:
Conexión de la conducción enterrada, registrable. Ejecución y disposición.
- Conductor de unión equipotencial:
Tipo y sección de conductor. Conexión. Se inspeccionará cada elemento.
- Línea de enlace con tierra:
Conexiones.
- Barra de puesta a tierra:
Fijación de la barra. Sección del conductor de conexión. Conexiones y terminales.
· Ensayos y pruebas
Instalación de baja tensión.
Instalación general del edificio:
Resistencia al aislamiento:
De conductores entre fases (si es trifásica o bifásica), entre fases y neutro y entre fases y tierra.
Instalación de puesta a tierra:
Resistencia de puesta a tierra del edificio. Verificando los siguientes controles:
La línea de puesta a tierra se empleará específicamente para ella misma, sin utilizar otras conducciones no previstas para tal fin.
Comprobación de que la tensión de contacto es inferior a 24 V en locales húmedos y 50 V en locales secos, en cualquier masa del edificio.
Comprobación de que la resistencia es menor de 20 ohmios.

*EJECUCION DE LAS OBRAS*
Instalación de baja tensión:
Se comprobará que todos los elementos de la instalación de baja tensión coinciden con su desarrollo en proyecto, y en caso contrario se redefinirá según el criterio y bajo la supervisión de la dirección facultativa. Se marcará por instalador autorizado y en presencia de la dirección facultativa los diversos componentes de la instalación, como tomas de corriente, puntos de luz, canalizaciones, cajas, etc.
Al marcar los tendidos de la instalación se tendrá en cuenta la separación mínima de 30 cm con la instalación de fontanería.
Se comprobará la situación de la acometida, ejecutada según R.E.B.T. y normas particulares de la compañía suministradora.
Se colocará la caja general de protección en lugar de permanente acceso desde la vía pública, y próxima a la red de distribución urbana o centro de transformación. La caja de la misma deberá estar homologada por UNESA y disponer de dos orificios que alojarán los conductos (metálicos protegidos contra la corrosión, fibrocemento o PVC rígido, autoextinguible de grado 7 de resistencia al choque), para la entrada de la acometida de la red general. Dichos conductos tendrán un diámetro mínimo de 15 cm o sección equivalente, y se colocarán inclinados hacía la vía pública. La caja de protección quedará empotrada y fijada sólidamente al paramento por un mínimo de 4 puntos, las dimensiones de la hornacina superarán las de la caja en 15 cm en todo su perímetro y su profundidad será de 30 cm como mínimo.
Se colocará un conducto de 10 cm desde la parte superior del nicho, hasta la parte inferior de la primera planta para poder realizar alimentaciones provisionales en caso de averías, suministros eventuales, etc.
Las puertas serán de tal forma que impidan la introducción de objetos, colocándose a una altura mínima de 20 cm sobre el suelo, y con hoja y marco metálicos protegidos frente a la corrosión. Dispondrán de cerradura normalizada por la empresa suministradora y se podrá revestir de cualquier material.
Se ejecutará la línea general de alimentación (LGA), hasta el recinto de contadores, discurriendo por lugares de uso común con conductores aislados en el interior de tubos empotrados, tubos en montaje superficial o con cubierta metálica en montaje superficial, instalada en tubo cuya sección permita aumentar un 100% la sección de los conductos instalada inicialmente. La unión de los tubos será roscada o embutida. Cuando tenga una longitud excesiva se dispondrán los registros adecuados. Se procederá a la colocación de los conductores eléctricos, sirviéndose de pasa hilos (guías) impregnadas de sustancias que permitan su deslizamiento por el interior.
El recinto de contadores, se construirá con materiales no inflamables, y no estará atravesado por conducciones de otras instalaciones que no sean eléctricas. Sus paredes no tendrán resistencia inferior a la del tabicón del 9 y dispondrá de sumidero, ventilación natural e iluminación (mínimo 100 lx). Los módulos de centralización quedarán fijados superficialmente con tornillos a los paramentos verticales, con una altura mínima de 50 cm y máxima de 1,80 cm.
Se ejecutarán las derivaciones individuales, previo trazado y replanteo, que se realizarán a través de canaladuras empotradas o adosadas o bien directamente empotradas o enterradas en el caso de derivaciones horizontales, disponiéndose los tubos como máximo en dos filas superpuestas, manteniendo una distancia entre ejes de tubos de 5 cm como mínimo. En cada planta se dispondrá un registro, y cada tres una placa cortafuego. Los tubos por los que se tienden los conductores se sujetarán mediante bases soportes y con abrazaderas y los empalmes entre los mismos se ejecutarán mediante manguitos de 10 cm de longitud.
Se colocarán los cuadros generales de distribución e interruptores de potencia ya sea en superficie fijada por 4 puntos como mínimo o empotrada, en cuyo caso se ejecutará como mínimo en tabicón de 12 cm de espesor.
Se ejecutará la instalación interior; si es empotrada se realizarán rozas siguiendo un recorrido horizontal y vertical y en el interior de las mismas se alojarán los tubos de aislante flexible. Se colocarán registros con una distancia máxima de 15 m. Las rozas verticales se separarán de los cercos y premarcos al menos 20 cm y cuando se dispongan rozas por dos caras de paramento la distancia entre dos paralelas será como mínimo de 50 cm, y su profundidad de 4 cm para ladrillo macizo y 1 canuto para hueco, el ancho no será superior a dos veces su profundidad. Las cajas de derivación quedarán a una distancia de 20 cm del techo. El tubo aislante penetrará 5 mm en las cajas donde se realizará la conexión de los cables (introducidos estos con ayuda de pasahilos) mediante bornes o dedales aislantes. Las tapas de las cajas de derivación quedarán adosadas al paramento.
Si el montaje fuera superficial, el recorrido de los tubos, de aislante rígido, se sujetará mediante grapas y las uniones de conductores se realizarán en cajas de derivación igual que en la instalación empotrada.
Se realizará la conexión de los conductores a las regletas, mecanismos y equipos.
Para garantizar una continua y correcta conexión los contactos se dispondrán limpios y sin humedad y se protegerán con envolventes o pastas.
Las canalizaciones estarán dispuestas de forma que faciliten su maniobra, inspección y acceso a sus conexiones.
Las canalizaciones eléctricas se identificarán. Por otra parte, el conductor neutro o compensador, cuando exista, estará claramente diferenciado de los demás conductores.
Para la ejecución de las canalizaciones, estas se fijarán sobre las paredes por medio de bridas, abrazaderas, o collares de forma que no perjudiquen las cubiertas de los mismos. La distancia entre dos puntos de fijación sucesivos no excederá de 40 cm. Se evitará curvar los cables con un radio demasiado pequeño, y salvo prescripción en contra fijada en la Norma UNE correspondiente al cable utilizado, este radio no será inferior a 10 veces el diámetro exterior del cable.
Los cruces de los cables con canalizaciones no eléctricas se podrán efectuar por la parte anterior o posterior a éstas, dejando una distancia mínima de 3 cm entre la superficie exterior de la canalización no eléctrica y la cubierta de los cables, cuando el cruce se efectúe por la parte anterior de aquélla.
Los extremos de los cables serán estancos cuando las características de los locales o emplazamientos así lo exijan, utilizándose para este fin cajas u otros dispositivos adecuados. La estanqueidad podrá quedar asegurada con la ayuda de prensaestopas.
Los empalmes y conexiones se realizarán por medio de cajas o dispositivos equivalentes provistos de tapas desmontables que aseguren a la vez la continuidad de la protección mecánica establecida, el aislamiento y la inaccesibilidad de las conexiones y su verificación en caso necesario.
En caso de conductores aislados en el interior de huecos de la construcción, se evitarán, dentro de lo posible, las asperezas en el interior de los huecos y los cambios de dirección de los mismos en un número elevado o de pequeño radio de curvatura. La canalización podrá ser reconocida y conservada sin que sea necesaria la destrucción parcial de las paredes, techos, etc., o sus guarnecidos y decoraciones. Los empalmes y derivaciones de los cables serán accesibles, disponiéndose para ellos las cajas de derivación adecuadas.
Paso a través de elementos de la construcción: en toda la longitud da los pasos de canalizaciones no se dispondrán empalmes o derivaciones de cables. Para la protección mecánica de los cables en la longitud del paso, se dispondrán éstos en el interior de tubos
Instalación de puesta a tierra:
Se comprobará que la situación, el espacio y los recorridos de la instalación coinciden con el proyecto, principalmente la situación de las líneas principales de bajada a tierra, de las instalaciones y masas metálicas. En caso contrario se redefinirá según el criterio y bajo la supervisión de la dirección facultativa y se procederá al marcado por instalador autorizado de todos los componentes de la instalación.
Durante la ejecución de la obra se realizará una puesta a tierra provisional que estará formada por un cable conductor que unirá las máquinas eléctricas y masas metálicas que no dispongan de doble aislamiento y un conjunto de electrodos de picas.
Al iniciarse las obras de cimentación del edificio se dispondrá el cable conductor en el fondo de la zanja, a una profundidad no inferior a 80 cm formando una anillo cerrado exterior al perímetro del edificio, al que se conectarán los electrodos, hasta conseguir un valor mínimo de resistencia a tierra.
Una serie de conducciones enterradas unirá todas las conexiones de puesta tierra situadas en el interior del edificio. Estos conductores irán conectados por ambos extremos al anillo y la separación entre dos de estos conductores no será inferior a 4 m.
Los conductores de protección estarán protegidos contra deterioros mecánicos, químicos, electroquímicos y esfuerzos electrodinámicos. Las conexiones serán accesibles para la verificación y ensayos, excepto en el caso de las efectuadas en cajas selladas con material de relleno o en cajas no desmontables con juntas estancas. Ningún aparato estará intercalado en el conductor de protección, aunque para los ensayos podrán utilizarse conexiones desmontables mediante útiles adecuados.
Para la ejecución de los electrodos, en el caso de que se trate de elementos longitudinales hincados verticalmente (picas), se realizarán excavaciones para alojar las arquetas de conexión, se preparará la pica montando la punta de penetración y la cabeza protectora, se introducirá el primer tramo manteniendo verticalmente la pica con una llave, mientras se compruebe la verticalidad de la plomada. Paralelamente se golpeará con una maza, enterrando el primer tramo de la pica, se quitará la cabeza protectora y se enroscará el segundo tramo, enroscando de nuevo la cabeza protectora y volviendo a golpear; cada vez que se introduzca un nuevo tramo se medirá la resistencia a tierra. A continuación se deberá soldar o fijar el collar de protección y una vez acabado el pozo de inspección se realizará la conexión del conductor de tierra con la pica.
Durante la ejecución de las uniones entre conductores de tierra y electrodos de tierra se cuidará que resulten eléctricamente correctas. Las conexiones no dañarán ni a los conductores ni a los electrodos de tierra.
Sobre los conductores de tierra y en lugar accesible, se preverá un dispositivo para medir la resistencia de la toma de tierra correspondiente. Este dispositivo puede estar combinado con el borne principal de tierra, ser desmontable, mecánicamente seguro y asegurar la continuidad eléctrica.
Si los electrodos fueran elementos superficiales colocados verticalmente en el terreno, se realizará un hoyo y se colocará la placa verticalmente, con su arista superior a 50 cm como mínimo de la superficie del terreno; se recubrirá totalmente de tierra arcillosa y se regará. Se realizará el pozo de inspección y la conexión entre la placa y el conductor de tierra con soldadura aluminotérmica.
Se ejecutarán las arquetas registrables en cuyo interior alojarán los puntos de puesta a tierra a los que se sueldan en un extremo la línea de enlace con tierra y en el otro la línea principal de tierra. La puesta a tierra se ejecutará sobre apoyos de material aislante.
La línea principal se ejecutará empotrada o en montaje superficial, aislada con tubos de PVC, y las derivaciones de puesta a tierra con conducto empotrado aislado con PVC flexible. Sus recorridos serán lo más cortos posibles y sin cambios bruscos de dirección, y las conexiones de los conductores de tierra serán realizadas con tornillos de aprieto u otros elementos de presión, o con soldadura de alto punto de fusión.
· Condiciones de terminación
Instalación de baja tensión:
Las rozas quedarán cubiertas de mortero o yeso, y enrasadas con el resto de la pared. Terminada la instalación eléctrica interior, se protegerán las cajas y cuadros de distribución para evitar que queden tapados por los revestimientos posteriores de los paramentos. Una vez realizados estos trabajos se descubrirán y se colocarán los automatismos eléctricos, embellecedores y tapas. Al término de la instalación, e informada la dirección facultativa, el instalador autorizado emitirá la documentación reglamentaria que acredite la conformidad de la instalación con la Reglamentación vigente.
Instalación de puesta a tierra:
Al término de la instalación, el instalador autorizado, e informada la dirección facultativa, emitirá la documentación reglamentaria que acredite la conformidad de la instalación con la Reglamentación vigente.

*CONDICIONES QUE DEBEN CUMPLIR LAS UNIDADES DE OBRA*
· Condiciones previas: soporte
Instalación de baja tensión:
La fijación se realizará una vez acabado completamente el paramento que la soporte. Las instalaciones sólo podrán ser ejecutadas por instaladores o empresas instaladoras que cumplan con la reglamentación vigente en su ámbito de actuación.
El soporte serán los paramentos horizontales y verticales, donde la instalación podrá ser vista o empotrada.
En el caso de instalación vista, esta se fijará con tacos y tornillos a paredes y techos, utilizando como aislante protector de los conductores tubos, bandejas o canaletas.
En el caso de instalación empotrada, los tubos flexibles de protección se dispondrán en el interior de rozas practicadas a los tabiques. Las rozas no tendrán una profundidad mayor de 4 cm sobre ladrillo macizo y de un canuto sobre el ladrillo hueco, el ancho no será superior a dos veces su profundidad. Las rozas se realizarán preferentemente en las tres hiladas superiores. Si no es así tendrá una longitud máxima de 1 m. Cuando se realicen rozas por las dos caras del tabique, la distancia entre rozas paralelas será de 50 cm.
Instalación de puesta a tierra:
El soporte de la instalación de puesta a tierra de un edificio será por una parte el terreno, ya sea el lecho del fondo de las zanjas de cimentación a una profundidad no menor de 80 cm, o bien el terreno propiamente dicho donde se hincarán picas, placas, etc.
El soporte para el resto de la instalación sobre nivel de rasante, líneas principales de tierra y conductores de protección, serán los paramentos verticales u horizontales totalmente acabados o a falta de revestimiento, sobre los que se colocarán los conductores en montaje superficial o empotrados, aislados con tubos de PVC rígido o flexible respectivamente.
· Compatibilidad entre los productos, elementos y sistemas constructivos
En general:
En general, para prevenir el fenómeno electroquímico de la corrosión galvánica entre metales con diferente potencial, se adoptarán las siguientes medidas:
Evitar el contacto entre dos metales de distinta actividad. En caso de no poder evitar el contacto, se deberá seleccionar metales próximos en la serie galvánica.
Aislar eléctricamente los metales con diferente potencial.
Evitar el acceso de agua y oxígeno a la zona de unión de los dos metales.
En la instalación de baja tensión:
Cuando algún elemento de la instalación eléctrica deba discurrir paralelo o instalarse próximo a una tubería de agua, se colocará siempre por encima de ésta. Las canalizaciones eléctricas no se situarán por debajo de otras canalizaciones que puedan dar lugar a condensaciones, tales como las destinadas a conducción de vapor, de agua, de gas, etc., a menos que se tomen las disposiciones necesarias para proteger las canalizaciones eléctricas contra los efectos de estas condensaciones.
Las canalizaciones eléctricas y las no eléctricas sólo podrán ir dentro de un mismo canal o hueco en la construcción, cuando se cumplan simultáneamente las siguientes condiciones:
La protección contra contactos indirectos estará asegurada por alguno de los sistemas señalados en la Instrucción IBT-BT-24, considerando a las conducciones no eléctricas, cuando sean metálicas, como elementos conductores.
Las canalizaciones eléctricas estarán convenientemente protegidas contra los posibles peligros que pueda presentar su proximidad a canalizaciones, y especialmente se tendrá en cuenta: la elevación de la temperatura, debida a la proximidad con una conducción de fluido caliente; la condensación; la inundación por avería en una conducción de líquidos, (en este caso se tomarán todas las disposiciones convenientes para asegurar su evacuación); la corrosión por avería en una conducción que contenga-un fluido corrosivo; la explosión por avería en una conducción que contenga un fluido inflamable; la intervención por mantenimiento o avería en una de las canalizaciones puede realizarse sin dañar al resto.
En la instalación de puesta a tierra:
Las canalizaciones metálicas de otros servicios (agua, líquidos o gases inflamables, calefacción central, etc.) no se utilizarán como tomas de tierra por razones de seguridad.

*CRITERIOS DE MEDICION Y VALORACION*
- Unidad (ud) de Caja General de Protección.
- Metro lineal (m) línea repartidora, empotrada y aislada con tubo de PVC, según NTE/IEB-35, medida desde la CGP hasta la centralización de contadores.
- Unidad (ud) módulo de contador con parte proporcional de ayudas de albañilería. Construido según NYE/IEB-37, medida la unidad terminada.
- Metro lineal (m) circuito trifásico, empotrado y aislado con tubo de PVC, flexible, construido según NTE/IEB 43 y 45 medida la longitud terminada.
- Metro lineal (m) línea de fuerza motriz para ascensor, incluso ayuda de albañilería, medida la longitud terminada.
- Metro lineal (m) derivación individual, empotrada y aislada con tubo de PVC flexible. Construido según NTE/IEB 43 y 45.
- Unidad (ud) cuadro general de distribución.
- Metro lineal (m) circuito para distintos usos, empotrado y aislado con tubo de PVC flexible, incluso parte proporcional de cajas de derivación y ayudas de albañilería.
- Unidad (ud) (Puntos de luz, base de enchufe, timbre) con puesta a tierra, empotrada y parte proporcional de cajas de derivación y ayudas de albañilería.

*CONDICIONES QUE DEBEN CUMPLIR LOS MATERIALES*
La recepción de los productos, equipos y sistemas se realizará conforme se desarrolla en la Parte II, Condiciones de recepción de productos. Este control comprende el control de la documentación de los suministros (incluida la correspondiente al marcado CE, cuando sea pertinente), el control mediante distintivos de calidad o evaluaciones técnicas de idoneidad y el control mediante ensayos.
Instalación de baja tensión:
En general, la determinación de las características de la instalación se efectúa de acuerdo con lo señalado en la norma UNE 20.460-3.
- Caja general de protección (CGP). Corresponderán a uno de los tipos recogidos en las especificaciones técnicas de la empresa suministradora. que hayan sido aprobadas por la Administración Pública competente.
- Línea General de alimentación (LGA). Es aquella que enlaza la Caja General de Protección con la centralización de contadores. Las líneas generales de alimentación estarán constituidas por:
Conductores aislados en el interior de tubos empotrados.
Conductores aislados en el interior de tubos enterrados.
Conductores aislados en el interior de tubos en montaje superficial.
Conductores aislados en el interior de canales protectoras cuya tapa sólo se pueda abrir con la ayuda de un útil.
Canalizaciones eléctricas prefabricadas que deberán cumplir la norma UNE-EN-60439-2.
Conductores aislados en el interior de conductos cerrados de obra de fábrica, proyectados y construidos al efecto.
- Contadores.
Colocados en forma individual.
Colocados en forma concentrada (en armario o en local).
- Derivación individual: es la parte de la instalación que, partiendo de la línea general de alimentación suministra energía eléctrica a una instalación de usuario. Las derivaciones individuales estarán constituidas por:
Conductores aislados en el interior de tubos empotrados.
Conductores aislados en el interior de tubos enterrados.
Conductores aislados en el interior de tubos en montaje superficial.
Conductores aislados en el interior de canales protectoras cuya tapa sólo se pueda abrir con la ayuda de un útil.
Canalizaciones eléctricas prefabricadas que deberán cumplir la norma UNE-EN 60439-2.
Conductores aislados en el interior de conductos cerrados de obra de fábrica, proyectados y construidos al efecto.
Los diámetros exteriores nominales mínimos de los tubos en derivaciones individuales serán de 3,20 cm.
- Interruptor de control de potencia (ICP).
- Cuadro General de Distribución. Tipos homologados por el MICT:
Interruptores diferenciales.
Interruptor magnetotérmico general automático de corte omnipolar.
Interruptores magnetotérmicos de protección bipolar.
- Instalación interior:
Circuitos. Conductores y mecanismos: identificación, según especificaciones de proyecto.
Puntos de luz y tomas de corriente.
Aparatos y pequeño material eléctrico para instalaciones de baja tensión.
Cables eléctricos, accesorios para cables e hilos para electrobobinas.
- Regletas de la instalación como cajas de derivación, interruptores, conmutadores, base de enchufes, pulsadores, zumbadores y regletas.
El instalador poseerá calificación de Empresa Instaladora.
- En algunos casos la instalación incluirá grupo electrógeno y/o SAI. En la documentación del producto suministrado en obra, se comprobará que coincide con lo indicado en el proyecto, las indicaciones de la dirección facultativa y las normas UNE que sean de aplicación de acuerdo con el Reglamento Electrotécnico para Baja Tensión: marca del fabricante. Distintivo de calidad. Tipo de homologación cuando proceda. Grado de protección. Tensión asignada. Potencia máxima admisible. Factor de potencia. Cableado: sección y tipo de aislamiento. Dimensiones en planta. Instrucciones de montaje.
No procede la realización de ensayos.
Las piezas que no cumplan las especificaciones de proyecto, hayan sufrido daños durante el transporte o que presentaren defectos serán rechazadas.
- Instalación de puesta a tierra:
Conductor de protección.
Conductor de unión equipotencial principal.
Conductor de tierra o línea de enlace con el electrodo de puesta a tierra.
Conductor de equipotencialidad suplementaria.
Borne principal de tierra, o punto de puesta a tierra.
Masa.
Elemento conductor.
Toma de tierra: pueden ser barras, tubos, pletinas, conductores desnudos, placas, anillos o bien mallas metálicas constituidos por los elementos anteriores o sus combinaciones. Otras estructuras enterradas, con excepción de las armaduras pretensadas. Los materiales utilizados y la realización de las tomas de tierra no afectará a la resistencia mecánica y eléctrica por efecto de la corrosión y comprometa las características del diseño de la instalación.
El almacenamiento en obra de los elementos de la instalación se hará dentro de los respectivos embalajes originales y de acuerdo con las instrucciones del fabricante. Será en un lugar protegido de lluvias y focos húmedos, en zonas alejadas de posibles impactos. No estarán en contacto con el terreno.

## E18 ILUMINACIÓN

*CONTROL Y CRITERIOS DE ACEPTACION Y RECHAZO*
· Tolerancias admisibles
La iluminancia medida es un 10% inferior a la especificada.
· Condiciones de terminación
Al término de la instalación, e informada la dirección facultativa, el instalador autorizado emitirá la documentación reglamentaria que acredite la conformidad de la instalación con la Reglamentación vigente.
Control de ejecución, ensayos y pruebas
· Control de ejecución
Lámparas, luminarias, conductores, situación, altura de instalación, puesta a tierra, cimentaciones, báculos: coincidirán en número y características con lo especificado en proyecto.
Conexiones: ejecutadas con regletas o accesorios específicos al efecto.
· Ensayos y pruebas
Accionamiento de los interruptores de encendido del alumbrado con todas las luminarias equipadas con sus lámparas correspondientes.

*CRITERIOS DE MEDICION Y VALORACION*
Unidad de equipo de luminaria, totalmente terminada, incluyendo el equipo de encendido, fijaciones, conexión comprobación y pequeño material. Podrán incluirse la parte proporcional de difusores, celosías o rejillas.

*CONDICIONES QUE DEBEN CUMPLIR LAS UNIDADES DE OBRA*
· Condiciones previas: soporte
La fijación se realizará una vez acabado completamente el paramento que lo soporte.
· Compatibilidad entre los productos, elementos y sistemas constructivos
Para prevenir el fenómeno electroquímico de la corrosión galvánica entre metales con diferente potencial, se adoptarán las siguientes medidas:
Evitar el contacto entre dos metales de distinta actividad. En caso de no poder evitar el contacto, se deberá seleccionar metales próximos en la serie galvánica.
Aislar eléctricamente los metales con diferente potencial.
Evitar el acceso de agua y oxígeno a la zona de unión de los dos metales.
Cuando algún elemento de la instalación eléctrica deba discurrir paralelo o instalarse próximo a una tubería de agua, se colocará siempre por encima de ésta.

*EJECUCION DE LAS OBRAS*
Según el CTE DB SU 4, apartado 1, en cada zona se dispondrá una instalación de alumbrado que proporcione el nivel de iluminación establecido en la tabla 1.1, medido a nivel del suelo. En las zonas de los establecimientos de uso Pública Concurrencia en las que la actividad se desarrolla con un nivel bajo de iluminación se dispondrá una iluminación de balizamiento en las rampas y en cada uno de los peldaños de las escaleras.
Según el CTE DB HE 3, apartado 2.2, las instalaciones de iluminación dispondrán, para cada zona, de un sistema de regulación y control que cumplan las siguientes condiciones:
Toda zona dispondrá al menos de un sistema de encendido y apagado manual, cuando no disponga de otro sistema de control, no aceptándose los sistemas de encendido y apagado en cuadros eléctricos como único sistema de control. Las zonas de uso esporádico dispondrán de un control de encendido y apagado por sistema de detección de presencia o sistema de temporización.
Se instalarán sistemas de aprovechamiento de la luz natural, que regulen el nivel de iluminación en función del aporte de luz natural, en la primera línea paralela de luminarias situadas a una distancia inferior a 3 m de la ventana, y en todas las situadas bajo un lucernario, en los casos indicados de las zonas de los grupos 1 y 2 (según el apartado 2.1).
Las instalaciones sólo podrán ser ejecutadas por instaladores o empresas instaladoras que cumplan con la reglamentación vigente en su ámbito de actuación.
Una vez replanteada la situación de la luminaria y efectuada su fijación al soporte, se conectarán tanto la luminaria como sus accesorios, con el circuito correspondiente.
Se proveerá a la instalación de un interruptor de corte omnipolar situado en la parte de baja tensión.
Las partes metálicas accesibles de los receptores de alumbrado que no sean de Clase II o Clase III, deberán conectarse de manera fiable y permanente al conductor de protección del circuito.
En redes de alimentación subterráneas, los tubos irán enterrados a una profundidad mínima de 40 cm desde el nivel del suelo, medidos desde la cota inferior del tubo, y su diámetro interior no será inferior a 6 cm. Se colocará una cinta de señalización que advierta de la existencia de cables de alumbrado exterior, situada a una distancia mínima del nivel del suelo de 10 cm y a 25 cm por encima del tubo.

*CONDICIONES QUE DEBEN CUMPLIR LOS MATERIALES*
La recepción de los productos, equipos y sistemas se realizará conforme se desarrolla en la Parte II, Condiciones de recepción de productos. Este control comprende el control de la documentación de los suministros (incluida la del marcado CE cuando sea pertinente), el control mediante distintivos de calidad o evaluaciones técnicas de idoneidad y el control mediante ensayos.
Se realizará la comprobación de la documentación de suministro en todos los casos, comprobando que coincide lo suministrado en obra con lo indicado en el proyecto.
- Equipos eléctricos para montaje exterior: grado de protección mínima IP54, según UNE 20.324 e IK 8 según UNE-EN 50.102. Montados a una altura mínima de 2,50 m sobre el nivel del suelo. Entradas y salidas de cables por la parte inferior de la envolvente.
- Luminarias para lámparas de incandescencia o de fluorescencia y otros tipos de descarga e inducción: marca del fabricante, clase, tipo (empotrable, para adosar, para suspender, con celosía, con difusor continuo, estanca, antideflagrante…), grado de protección, tensión asignada, potencia máxima admisible, factor de potencia, cableado, (sección y tipo de aislamiento, dimensiones en planta), tipo de sujeción, instrucciones de montaje. Las luminarias para alumbrado interior serán conformes la norma UNE-EN 60598. Las luminarias para alumbrado exterior serán de clase I o clase II y conformes a la norma UNE-EN 60.598-2-3 y a la UNE-EN 60598 -2-5 en el caso de proyectores de exterior.
- Lámpara: marca de origen, tipo o modelo, potencia (vatios), tensión de alimentación (voltios) y flujo nominal (lúmenes). Para las lámparas fluorescentes, condiciones de encendido y color aparente, temperatura de color en ºK (según el tipo de lámpara) e índice de rendimiento de color. Los rótulos luminosos y las instalaciones que los alimentan con tensiones asignadas de salida en vacío entre 1 y 10 kV, estarán a lo dispuesto en la norma UNE-EN 50.107.
- Accesorios para las lámparas de fluorescencia (reactancia, condensador y cebadores). Llevarán grabadas de forma clara e identificables siguientes indicaciones:
Reactancia: marca de origen, modelo, esquema de conexión, potencia nominal, tensión de alimentación, factor de frecuencia y tensión, frecuencia y corriente nominal de alimentación.
Condensador: marca de origen, tipo o referencia al catálogo del fabricante, capacidad, tensión de alimentación, tensión de ensayo cuando ésta sea mayor que 3 veces la nominal, tipo de corriente para la que está previsto, temperatura máxima de funcionamiento. Todos los condensadores que formen parte del equipo auxiliar eléctrico de las lámparas de descarga, para corregir el factor de potencia de los balastos, deberán llevar conectada una resistencia que asegure que la tensión en bornes del condensador no sea mayor de 50 V transcurridos 60 s desde la desconexión del receptor.
Cebador: marca de origen, tipo o referencia al catálogo del fabricante, circuito y tipo de lámpara para los que sea utilizable.
Equipos eléctricos para los puntos de luz: tipo (interior o exterior), instalación adecuada al tipo utilizado, grado de protección mínima.
- Conductores: sección mínima para todos los conductores, incluido el neutro. Los conductores de la red de tierra que unen los electrodos deberán cumplir las condiciones de ITC-BT-09.
- Elementos de fijación.
Las piezas que no cumplan las especificaciones de proyecto, hayan sufrido daños durante el transporte o que presentaren defectos serán rechazadas.
El almacenamiento de los productos en obra se hará dentro de los respectivos embalajes originales y de acuerdo con las instrucciones del fabricante. Será en un lugar protegido de lluvias y focos húmedos, en zonas alejadas de posibles impactos. No estarán en contacto con el terreno.

## E20 FONTANERÍA

*NORMATIVA*
- Código Técnico de la Edificación. Documento Básico de Salubridad. Suministro de Agua. DB HS 4 (R.D. 314/2006 de 17 de marzo).
- Reglamento de instalaciones térmicas en los edificios, RITE (R.D. 1027/2007 de 20 de Julio de 2007).
- (P.P.T.G.T.A.A.) Pliego de prescripciones técnicas generales para tuberías de abastecimiento de agua (O.M. de 28 de julio de 1974).
- Norma UNE-EN 806-1:2001/A1:2002; Especificaciones para instalaciones de conducción de agua destinada al consumo humano en el interior de edificios. Parte 1: Generalidades.
- Norma UNE-EN 806-2:2005; Especificaciones para instalaciones de conducción de agua destinada al consumo humano en el interior de edificios. Parte 2: Diseño.
- Norma UNE-EN 806-3:2007; Especificaciones para instalaciones de conducción de agua destinada al consumo humano en el interior de edificios. Parte 3: Dimensionado de tuberías. Método simplificado.
- Norma UNE-ENV 12108:2002/ER:2007; Sistemas de canalización en materiales plásticos. Práctica recomendada para la instalación en el interior de la estructura de los edificios de sistemas de canalización a presión de agua caliente y fría destinada al consumo humano.

*CONDICIONES QUE DEBEN CUMPLIR LAS UNIDADES DE OBRA*
· Condiciones previas: soporte
El soporte serán los paramentos horizontales y verticales, donde la instalación podrá disponerse vista, registrable o estar empotrada.
Las tuberías ocultas o empotradas discurrirán preferentemente por patinillos o cámaras de fábrica, realizados al efecto o prefabricados, techos o suelos técnicos, muros cortina o tabiques técnicos. Si esto no fuera posible, discurrirán por rozas realizadas en paramentos de espesor adecuado, no estando permitido su empotramiento en tabiques de ladrillo hueco sencillo.
Las instalaciones sólo podrán ser ejecutadas por instaladores o empresas instaladoras que cumplan con la reglamentación vigente en su ámbito de actuación.
Revisión de documentación: certificados, boletines y documentación adicional exigida por la Administración competente.
· Compatibilidad entre los productos, elementos y sistemas constructivos
Para prevenir el fenómeno electroquímico de la corrosión galvánica entre metales con diferente potencial, se adoptarán las siguientes medidas:
Evitar el contacto entre dos metales de distinta actividad. En caso de no poder evitar el contacto, se deberá seleccionar metales próximos en la serie galvánica.
Aislar eléctricamente los metales con diferente potencial.
Evitar el acceso de agua y oxígeno a la zona de unión de los dos metales.
Según el CTE DB HS 4, apartado 6.3.2.1, se evitará el acoplamiento de tuberías y elementos de metales con diferentes valores de potencial electroquímico excepto cuando según el sentido de circulación del agua se instale primero el de menor valor.
En particular, las tuberías de cobre no se colocarán antes de las conducciones de acero galvanizado, según el sentido de circulación del agua. No se instalarán aparatos de producción de ACS en cobre colocados antes de canalizaciones en acero.
Excepcionalmente, por requisitos insalvables de la instalación, se admitirá el uso de manguitos antielectrolíticos, de material plástico, en la unión del cobre y el acero galvanizado. Se autoriza sin embargo, el acoplamiento de cobre después de acero galvanizado, montando una válvula de retención entre ambas tuberías.
Se podrán acoplar al acero galvanizado elementos de acero inoxidable.
En las vainas pasamuros, se interpondrá un material plástico para evitar contactos inconvenientes entre distintos materiales.
Según el CTE DB HS 4, apartado 5.1.1.3.1, las tuberías metálicas se protegerán contra la agresión de todo tipo de morteros, del contacto con el agua en su superficie exterior y de la agresión del terreno mediante la interposición de un elemento separador de material adecuado e instalado de forma continua en todo el perímetro de los tubos y en toda su longitud, no dejando juntas de unión de dicho elemento que interrumpan la protección e instalándolo igualmente en todas las piezas especiales de la red, tales como codos, curvas.
Toda conducción exterior y al aire libre, se protegerá igualmente.
Si las tuberías y accesorios están concebidos como partes de un mismo sistema de instalación, éstos no se mezclarán con los de otros sistemas.
Los materiales que se vayan a utilizar en la instalación, en relación con su afectación al agua que suministre no deben presentar incompatibilidad electroquímica entre sí.
El material de válvulas y llaves no será incompatible con las tuberías en que se intercalen.
No podrán emplearse para las tuberías ni para los accesorios, materiales que puedan producir concentraciones de sustancias nocivas que excedan los valores permitidos por el Real Decreto 140/2003, de 7 de febrero.
Dada la alteración que producen en las condiciones de potabilidad del agua, quedan prohibidos expresamente los tubos de aluminio y aquellos cuya composición contenga plomo.
Cuando los tubos discurren enterrados o empotrados los revestimientos que tendrán serán según el material de los mismos, serán:
Para tubos de acero con revestimiento de polietileno, bituminoso, de resina epoxídica o con alquitrán de poliuretano.
Para tubos de cobre con revestimiento de plástico.
Para tubos de fundición con revestimiento de película continua de polietileno, de resina epoxídica, con betún, con láminas de poliuretano o con zincado con recubrimiento de cobertura.

*EJECUCION DE LAS OBRAS*
Ejecución redes de tuberías, según el CTE DB HS 4, apartado 5.1.1.1:
Cuando discurran por conductos, éstos estarán debidamente ventilados y contarán con un adecuado sistema de vaciado. El trazado de las tuberías vistas se efectuará en forma limpia y ordenada. Si estuvieran expuestas a cualquier tipo de deterioro por golpes o choques fortuitos, deberán protegerse adecuadamente. Las conducciones no deben ser instaladas en contacto con el terreno, disponiendo siempre de un adecuado revestimiento de protección.
Uniones y juntas:
Las uniones de los tubos serán estancas, según el CTE DB HS 4, apartado 5.1.1.2. Las uniones de tubos resistirán adecuadamente la tracción. Son admisibles las soldaduras fuertes. En las uniones tubo-accesorio se observarán las indicaciones del fabricante.
Protecciones:
Según el CTE DB HS 4, apartado 5.1.1.3.2, tanto en tuberías empotradas u ocultas como en tuberías vistas, se considerará la posible formación de condensaciones en su superficie exterior y se dispondrá un elemento separador de protección, no necesariamente aislante pero si con capacidad de actuación como barrera antivapor.
Según el CTE DB HS 4, apartado 5.1.1.3.3, cuando la temperatura exterior del espacio por donde discurre la red pueda alcanzar valores capaces de helar el agua de su interior, se aislará térmicamente dicha red con aislamiento adecuado al material de constitución y al diámetro de cada tramo afectado.
Según el CTE DB HS 4, apartado 5.1.1.3.4, cuando una tubería haya de atravesar cualquier paramento del edificio u otro tipo de elemento constructivo que pudiera transmitirle esfuerzos perjudiciales de tipo mecánico, lo hará dentro de una funda circular, de mayor diámetro y suficientemente resistente. Cuando en instalaciones vistas, el paso se produzca en sentido vertical, el pasatubos sobresaldrá al menos 3 cm por el lado en que pudieran producirse golpes ocasionales, con el fin de proteger al tubo. Igualmente, si se produce un cambio de sentido, éste sobresaldrá como mínimo una longitud igual al diámetro de la tubería más 1 cm. Cuando la red de tuberías atraviese, en superficie o de forma empotrada, una junta de dilatación constructiva del edificio, se instalará un elemento o dispositivo dilatador.
Según el CTE DB HS 4, apartado 5.1.1.3.5, a la salida de las bombas se instalarán conectores flexibles, que actúen de protección contra el ruido.
Grapas y abrazaderas, según el CTE DB HS 4, apartado 5.1.1.4.1: la colocación de grapas y abrazaderas para la fijación de los tubos a los paramentos se hará de forma tal que los tubos queden perfectamente alineados con dichos paramentos, guarden las distancias exigidas y no transmitan ruidos y/o vibraciones al edificio.
Soportes, según el CTE DB HS 4, apartado 5.1.1.4.2, se dispondrán soportes de manera que el peso de los tubos cargue sobre estos y nunca sobre los propios tubos o sus uniones. No podrán anclarse en ningún elemento de tipo estructural, salvo que en determinadas ocasiones no sea posible otra solución.
Alojamiento del contador general, según el CTE DB HS 4, apartado 5.1.2.1: la cámara o arqueta de alojamiento del contador general estará construida de tal forma que una fuga de agua en la instalación no afecte al resto del edificio. A tal fin, estará impermeabilizada y contará con un desagüe en su piso o fondo que garantice la evacuación del caudal de agua máximo previsto en la acometida. Las superficies interiores de la cámara o arqueta, cuando ésta se realice "in situ", se terminarán adecuadamente mediante un enfoscado, bruñido y fratasado, sin esquinas en el fondo, que a su vez tendrá la pendiente adecuada hacia el sumidero. Si la misma fuera prefabricada cumplirá los mismos requisitos de forma general. En cualquier caso, contará con la pre-instalación adecuada para una conexión de envío de señales para la lectura a distancia del contador. Las cámaras o arquetas estarán cerradas con puertas capaces de resistir adecuadamente tanto la acción de la intemperie como posibles esfuerzos mecánicos derivados de su utilización y situación. En las mismas, se practicarán aberturas que posibiliten la necesaria ventilación de la cámara.
Contadores divisionarios aislados, según el CTE DB HS 4, apartado 5.1.2.2: se alojarán en cámara, arqueta o armario según las distintas posibilidades de instalación y cumpliendo los requisitos establecidos para el contador general en cuanto a sus condiciones de ejecución.
Depósito auxiliar de alimentación para grupo de sobre elevación, según el CTE DB HS 4, apartado 5.1.3.1.1: habrá de ser fácilmente accesible así como fácil de limpiar. Contará en cualquier caso con tapa y esta ha de estar asegurada contra deslizamiento y disponer en la zona más alta de suficiente ventilación y aireación. Habrá que asegurar todas las uniones con la atmósfera contra la entrada de animales e inmisiones nocivas con sifón para el rebosado. Estarán, en todos los casos, provistos de un rebosadero. Se dispondrá, en la tubería de alimentación al depósito, de uno o varios dispositivos de cierre. Dichos dispositivos serán válvulas pilotadas. En el caso de existir exceso de presión habrá de interponerse, antes de dichas válvulas, una que limite dicha presión con el fin de no producir el deterioro de las anteriores. La centralita dispondrá de un hidronivel. Se dispondrá de los mecanismos necesarios que permitan la fácil evacuación del agua contenida en el depósito, para facilitar su mantenimiento y limpieza. Asimismo, se construirán y conectarán de manera que el agua se renueve por su propio modo de funcionamiento evitando siempre la existencia de agua estancada.
Bombas para grupo de sobre elevación, según el CTE DB HS 4, apartado 5.1.3.1.2: se montarán sobre bancada de hormigón u otro tipo de material que garantice la suficiente masa e inercia del conjunto e impida la transmisión de ruidos y vibraciones al edificio. Entre la bomba y la bancada irán interpuestos elementos antivibratorios adecuados al equipo a instalar, sirviendo estos de anclaje del mismo a la citada bancada. A la salida de cada bomba se instalará un manguito elástico. Igualmente, se dispondrán llaves de cierre, antes y después de cada bomba. Las bombas de impulsión se instalarán preferiblemente sumergidas.
Deposito de presión, según el CTE DB HS 4, apartado 5.1.3.1.3: estará dotado de un presostato con manómetro, tarado a las presiones máxima y mínima de servicio, haciendo las veces de interruptor, comandando la centralita de maniobra y control de las bombas. Los valores correspondientes de reglaje han de figurar de forma visible en el depósito. En equipos con varias bombas de funcionamiento en cascada, se instalarán tantos presostatos como bombas se desee hacer entrar en funcionamiento. El depósito de presión dispondrá de una válvula de seguridad, situada en su parte superior, con una presión de apertura por encima de la presión nominal de trabajo e inferior o igual a la presión de timbrado del depósito. Si se instalaran varios depósitos de presión, estos pueden disponerse tanto en línea como en derivación.
Funcionamiento alternativo de grupo de presión convencional, según el CTE DB HS 4, apartado 5.1.3.2: se preverá una derivación alternativa (by-pass) para el funcionamiento alternativo del grupo de presión convencional. Esta derivación llevará incluidas una válvula de tres vías motorizada y una válvula antirretorno posterior a ésta. El accionamiento de la válvula también podrá ser manual. Cuando existan baterías mezcladoras, se instalará una reducción de presión centralizada. Asimismo, se dispondrá de un racor de conexión para la instalación de un aparato de medición de presión o un puente de presión diferencial. El filtro ha de instalarse antes del primer llenado de la instalación, y se situará inmediatamente delante del contador según el sentido de circulación del agua. En la ampliación de instalaciones existentes o en el cambio de tramos grandes de instalación, es conveniente la instalación de un filtro adicional en el punto de transición. Sólo se instalarán aparatos de dosificación conformes con la reglamentación vigente.
· Condiciones de terminación
La instalación se entregará terminada, conectada y comprobada.

*CRITERIOS DE MEDICION Y VALORACION*
Las tuberías y aislamientos se medirán y valorarán por metro lineal de longitud de iguales características, sin descontar los elementos intermedios como válvulas, accesorio, etc., todo ello completamente colocado e incluyendo la parte proporcional de accesorios, manguitos, soporte, etc. para tuberías, y la protección cuando exista para los aislamientos.
El resto de componentes de la instalación se medirán por unidad totalmente colocada y comprobada incluyendo todos los accesorios y conexiones necesarios para su correcto funcionamiento.

*CONDICIONES QUE DEBEN CUMPLIR LOS MATERIALES*
Productos constituyentes: llaves de paso, tubos, válvulas antirretorno, filtro, armario o arqueta del contador general, marco y tapa, contador general, depósito auxiliar de alimentación, grupo de presión, depósitos de presión, local de uso exclusivo para bombas, válvulas limitadoras de presión, sistemas de tratamiento de agua, batería de contadores, contadores divisionarios, colectores de impulsión y retorno, bombas de recirculación, aislantes térmicos, etc.
- Red de agua fría.
Filtro de la instalación general: el filtro debe ser de tipo Y con un umbral de filtrado comprendido entre 25 y 50 µm, con malla de acero inoxidable y baño de plata, y autolimpiable.
Sistemas de control y regulación de la presión:
Grupos de presión. Deben diseñarse para que pueda suministrar a zonas del edificio alimentables con presión de red, sin necesidad de la puesta en marcha del grupo.
Las bombas del equipo de bombeo serán de iguales prestaciones.
Deposito de presión: estará dotado de un presostato con manómetro.
Sistemas de tratamiento de agua.
Los materiales utilizados en la fabricación de los equipos de tratamiento de agua deben tener las características adecuadas en cuanto a resistencia mecánica, química y microbiológica para cumplir con los requerimientos inherentes tanto al agua como al proceso de tratamiento.
Todos los aparatos de descarga, tanto depósitos como grifos, los calentadores de agua instantáneos, los acumuladores, las calderas individuales de producción de ACS y calefacción y, en general, los aparatos sanitarios, llevarán una llave de corte individual.
- Instalaciones de agua caliente sanitaria.
Distribución (impulsión y retorno).
El aislamiento de las redes de tuberías, tanto en impulsión como en retorno, deberá ajustarse a lo dispuesto en el Reglamento de Instalaciones Térmicas en los Edificios y sus Instrucciones Técnicas Complementarias ITE.
- Tubos: material. Diámetro nominal, espesor nominal y presión nominal. Serie o tipo de tubo y tipo de rosca o unión. Marca del fabricante y año de fabricación. Norma UNE a la que responde. Dada la alteración que producen en las condiciones de potabilidad del agua, quedan prohibidos expresamente los tubos de aluminio y aquellos cuya composición contenga plomo. Se consideran adecuados para las instalaciones de agua de consumo humano los siguientes tubos:
Tubos de acero galvanizado, según Norma UNE 19 047:1996
Tubos de cobre, según Norma UNE EN 1 057:1996
Tubos de acero inoxidable, según Norma UNE 19 049-1:1997
Tubos de fundición dúctil, según Norma UNE EN 545:1995
Tubos de policloruro de vinilo no plastificado (PVC), según Norma UNE EN 1452:2000
Tubos de policloruro de vinilo clorado (PVC-C), según Norma UNE EN ISO 15877:2004
Tubos de polietileno (PE), según Normas UNE EN 12201:2003
Tubos de polietileno reticulado (PE-X), según Norma UNE EN ISO 15875:2004
Tubos de polibutileno (PB), según Norma UNE EN ISO 15876:2004
Tubos de polipropileno (PP) según Norma UNE EN ISO 15874:2004
Tubos multicapa de polímero / aluminio / polietileno resistente a temperatura (PE-RT), según Norma UNE 53 960 EX:2002;
Tubos multicapa de polímero / aluminio / polietileno reticulado (PE-X), según Norma UNE 53 961 EX:2002.
- Griferías: materiales. Defectos superficiales. Marca del fabricante o del importador sobre el cuerpo o sobre el órgano de maniobra. Grupo acústico y clase de caudal.
- Accesorios.
Grapa o abrazadera: será siempre de fácil montaje y desmontaje, así como aislante eléctrico.
Sistemas de contabilización de agua fría: los contadores de agua deberán fabricarse con materiales que posean resistencia y estabilidad adecuada al uso al que se destinan, también deberán resistir las corrosiones.
Todos los materiales utilizados en los tubos, accesorios y componentes de la red, incluyendo también las juntas elásticas y productos usados para la estanqueidad, así como los materiales de aporte y fundentes para soldaduras, cumplirán las condiciones y requisitos expuestos a continuación:
No deben modificar las características organolépticas ni la salubridad del agua suministrada.
Deben ser resistentes a la corrosión interior.
Deben ser capaces de funcionar eficazmente en las condiciones de servicio previstas.
Deben ser resistentes a temperaturas de hasta 40ºC, y a las temperaturas exteriores de su entorno inmediato.
Deben ser compatibles con el agua suministrada y no deben favorecer la migración de sustancias de los materiales en cantidades que sean un riesgo para la salubridad y limpieza del agua de consumo humano.
Su envejecimiento, fatiga, durabilidad y las restantes características mecánicas, físicas o químicas, no deben disminuir la vida útil prevista de la instalación.
Para cumplir las condiciones anteriores pueden utilizarse revestimientos, sistemas de protección o sistemas de tratamiento de agua.
Uniones de tubos: de acero galvanizado o zincado, las roscas de los tubos serán del tipo cónico.
- El ACS se considera igualmente agua de consumo humano y cumplirá por tanto con todos los requisitos al respecto.
- El aislamiento térmico de las tuberías utilizado para reducir pérdidas de calor, evitar condensaciones y congelación del agua en el interior de las conducciones, se realizará con coquillas resistentes a la temperatura de aplicación. Los materiales utilizados como aislante térmico que cumplan la norma UNE 100 171:1989 se considerarán adecuados para soportar altas temperaturas.
- El material de válvulas y llaves no será incompatible con las tuberías en que se intercalen. El cuerpo de la llave ó válvula será de una sola pieza de fundición o fundida en bronce, latón, acero, acero inoxidable, aleaciones especiales o plástico. Solamente pueden emplearse válvulas de cierre por giro de 90º como válvulas de tubería si sirven como órgano de cierre para trabajos de mantenimiento.
Se realizará la comprobación de la documentación de suministro en todos los casos, comprobando que coincide lo suministrado en obra con lo indicado en el proyecto y las normas UNE que sea de aplicación de acuerdo con el CTE.
Se verificará el marcado CE para los productos siguientes:
Tubos y racores de acero para el transporte de líquidos acuosos, incluido el agua destinada al consumo humano (ver Parte II, Relación de productos con marcado CE, 15.2).
Juntas para la conexión de tubos de acero y racores para el transporte de líquidos acuosos (ver Parte II, Relación de productos con marcado CE, 15.3).
Tubos y racores de acero inoxidable para el transporte de líquidos acuosos (ver Parte II, Relación de productos con marcado CE, 15.4).
Tubos redondos de cobre (ver Parte II, Relación de productos con marcado CE, 15.10).
Las piezas que hayan sufrido daños durante el transporte o que presentaren defectos no apreciados en la recepción en fábrica serán rechazadas. Asimismo serán rechazados aquellos productos que no cumplan las características técnicas mínimas que deban reunir.

*CONTROL Y CRITERIOS DE ACEPTACION Y RECHAZO*
· Control de ejecución
Instalación general del edificio.
Acometida: tubería de acometida atraviesa el muro por un orificio con pasatubos rejuntado e impermeabilizado. Llave de registro (exterior al edificio). Llave de paso, alojada en cámara impermeabilizada en el interior del edificio.
Contador general: situación del armario o cámara; colocación del contador, llaves y grifos; diámetro y recibido del manguito pasamuros.
Llave general: diámetro y recibido del manguito pasamuros; colocación de la llave.
Tubo de alimentación y grupo de presión: diámetro; a ser posible aéreo.
Grupo de presión: marca y modelo especificado
Depósito hidroneumático: homologado por el Ministerio de Industria.
Equipo de bombeo: marca, modelo, caudal, presión y potencia especificados. Llevará válvula de asiento a la salida del equipo y válvula de aislamiento en la aspiración. Fijación, que impida la transmisión de esfuerzos a la red y vibraciones.
Batería de contadores divisionarios: local o armario de alojamiento, impermeabilizado y con sumidero sifónico. Colocación del contador y llave de paso. Separación de otras centralizaciones de contadores (gas, electricidad…) Fijación del soporte; colocación de contadores y llaves.
Instalación particular del edificio.
Montantes:
Grifos para vaciado de columnas, cuando se hayan previsto.
En caso de instalación de antiarietes, colocación en extremos de montantes y con llave de corte.
Diámetro y material especificados (montantes).
Pasatubos en muros y forjados, con holgura suficiente.
Posición paralela o normal a los elementos estructurales.
Comprobación de las separaciones entre elementos de apoyo o fijación.
Derivación particular:
Canalizaciones a nivel superior de los puntos de consumo.
Llaves de paso en locales húmedos.
Distancia a una conducción o cuadro eléctrico mayor o igual a 30 cm.
Diámetros y materiales especificados.
Tuberías de PVC, condiciones especiales para no impedir la dilatación.
Tuberías de acero galvanizado empotradas, no estarán en contacto con yeso o mortero mixto.
Tuberías de cobre recibidas con grapas de latón. La unión con galvanizado mediante manguitos de latón. Protección, en el caso de ir empotradas.
Prohibición de utilizar las tuberías como puesta a tierra de aparatos eléctricos.
Grifería:
Verificación con especificaciones de proyecto.
Colocación correcta con junta de aprieto.
Calentador individual de agua caliente y distribución de agua caliente:
Cumple las especificaciones de proyecto.
Calentador de gas. Homologado por Industria. Distancias de protección. Conexión a conducto de evacuación de humos. Rejillas de ventilación, en su caso.
Termo eléctrico. Acumulador. Conexión mediante interruptor de corte bipolar.
En cuartos de baño, se respetan los volúmenes de prohibición y protección.
Disposición de llaves de paso en entrada y salida de agua de calentadores o termos.
· Ensayos y pruebas
Pruebas de las instalaciones interiores.
Prueba de resistencia mecánica y estanquidad de todas las tuberías, elementos y accesorios que integran la instalación, estando todos sus componentes vistos y accesibles para su control. Una vez realizada la prueba anterior a la instalación se le conectarán la grifería y los aparatos de consumo, sometiéndose nuevamente a la prueba anterior.
En caso de instalaciones de ACS se realizarán las siguientes pruebas de funcionamiento:
Medición de caudal y temperatura en los puntos de agua.
Obtención de los caudales exigidos a la temperatura fijada una vez abiertos el número de grifos estimados en la simultaneidad.
Comprobación del tiempo que tarda el agua en salir a la temperatura de funcionamiento una vez realizado el equilibrado hidráulico de las distintas ramas de la red de retorno y abiertos uno a uno el grifo más alejado de cada uno de los ramales, sin haber abierto ningún grifo en las últimas 24 horas.
Serán motivo de rechazo las siguientes condiciones:
Medidas no se ajustan a lo especificado.
Colocación y uniones defectuosas.
Estanquidad: ensayados el 100% de conductos y accesorios, se rechazará la instalación si no se estabiliza la presión a las dos horas de comenzada la prueba.
Funcionamiento: ensayados el 100% de grifos, fluxores y llaves de paso de la instalación, se rechazará la instalación si se observa funcionamiento deficiente en: estanquidad del conjunto completo, aguas arriba y aguas abajo del obturador, apertura y cierre correctos, sujeción mecánica sin holguras, movimientos ni daños al elemento al que se sujeta.

## E20W EVACUACIÓN

*NORMATIVA*
- Código Técnico de la Edificación. Documento Básico de Salubridad. Evacuación de Aguas. DB HS 5 (R.D. 314/2006 de 17 de marzo).
- Código Técnico de la Edificación. Documento Básico de Salubridad. Evacuación de Aguas. DB HS 5 (R.D. 314/2006 de 17 de marzo).
- Norma UNE-EN 476:1998; Requisitos generales para componentes empleados en tuberías de evacuación, sumideros y alcantarillas, para sistemas de gravedad.
- Norma UNE-ENV 1046:2002; Sistemas de canalización y conducción en materiales plásticos. Sistemas de conducción de agua o saneamiento en el exterior de la estructura de los edificios. Práctica recomendada para la instalación aérea y enterrada.
- Norma UNE-EN 13508-1:2004; Condición de los sistemas de desagüe y alcantarillado en el exterior de edificios. Parte 1: Requisitos generales.
- Norma UNE-EN 13508-2:2003; Condición de los sistemas de desagüe y alcantarillado en el exterior de edificios. Parte 2: Sistema de codificación de inspecciones visuales.

## M02G GRÚAS

*NORMATIVA*
- Norma UNE-EN 13135:2013 Grúas. Seguridad. Diseño. Requisitos relativos al equipo

## U01BQ BOSQUE

*NORMATIVA*
- (*) PG 4/88. Pliego de Prescripciones Técnicas Generales para Obras de Carreteras y Puentes. Con las rectificaciones de las O.M. 8-5-89 (BOE 118-18-89) y O.M. 28-9-89 (BOE 242-9-10-89).

*CRITERIOS DE MEDICION Y VALORACION*
m(2) de superficie medida según las especificaciones de la D.T.

*CONDICIONES QUE DEBEN CUMPLIR LAS UNIDADES DE OBRA*
Desbroce de terreno para que quede libre de todos los elementos que puedan estorbar la ejecución de la obra posterior (broza, raíces, escombros, plantas no deseadas, etc.), con medios mecánicos y carga sobre camión.
Su ejecución comprende las operaciones que siguen a continuación:
-Preparación de la zona de trabajo.
-Situación de los puntos topográficos.
-Desbroce del terreno.
-Carga de las tierras sobre camión.
No quedarán troncos ni raíces > 10 cm hasta una profundidad >= 50 cm.
Los agujeros existentes y los resultados de las operaciones de desbroce (extracción de raíces, etc.), quedarán rellenos con tierras del mismo terreno y con el mismo grado de compactación.
La superficie resultante será la adecuada para el desarrollo de trabajos posteriores.
Los materiales quedarán suficientemente troceados y apilados para facilitar la carga, en función de los medios de que se dispongan y de las condiciones de transporte.

*EJECUCION DE LAS OBRAS*
No se trabajará con lluvia, nieve o viento superior a 60 Km/h.
Se protegerán los elementos de servicio público que puedan resultar afectados por las obras.
Se eliminarán los elementos que puedan entorpecer los trabajos de ejecución de la partida.
Se señalarán los elementos que deban conservarse intactos según se indique en la D.T. o en su defecto, la D.F.
Se conservarán a parte las tierras o elementos que la D.F. determine.
La operación de carga de escombros se realizará con las precauciones necesarias, para conseguir las condiciones de seguridad suficiente.
Los trabajos se realizarán de manera que molesten lo menos posible a los afectados.
En caso de imprevistos (terrenos inundados, olores de gas, restos de construcciones, etc.), se suspenderán los trabajos y se avisará a la D.F.

## U01E EXCAVACIONES

*EJECUCION DE LAS OBRAS*
En cada caso de imprevistos (terrenos inundados, olores a gas, restos de construcciones, etc.) se suspenderán los trabajos y se avisará a la D.F.
No se acumularán las tierras o materiales cerca de la excavación.
Explanación:
Las tierras se sacarán de arriba a abajo sin socavarlas. Se dejarán los taludes que fije la D.F.
Se extraerán las tierras o los materiales con peligro de desprendimiento.
Caja de pavimento:
La calidad del terreno en el fondo de la excavación requerirá la aprobación explícita de la D.F.
Se impedirá la entrada de aguas superficiales. Se preverá un sistema de desagüe con el fin de evitar la acumulación de agua dentro de la excavación.

*NORMATIVA*
- No hay normativa de obligado cumplimiento.

*CONDICIONES QUE DEBEN CUMPLIR LOS MATERIALES*
m(3) de volumen medido según las especificaciones de la D.T.

*CONDICIONES QUE DEBEN CUMPLIR LAS UNIDADES DE OBRA*
Limpieza, desbroce y excavación para la formación de explanación o caja de pavimento, en cualquier tipo del terreno con medios manuales, mecánicos, martillo picador rompedor y carga sobre camión.
Su ejecución comprende las operaciones que siguen a continuación:
-Preparación de la zona de trabajo.
-Situación de los puntos topográficos.
-Excavación de las tierras.
-Carga de las tierras sobre camión.
Se considera terreno blando, el atacable con pala, que tiene un ensayo SPT< 20.
Se considera terreno compacto, el atacable con pico (no con pala), que tiene un ensayo SPT entre 20 y 50.
Se considera terreno de tránsito, el atacable con máquina o escarificadora (no con pico), que tiene un ensayo SPT> 50 sin rebote.
Se considera terreno no clasificado, desde el atacable con pala, que tiene un ensayo SPT<20, hasta el atacable con máquina o escarificadora (no con pico), que tiene un ensayo SPT>50 sin rebote.
Se considera roca si es atacable con martillo picador (no con máquina), que presenta rebote en el ensayo SPT.
Limpieza y desbroce del terreno:
Retirada del terreno de cualquier material existente (residuos, raíces, escombros, basuras, etc.), que pueda entorpecer el desarrollo de posteriores trabajos.
Los agujeros existentes y los resultantes de la extracción de raíces u otros elementos se rellenarán con tierras de composición homogénea y del mismo terreno.
Se conservarán en una zona a parte las tierras o elementos que la D.F. determine.
Explanación y caja de pavimento:
La excavación para explanaciones se aplica en grandes superficies, sin que exista ningún tipo de problema de maniobra de máquinas o camiones.
La excavación para cajas de pavimentos se aplica en superficies pequeñas o medianas y con una profundidad exactamente definida, con ligeras dificultades de maniobra de máquinas o camiones.
El fondo de la excavación se dejará plano, nivelado o con la inclinación prevista.
La aportación de tierras para correcciones de nivel será mínima tierra existente y con igual compacidad.
Tolerancias de ejecución:
Explanación:
-Replanteo ± 100 mm.
-Niveles ± 50 ".
-Planeidad ± 40 mm/m.
Caja de pavimento:
-Replanteo ± 50 mm.
-Planeidad ± 20 mm/m.
-Anchura ± 50 mm.
-Niveles + 10 ".
- 50 mm/m.

## U01EC CIMIENTOS Y POZOS

*EJECUCION DE LAS OBRAS*
No se trabajará con lluvia, nieve o viento superior a 60 Km/h.
Se protegerán los elementos de servicio público que puedan resultar afectados por las obras.
Se eliminarán los elementos que puedan entorpecer los trabajos de ejecución de la partida.
Se seguirá el orden de trabajos previstos por la D.F.
Habrá puntos fijos de referencia, exteriores a la zona de trabajo, a los cuales se referirán todas las lecturas topográficas.
Se debe prever un sistema de desagüe para evitar la acumulación de agua dentro de la excavación.
No se trabajará simultáneamente en zonas superpuestas.
Se impedirá la entrada de aguas superficiales.
Es necesario extraer las rocas suspendidas, las tierras y los materiales con peligro de desprendimiento.
Los trabajos se realizarán de manera que molesten lo menos posibles a los afectados.
Es caso de imprevisto (terrenos inundados, olores a gas. etc.) o cuando la actuación pueda afectar a las construcciones vecinas, se suspenderán las obras y se avisará a la D.F.
Excavaciones en tierra:
Las tierras se sacarán de arriba hacia abajo sin socavarlas.
Es necesario extraer las rocas suspendidas, las tierras y los materiales con peligro de desprendimiento.
No se acumularán los productos de la excavación en el borde de la misma.
En terrenos cohesivos la excavación de los últimos 30 cm, no se hará hasta momentos antes de rellenar.
La aportación de tierras para corrección de niveles será la mínima posible, de las mismas existentes y de compacidad igual.
Se entibará siempre que conste en la D.T. y cuando lo determine la D.F. La entibación cumplirá las especificaciones fijadas en su pliego de condiciones.
Excavaciones en roca mediante voladura:
La adquisición, el transporte, el almacenamiento, la conservación, la manipulación, y el uso de mechas, detonadores y explosivos, se regirá por las disposiciones vigentes, complementadas con las instrucciones que figuren en la D.T. o en su defecto, fije la D.F.
Se señalizará convenientemente la zona afectada para advertir al público del trabajo con explosivos.
Se tendrá un cuidado especial con respecto a la carga y encendido de barrenos, es necesario avisar de las descargas con suficiente antelación para evitar posibles accidentes.
La D.F. puede prohibir las voladuras o determinadas métodos de barrenar si los considera peligrosos.
Si como consecuencia de las barrenadas las excavaciones tienen cavidades donde el agua puede quedar retenida, se rellenarán estas cavidades con material adecuado.
Se mantendrán los dispositivos de desagüe necesarios, para captar y reconducir las corrientes de aguas internas, en los taludes.

*CONDICIONES QUE DEBEN CUMPLIR LAS UNIDADES DE OBRA*
Excavación de zanjas y pozos con o sin rampa de acceso, en cualquier tipo de terreno con medios mecánicos o con explosivos y carga sobre camión.
Se han considerado las siguientes dimensiones:
Zanjas hasta más de 4 m de profundidad.
Zanjas hasta más de 2 m de anchura en el fondo.
Pozos hasta 4 m de profundidad y hasta 2 m de anchura en el fondo.
Zanjas con rampa de más de 4 m de profundidad y más de 2 m de anchura.
Su ejecución comprende las operaciones que siguen a continuación:
-Preparación de la zona de trabajo.
-Situación de los puntos topográficos.
-Carga y encendido de los barrenos.
-Excavación de las tierras.
-Carga de las tierras sobre camión.
Se considera terreno blando, el atacable con pala, que tiene un ensayo de SPT< 20.
Se considera terreno compacto, el atacable con pico (no con pala), que tiene un ensayo SPT entre 20 y 50.
Se considera terreno de tránsito, el atacable con máquina o escarificadora (no con pico), que tiene un ensayo SPT> 50 sin rebote.
Se considera terreno no clasificado, desde el atacable con pala, que tiene un ensayo SPT< 20, hasta el atacable con máquina o escarificadora (no con pico), que tiene un ensayo SPT> 50 sin rebote.
Se considera roca si es atacable con martillo picador (no con máquina), que presenta rebote en el ensayo SPT.
Excavaciones en tierra:
El fondo de la excavación quedará plano y a nivel.
Los taludes perimetrales serán los fijados por D.F.
Los taludes tendrán la pendiente especificada en la D.T.
Excavaciones en roca:
El fondo de la excavación quedará plano y a nivel.
Las rampas de acceso tendrán las características siguientes:
-Anchura <= 4,5 m.
Pendiente:
-Tramos rectos <= 12%.
-Curvas <= 8%.
-Tramos antes de salir a la vía de longitud >= 6.
El talud será el determinado por la D.F. <= 6%.
Tolerancias de ejecución:
-Dimensiones ±50 mm.
Excavación de tierras:
-Planeidad ±40 mm/n.
-Replanteo < 0,25 %.
±100 mm.
-Niveles ±50 mm.

*CONTROL Y CRITERIOS DE ACEPTACION Y RECHAZO*
m(3) de volumen medido según las especificaciones de la D.T.

*NORMATIVA*
- (*) PG 4/88 Pliego de Prescripciones Técnicas Generales para Obras de Carreteras y Puentes. Con las rectificaciones de las O.M. 8.5.89 (BOE 118-18.5.89) y O.M. 28.9.89 (BOE 242-9.10.89).

## U01EZ ZANJAS

*EJECUCION DE LAS OBRAS*
No se trabajará con lluvia, nieve o viento superior a 60 Km/h.
Se protegerán los elementos de servicio público que puedan resultar afectados por las obras.
Se eliminarán los elementos que puedan entorpecer los trabajos de ejecución de la partida.
Se seguirá el orden de trabajos previstos por la D.F.
Habrá puntos fijos de referencia, exteriores a la zona de trabajo, a los cuales se referirán todas las lecturas topográficas.
Se debe prever un sistema de desagüe para evitar la acumulación de agua dentro de la excavación.
No se trabajará simultáneamente en zonas superpuestas.
Se impedirá la entrada de aguas superficiales.
Es necesario extraer las rocas suspendidas, las tierras y los materiales con peligro de desprendimiento.
Los trabajos se realizarán de manera que molesten lo menos posibles a los afectados.
Es caso de imprevisto (terrenos inundados, olores a gas. etc.) o cuando la actuación pueda afectar a las construcciones vecinas, se suspenderán las obras y se avisará a la D.F.
Excavaciones en tierra:
Las tierras se sacarán de arriba hacia abajo sin socavarlas.
Es necesario extraer las rocas suspendidas, las tierras y los materiales con peligro de desprendimiento.
No se acumularán los productos de la excavación en el borde de la misma.
En terrenos cohesivos la excavación de los últimos 30 cm, no se hará hasta momentos antes de rellenar.
La aportación de tierras para corrección de niveles será la mínima posible, de las mismas existentes y de compacidad igual.
Se entibará siempre que conste en la D.T. y cuando lo determine la D.F. La entibación cumplirá las especificaciones fijadas en su pliego de condiciones.
Excavaciones en roca mediante voladura:
La adquisición, el transporte, el almacenamiento, la conservación, la manipulación, y el uso de mechas, detonadores y explosivos, se regirá por las disposiciones vigentes, complementadas con las instrucciones que figuren en la D.T. o en su defecto, fije la D.F.
Se señalizará convenientemente la zona afectada para advertir al público del trabajo con explosivos.
Se tendrá un cuidado especial con respecto a la carga y encendido de barrenos, es necesario avisar de las descargas con suficiente antelación para evitar posibles accidentes.
La D.F. puede prohibir las voladuras o determinadas métodos de barrenar si los considera peligrosos.
Si como consecuencia de las barrenadas las excavaciones tienen cavidades donde el agua puede quedar retenida, se rellenarán estas cavidades con material adecuado.
Se mantendrán los dispositivos de desagüe necesarios, para captar y reconducir las corrientes de aguas internas, en los taludes.

*CONDICIONES QUE DEBEN CUMPLIR LAS UNIDADES DE OBRA*
Excavación de zanjas y pozos con o sin rampa de acceso, en cualquier tipo de terreno con medios mecánicos o con explosivos y carga sobre camión.
Se han considerado las siguientes dimensiones:
Zanjas hasta más de 4 m de profundidad.
Zanjas hasta más de 2 m de anchura en el fondo.
Pozos hasta 4 m de profundidad y hasta 2 m de anchura en el fondo.
Zanjas con rampa de más de 4 m de profundidad y más de 2 m de anchura.
Su ejecución comprende las operaciones que siguen a continuación:
-Preparación de la zona de trabajo.
-Situación de los puntos topográficos.
-Carga y encendido de los barrenos.
-Excavación de las tierras.
-Carga de las tierras sobre camión.
Se considera terreno blando, el atacable con pala, que tiene un ensayo de SPT< 20.
Se considera terreno compacto, el atacable con pico (no con pala), que tiene un ensayo SPT ENTRE 20 y 50.
Se considera terreno de tránsito, el atacable con máquina o escarificadora (no con pico), que tiene un ensayo SPT> 50 sin rebote.
Se considera terreno no clasificado, desde el atacable con pala, que tiene un ensayo SPT< 20, hasta el atacable con máquina o escarificadora (no con pico), que tiene un ensayo SPT> 50 sin rebote.
Se considera roca si es atacable con martillo picador (no con máquina), que presenta rebote en el ensayo SPT.
Excavaciones en tierra:
El fondo de la excavación quedará plano y a nivel.
Los taludes perimetrales serán los fijados por D.F.
Los taludes tendrán la pendiente especificada en la D.T.
Excavaciones en roca:
El fondo de la excavación quedará plano y a nivel.
Las rampas de acceso tendrán las características siguientes:
-Anchura <= 4,5 m.
Pendiente:
-Tramos rectos <= 12%.
-Curvas <= 8%.
-Tramos antes de salir a la vía de longitud >= 6.
El talud será el determinado por la D.F. <= 6%.
Tolerancias de ejecución:
-Dimensiones ±50 mm.
Excavación de tierras:
-Planeidad ±40 mm/n.
-Replanteo < 0,25 %.
±100 mm.
-Niveles ±50 mm.

*NORMATIVA*
- (*) PG 4/88 Pliego de Prescripciones Técnicas Generales para Obras de Carreteras y Puentes. Con las rectificaciones de las O.M. 8.5.89 (BOE 118-18.5.89) y O.M. 28.9.89 (BOE 242-9.10.89).

*CONTROL Y CRITERIOS DE ACEPTACION Y RECHAZO*
m(3) de volumen medido según las especificaciones de la D.T.

## U03CM MACADAM

*CONTROL Y CRITERIOS DE ACEPTACION Y RECHAZO*
Pavimentos de zahorra, sablón o material seleccionado:
-m(3) de volumen realmente ejecutado, medido de acuerdo con las secciones-tipo señaladas en la D.T.
-El abono de los trabajos de preparación de la superficie de asiento corresponde a la unidad de obra de la capa subyacente.
-No serán de abono las creces laterales, ni las consecuentes de la aplicación de la compensación de la merma de espesores de capas subyacentes.
Pavimentos de tierra-cemento "in situ":
-m(3) de volumen realmente ejecutado, medido de acuerdo con las secciones-tipo señaladas en la D.T.
-No se incluyen en este criterio las reparaciones de irregularidades superiores a las tolerables.
-No es abono en esta unidad de obra el riego de curado.
-No es abono en esta unidad de obra cualquier riego de sellado que se añada para dar apertura al tránsito.
-El abono de los trabajos de preparación de la superficie de asiento corresponde a la unidad de obra de la capa subyacente.

*CONDICIONES QUE DEBEN CUMPLIR LAS UNIDADES DE OBRA*
Formación de subbases o bases para sablón.
Pavimentos de zahorra, sablón o material seleccionado:
Se consideran incluidas en esta partida las operaciones siguientes:
-Preparación y comprobación de la superficie de asiento.
-Aportación de material.
-Extensión, humectación (si es necesaria), y compactación de cada tongada.
-Alisado de la superficie de la última tongada.
Pavimentos de tierra-cemento "in situ".
Se consideran incluidas en esta partida las operaciones siguientes:
-Preparación y comprobación de la superficie de asiento.
-Distribución del cemento.
-Mezcla del suelo con el cemento.
-Adición de agua.
-Compactación de la mezcla.
-Acabado de la superficie.
-Ejecución de juntas.
-Curado de la mezcla.
LacapatendrálapendienteespecificadaenlaD.T.oensudefectolaqueespecifiquelaD.F.
La superficie de la capa quedará plana y a nivel, con las rasantes previstas en la D.T.
Se alcanzará, como mínimo, el grado de compactación
Pavimentos de tierra-cemento "in situ".
Se comprobará en todos lo semiperfiles que el espesor de la capa sea, como mínimo, el teórico deducido de la sección-tipo de los planos.
La superficie acabada no tendrá irregularidades ni discontinuidades.
-Índice de plasticidad del suelo a estabilizar según las normas NLT-105/72 y NLT-106/72: < 15
-Contenido ponderal de material orgánica del suelo a estabilizar según la norma UNE 7-368: < 1%
(-Contenido ponderal de sulfatos, expresados en SO)3(,) según la norma UNE 7-368: < 0,5%
-Resistencia a la compresión al cabo de 7 días: >= 0,9 x 25 kg/cm(2)
Tolerancias a ejecución:
-Planeidad: ±10 mm/3 m
Tolerancias de ejecución de los pavimentos de zahorra, sablón o material seleccionado:
-Replanteo de rasantes: + 0
- 1/5 del espesor teórico
-Nivel de la superficie: ±20 mm
Tolerancias de ejecución de los pavimentos de tierra-cemento "in situ":
-Contenido de aditivo respecto al peso seco del suelo: ±0,3 %
-Humedad de la mezcla respecto a su peso seco: ±2 %
-Niveles: - 1/5 del espesor teórico
±30 mm
-Espesor medio de la capa: - 10 mm
-Espesor de la capa en cualquier punto: - 20 mm

*EJECUCION DE LAS OBRAS*
La capa no se extenderá hasta que se haya comprobado que la superficie sobre la que debe asentarse tiene las condiciones de calidad y forma previstas, con las tolerancias establecida. Si en esta superficie hay defectos o irregularidades que excedan de las tolerables, se corregirán antes de la ejecución de la partida de obra.
Pavimento de zahorra:
La humedad óptima de compactación, deducida del ensayo "Proctor modificado", según la norma NLT-108/72, se ajustará a la composición y forma de actuación del equipo de compactación.
El material se puede utilizar siempre que las condiciones climatológicas no hayan producido alteraciones en su humedad de tal manera que se supere en más del 2% la humedad óptima.
La extensión se realizará con cuidado, evitando segregaciones y contaminaciones, en tongadas de espesor comprendido entre 10 y 30 cm.
Pavimentos de sablón o de material seleccionado:
-Para temperaturas inferiores a 2 C se suspenderán los trabajos.
-El contenido óptimo de humedad se determinará en la obra en función de la maquinaria disponibles y de los resultados de los ensayos realizados.
Pavimentos de zahorra, sablón o material seleccionada:
-No se extenderá ninguna tongada mientras no se haya comprobado el grado de compactación de la precedente.
-Antes de extender una tongada se puede homogeneizar y humedecer, si se considera necesario.
-Todas las aportaciones de agua se harán antes de la compactación. Después, la única humectación admisibles es la de la preparación para colocar la capa siguiente.
-La compactación se efectuará longitudinalmente; empezando por los cantos exteriores y progresando hacia el centro para solaparse cada recorrido en un ancho no inferior a 1/3 del ancho del elemento compactador.
Las zonas que, por su reducida extensión, su pendiente o su proximidad a obras de paso o desagüe, muros o estructuras, no permitan la utilización del equipo habitual, se compactarán con los medios adecuados al caso para conseguir la densidad prevista.
No se autoriza el paso de vehículos y maquinaria hasta que la capa no se haya consolidado definitivamente. Los defectos que se deriven de éste incumplimiento serán reparados por el contratista según las indicaciones de la D.F.
Las irregularidades que excedan de las tolerancias especificadas en el apartado anterior serán corregidas por el constructor. Será necesario escarificar en una profundidad mínima de 15 cm, añadiendo o retirando el material necesario volviendo a compactar y alisar.
Pavimento de tierra cemento "in situ".
Se suspenderán los trabajos cuando la temperatura a la sombra sea inferior a 5 C o cuando puedan producirse heladas.
Se podrá trabajar normalmente con lluvias ligeras.
El suelo a estabilizar se disgregará previamente hasta una eficacia mínima del 100% en el cedazo UNE 25 mm, y del 80% en el cedazo UNE 5 m. Se entiende como eficacia de disgregación la relación entre el tamizaje en la obra del material húmedo y el tamizaje en laboratorio de este mismo material desecado y desmenuzado.
No se distribuirá el cemento mientras haya concentraciones superficiales de humedad.
Las operaciones de distribución del aditivo en polvo se suspenderán en caso de viento fuerte.
El cemento se distribuirá uniformemente, con la dosificación establecida y con la maquinaria adecuada, aprobada por la D.F.
El cemento extendido que se haya desplazado se sustituirá antes de la mezcla.
El cemento se extenderá sólo a la superficie que se pueda acabar en la jornada de trabajo.
Antes de una hora desde el vertido del cemento en un punto cualquiera, se mezclará en éste punto el cemento con el suelo, hasta que no se aprecien grumos de cemento en la mezcla.
El agua se añadirá uniformemente y se evitará que se acumule en las roderas que deje el equipo de humectación.
Los tanques regadores no se pararán mientras rieguen, para evitar la formación de zonas con exceso de humedad.
La mezcla de cemento y de tierra se continuará hasta conseguir un color uniforme y la ausencia de grumos de cemento.
En cualquier punto la mezcla no puede estar más de ½ hora sin proceder a su compactación y acabado; en caso contrario se removerá y mezclará de nuevo.
Al comenzar a compactar, la humedad del suelo no diferirá la fijada por la formula de trabajo en más de un 2% del peso de la mezcla.
La humedad fijada en la fórmula de trabajo se conseguirá antes de 2 horas desde la aplicación del cemento.
En el momento de iniciar la compactación, la mezcla estará suelta en todo su espesor.
El apisonado se hará longitudinalmente, empezando por el lado más bajo y avanzando hacia el punto más alto.
Si al compactar se producen fenómenos de inestabilidad o arrollamiento, se reducirá la humedad de la mezcla.
Los equipos de apisonado serán los necesarios para conseguir que la compactación se acabe antes de las 4 horas siguientes a la incorporación del cemento al suelo. Este tiempo se reducirá a 3 horas si la temperatura es superior a los 30 C.
El acabado concluirá antes de 2 horas desde el comienzo del apisonado.
Las zonas que no se puedan compactar con el equipo utilizado para el resto de la capa, se compactarán con los medios adecuados hasta conseguir una densidad igual a la del resto de la capa.
La recrecida en capas delgadas no se permitirá en ningún caso.
Dentro del plazo máximo de ejecución, podrá hacerse alisado con motoniveladora.
Las juntas de trabajo se dispondrán de forma que su canto sea vertical, cortando parte de la capa acabada.
Se dispondrán juntas transversales cuando el proceso constructivo se interrumpas más de 3 horas.
Si se trabaja por fracciones del ancho total, se dispondrán juntas longitudinales si se produce una demora superior a 1 hora entre las operaciones en franjas contiguas.
El recorte y recompactación de una zona alterada sólo se hará si se ésta dentro del plazo máximo fijado para la puesta en obra. Si se rebasa éste plazo, se reconstruirá totalmente la zona afectada, de acuerdo con las instrucciones de la D.F.
La mezcla se mantendrá húmeda, como mínimo, durante los 7 días siguientes a su acabado. Se dispondrán un riego de curado a partir de las 24 h del final de las operaciones de acabado.
Se prohibirá cualquier tipo de tráfico durante los 3 días siguientes a su acabado, y de vehículos pesados durante los 7 primeros días, a no ser que la D.F., lo autorice expresamente y estableciendo previamente una protección del riego de curado mediante una capa de arena o tierra con dotación no superior a los 6 l/m(2), que se retirará completamente por barrido antes de ejecutar cualquier unidad de obra encima de la capa tratada.
Si durante los 7 primeros días de la fase de curado se proceden heladas, la capa estabilizada se protegerá adecuadamente contra las mismas, según las instrucciones de la D.F.

*NORMATIVA*
-(*) PG 4/88 Pliego de Prescripciones Técnicas Generales para Obras de Carreteras y Puentes. Con las rectificaciones de las O.M. 8.5.89 (BOE 118-18.5.89) y O.M. (BOE 242-9.10.89).

## U04BH BORDILLOS DE HORMIGÓN

*CONTROL Y CRITERIOS DE ACEPTACION Y RECHAZO*
m de longitud medida según las especificaciones de la D.T.

*NORMATIVA*
- PG 4/88 Pliego de Prescripciones Técnicas Generales para Obras de Carreteras y Puentes. Con las rectificaciones de las O.M. 8.5.89 (BOE 118-18.5.89) y O.M. (BOE 242-9.10.89).
- UNE -EN 1343:2003; Bordillos de piedra natural para uso como pavimento exterior. Requisitos y métodos de ensayo.
- UNE -EN 1343:2003 ER; Bordillos de piedra natural para uso como pavimento exterior. Requisitos y métodos de ensayo.
- UNE 1340:2004; Bordillos prefabricados de hormigón. Especificaciones y métodos de ensayo.
- UNE 1340:2004/ER:2007; Bordillos prefabricados de hormigón. Especificaciones y métodos de ensayo.
- UNE 127340:2006; Bordillos prefabricados de hormigón. Especificaciones y métodos de ensayo. Complemento nacional a la Norma UNE-EN 1340.

*EJECUCION DE LAS OBRAS*
Se trabajará a una temperatura ambiente que oscile entre los 5 C y los 40 C y sin lluvias.
El soporte tendrá una compactación >= 90% del ensayo PM y la rasante prevista.
Colocación sobre base de hormigón:
-El vertido del hormigón se hará sin que produzcan disgregaciones y se vibrará hasta conseguir una masa compacta.
-Para realizar juntas de hormigonado no previstas en el proyecto, es necesaria la autorización y las indicaciones de la D.F.
-Las piezas se colocarán antes de que el hormigón empieza su fraguado.
-Durante el fraguado, y hasta conseguir el 70% de la resistencia prevista, se mantendrán húmedas las superficies del hormigón.
-Este proceso será, como mínimo, de 3 días.

*CONDICIONES QUE DEBEN CUMPLIR LAS UNIDADES DE OBRA*
Bordillos de piedra o de piezas de hormigón, colocados sobre base de hormigón o sobre explanada compactada.
Colocación sobre base de hormigón:
Se consideran incluidas dentro de esta partida de obra las operaciones siguientes:
-Preparación y comprobación de la superficie de asentamiento
-Colocación del hormigón de la base
-Colocación de las piezas del bordillo rejuntadas con mortero
Colocación sobre explanada compactada:
Se consideran incluidas dentro de esta partida de obras las operaciones siguientes
-Preparación y comprobación de la superficie de asentamiento
-Colocación de las piezas del bordillo rejuntadas con mortero
El bordillo colocado tendrá un aspecto uniforme, limpio, sin desportilladuras ni otros defectos.
Se ajustará a las alineaciones previstas y sobresaldrá de 10 a 15 cm por encima de la rigola.
Colocación sobre base de hormigón:
Quedará asentado 5 cm sobre un lecho de hormigón.
Las juntas entre las piezas serán <= 1 cm y quedarán rejuntadas con mortero.
Pendiente transversal: >= 2%
Tolerancias de ejecución:
-Replanteo : ±10 mm (no acumulativos)
-Nivel: ±10 mm
-Planeidad: ±4 mm/2 m (no acumulativos)

## U07A ARQUETAS

*NORMATIVA*
- EHE Instrucción para el Proyecto y la Ejecución de Obras de Hormigón en Masa o Armado.

*CONDICIONES QUE DEBEN CUMPLIR LAS UNIDADES DE OBRA*
Arqueta de pared de hormigón sobre solera de ladrillo perforado colocado sobre lecho de arena
Las partidas incluyen las operaciones siguientes:
-Preparación del lecho de arena compactada.
-Colocación de la solera de ladrillos perforados.
-Formación de las paredes de hormigón.
-Preparación para la colocación del marco de la tapa.
La solera quedará plana, nivelada y a la profundidad prevista en la Documentación Técnica.
Las paredes quedarán planas, aplomadas y a escuadra.
Los orificios de entrada y salida de la conducción quedarán preparados.
El nivel del coronamiento permitirá la colocación del marco y la tapa enrasados con el pavimento.
Resistencia característica estimada del hormigón de la solera (Fest): >= 0,9 x Fck.
(Fck = Resistencia de proyecto del hormigón a compresión).
Tolerancias de ejecución:
-Nivel de la solera: ±20 mm.
-Aplomado de las paredes: ±5 mm.
-Dimensiones interiores: ±1 % Dimensión nominal.
-Espesor de la pared: ±1 % Espesor nominal.

*EJECUCION DE LAS OBRAS*
La temperatura ambiente para hormigonar estará entre 5 C y 40 C.
El hormigón se pondrá en la obra antes de que se inicie su fraguado. El vertido se hará de manera que no se produzca disgregaciones.

*CONTROL Y CRITERIOS DE ACEPTACION Y RECHAZO*
Desperfectos por colocación o modificaciones de las condiciones exigidas por el material.
Pruebas de servicio
No hay pruebas de servicio específicas en el proceso de ejecución.
Unidad y criterios de medición y abono
Unidad de medida según las especificaciones de la Documentación Técnica.

## U07OEP PVC

*EJECUCION DE LAS OBRAS*
Antes de bajar los tubos a la zanja la Dirección Facultativa los examinará, rechazando los que presenten algún defecto.
Antes de la colocación de los tubos se comprobará que la rasante, la anchura, la profundidad y el nivel freático de la zanja corresponden a los especificados en la Documentación Técnica. En caso contrario se avisará a la Dirección Facultativa.
La descarga y manipulación de los tubos se hará de forma que no sufran golpes.
El fondo de la zanja estará limpio antes de bajar los tubos.
Durante el proceso de colocación no se producirán desperfectos en la superficie del tubo.
Se recomienda la suspensión del tubo por medio de bragas de cinta ancha con el recubrimiento adecuado.
Las tuberías y zanjas se mantendrán libres de agua; por ello es aconsejable montar los tubos en sentido ascendente, asegurando el desagüe de los puntos bajos.
Los tubos se calzarán y acodalarán para impedir su movimiento.
Colocados los tubos dentro de la zanja, se comprobará que su interior esté libre de tierras, piedras, herramientas de trabajo, etc.
En caso de interrumpirse la colocación de los tubos se evitará su obstrucción y se asegurará su desagüe. Cuando se reemprendan los trabajos se comprobará que no se haya introducido ningún cuerpo extraño en el interior de los tubos.
Para realizar la unión de los tubos no se forzarán ni deformarán sus extremos.
Unión con anillo elastomérico:
El lubricante que se utilice para las operaciones de unión de los tubos no será agresivo para el material del tubo ni para el anillo elastomérico, incluso a temperaturas elevadas del efluente.
La unión entre los tubos y otros elementos de obra se realizará garantizando la no transmisión de cargas, la impermeabilidad y la adherencia con las paredes.
No se montarán tramos de más de 100 m de largo sin hacer un relleno parcial de la zanja dejando las juntas descubiertas. Este relleno cumplirá las especificaciones técnicas del relleno de la zanja.
Una vez situada la tubería en la zanja, parcialmente rellena excepto en las uniones, se realizarán las pruebas de presión interior y de estanqueidad según la normativa vigente.
Si existieran fugas apreciables durante la prueba de estanqueidad, el contratista corregirá los defectos y procederá de nuevo a hacer la prueba.
No se puede proceder al relleno de la zanja sin autorización expresa de la Dirección Facultativa.

*CONDICIONES QUE DEBEN CUMPLIR LAS UNIDADES DE OBRA*
Formación de alcantarilla o colector con tubos de PVC colocados enterrados.
Se consideran los siguientes tipos de tubos:
-Tubo de PVC alveolado con unión con anillo elastomérico.
-Tubo de PVC inyectado con unión encolada.
-Tubo de PVC inyectado con unión con anillo elastomérico.
-Tubo de PVC de formación helicoidal, autoportante, con unión masilla.
-Tubo de PVC de formación helicoidal, para ir hormigonado, con unión con masilla.
Se consideran incluidas dentro de esta unidad de obra las siguientes operaciones:
-Comprobación del lecho de apoyo de los tubos.
-Bajada de los tubos al fondo de la zanja.
-Colocación del anillo elastomérico, en su caso.
-Unión de los tubos.
-Realización de pruebas sobre la tubería instalada.
El tubo seguirá las alineaciones indicadas en la Documentación Técnica, quedará a la rasante prevista y con la pendiente definida para cada tramo.
Quedarán centrados y alineados dentro de la zanja.
Los tubos se situarán cobre un lecho de apoyo, cuya composición y espesor cumplirá lo especificado en el Documentación Técnica.
Unión con anillo elastomérico:
La unión entre los tubos se realizará por penetración de un extremo dentro del otro, con la interposición de un anillo de goma colocado previamente en el alojamiento adecuado del extremo de menor diámetro exterior.
Unión encolada o con masilla:
La unión entre los tubos se realizará por penetración de un extremo dentro del otro, encolando previamente el extremo de menor diámetro exterior.
La junta entre los tubos será correcta si los diámetros interiores quedan alineados. Se acepta un resalte <= 3 mm.
Las juntas serán estancas a la presión de prueba, resistirán los esfuerzos mecánicos y no producirán alteraciones apreciables en el régimen hidráulico de la tubería.
La tubería quedará protegida de los efectos de cargas exteriores, del tráfico (en su caso), inundaciones de la zanja y de las variaciones térmicas.
En caso de coincidencia de tuberías de agua potables y de saneamiento, las de agua potable pasarán por un plano superior a las de saneamiento e irán separadas tangencialmente 100 cm.
Una vez instalada la tubería, y antes del relleno de la zanja, quedarán realizadas satisfactoriamente las pruebas de presión interior y de estanqueidad en los tramos que especifique la Dirección Facultativa.
Por encima del tubo habrá un relleno de tierras compactadas, que cumplirá las especificaciones de su pliego de condiciones.
Distancia de la generatriz superior del tubo a la superficie:
-En zonas de tráfico rodado: >= 100 cm.
-En zonas sin tráfico rodado: >= 60 cm.
Anchura de la zanja: >= D exterior + 50 cm.
Presión de la prueba de estanqueidad: <= 1 kg/cm(2).

*NORMATIVA*
-PPTG-TSP-86 Pliego de Prescripciones Técnicas Generales para Tuberías de Saneamiento de Poblaciones.
-5.1-IC 1965 Instrucción de Carreteras. Drenaje.
-5.2-IC 1990 Instrucción de Carreteras. Drenaje superficial.

*CONTROL Y CRITERIOS DE ACEPTACION Y RECHAZO*
Se comprobará la rasante de los conductos entre pozos, con un control en un tramo de cada tres.
-No se aceptará cuando se produzca una variación en la diferencia de cotas de los pozos extremos superior al 20%.
Se comprobará la estanqueidad del tramo sometido a una presión de 0,5 ATM con una prueba general.
-No se aceptará cuando se produzca una fuga antes de tres horas.
Cuando se refuerce la canalización se comprobará el espesor sobre conductos mediante una inspección general.
-No se aceptará cuando existan deficiencias superiores al 10%.
Hormigón:
Se comprobará los recalces y corchetes, con un control cada 15 m.
-No se aceptará cuando se produzca una ejecución defectuosa o deficiencia superior a 5 cm.
Fibrocemento:
Se comprobará el relleno de arena, con un control cada 15 m.
-No se aceptará cuando deficiencias superiores a 5 cm.
Se comprobará los manguitos de unión, con un control cada 15 m.
-No se aceptará cuando se produzca una ejecución defectuosa.
Cuando se refuerce la canalización se comprobará el espesor sobre conductos mediante una inspección general.
-No se aceptará cuando existan deficiencias superiores al 10%.
Pruebas de servicio
Circulación en la red:
-Se realizará un control por cabecera de red y consistirá en verter de 2 m(2)de agua en un tiempo de 90 segundos, en la cabecera de cada canalización.
-Se realizará un control por cabecera de red y consistirá en verter de 2 m(2)de agua en un tiempo de 90 segundos, en la cabecera de cada canalización.
Unidad y criterios de medición y abono
m de longitud instalada, medida según las especificaciones de la Documentación Técnica, entre los ejes o de los puntos a conectar.
Este criterio incluye las pérdidas de material por recortes y los empalmes que se hayan efectuado.
Este criterio incluye los gastos asociados a la realización de las pruebas sobre la tubería instalada.

## U07ZM POZOS HORMIGÓN MASA

*CONDICIONES QUE DEBEN CUMPLIR LAS UNIDADES DE OBRA*
Soleras:
Soleras de hormigón en masa para pozos de registro.
Se consideran incluidas en esta unidad de obra las operaciones siguientes:
-Comprobación de la superficie de asentamiento.
-Colocación del hormigón en la solera.
-Curado del hormigón en la solera.
La solera quedará plana, nivelada y a la profundidad prevista.
El hormigón será uniforme y continuo. No tendrá grietas o defectos del hormigonado como deformaciones o huecos en la masa.
La sección de la solera no quedará disminuida en ningún punto.
Resistencia característica estimada del hormigón al cabo de 28 días (Fest): >= 0,9 x Fck
Tolerancias de ejecución:
-Dimensiones : + 2%.
- 1%.
-Espesor: - 5%.
-Nivel de la solera: ±20 mm.
-Planeidad: ±10 mm/m.
Paredes:
Paredes para pozos de registro circulares, cuadrados o rectangulares, formadas con piezas prefabricadas de hormigón o con ladrillo perforado.
Se consideran incluidas en esta unidad de obra las operaciones siguientes:
-Comprobación de la superficie de apoyo.
-Colocación de las piezas tomadas con mortero.
-Acabado de las paredes, en su caso.
-Comprobación de la estanqueidad del pozo.
Pared de piezas prefabricadas de hormigón.
-La pared estará constituida por piezas prefabricadas de hormigón unidas con mortero, apoyadas sobre un elemento resistente.
-Las pieza superior será reductora para pasar de las dimensiones del pozo a las de la tapa.
Pared de ladrillo.
-Los ladrillos estarán colocados a rompejuntas y las hiladas serán horizontales.
-La pared quedará apoyada sobre una solera de hormigón.
-El pozo será estable y resistente.
-Las paredes del pozo quedarán aplomadas, excepto en el tramo previo a la coronación, donde se irán reduciendo las dimensiones del pozo hasta llegar a las de la tapa.
-Las generatrices o la cara correspondiente a los escalones de acceso quedarán aplomadas de arriba a abajo.
-Las juntas estarán llenas de mortero.
-El nivel de coronamiento permitirá la colocación del marco y la tapa enrasados con el pavimento.
-La superficie interior será lisa y estanca.
-Quedarán preparados los orificios, a distinto nivel, de entrada y salida de la conducción.
Pared interior enfoscada y enlucida.
-La superficie interior quedará revestida con un revocado de espesor uniforme y bien adherido a la pared, y acabado con un enlucido de pasta de cemento portland.
-El revestimiento, una vez seco, será liso, sin fisuras, agujeros u otros defectos.
No será polvoriento.
Pared exterior acabada con un enfoscado previo:
-La superficie exterior quedará cubierta, sin discontinuidades, con un enfoscado previo bien adherido a la pared.
Pared de ladrillo.
-Espesor de las juntas: <= 1,5 cm.
Pared interior enfoscada y enlucida.
-Espesor del revocado y del enlucido: <= 2 cm.
Pared exterior acabada con un enfoscado previo.
-Espesor del agrietado: <=1,8 cm.
Tolerancias de ejecución:
-Sección interior del pozo: ±50 cm.
-Aplomado total: ±10 cm.
Tolerancias para pared de ladrillo:
-Horizontalidad de las hiladas: ±2 mm/m.
Tolerancias para pared interior enfoscada y enlucida:
-Espesor del revocado y el enlucido: ±2 mm.

*CONTROL Y CRITERIOS DE ACEPTACION Y RECHAZO*
Se comprobará la cota de la solera en uno de cada cinco pozos y se rechazará en caso de variación superior a 3 cm.
Se comprobará las dimensiones en uno de cada cinco pozos, y se rechazará con variaciones superiores a 3 cm.
Se comprobará en uno de cada cinco pozos el desnivel entre las bocas de entrada y salida, y se rechazará cuando el desnivel sea nulo o negativo.
Pruebas de servicio
No hay pruebas de servicio específicas en el proceso de ejecución.
Unidad y criterios de medición y abono
m de profundidad medida según las especificaciones de la Documentación Técnica.

*EJECUCION DE LAS OBRAS*
Soleras:
-La temperatura ambiente para hormigonar estará entre 5 C y 40 C.
-El hormigón se colocará en zanja antes de que se inicie su fraguado y el vertido se hará de manera que no se produzcan disgregaciones. Se compactará.
-Los trabajos se realizarán con el pozo libre de agua y tierras disgregadas.
-Unidad medida según las especificaciones de la Documentación Técnica.
-Este criterio no incluye la preparación de la superficie de asiento.
Paredes:
Los trabajos se realizarán a una temperatura ambiente entre 5 C y 35 C, sin lluvia.
Paredes de piezas prefabricadas de hormigón:
-La colocación se realizará sin que las piezas reciban golpes.
Pared de ladrillo:
-Los ladrillos a colocar tendrán la humedad necesaria para que no absorban el agua del mortero.
-La obra se levantará por hiladas enteras.
Pared interior enfoscada y enlucida:
-Los revocados se aplicarán una vez saneadas y humedecidas las superficies que los recibirán.
-El enlucido se hará en una sola operación.

*NORMATIVA*
- EHE Instrucción para el Proyecto y la Ejecución de Obras de Hormigón en Masa o Armado.

## U09BPM ARMARIO DE PROTECCIÓN Y MEDIDA

*CONDICIONES QUE DEBEN CUMPLIR LAS UNIDADES DE OBRA*
Armarios de poliéster de dimensiones 1000 x 1000 x 300 mm, como máximo, con tapa fija o con puerta y ventana. Estará formado por un cuerpo, una placa de montaje y una tapa o una puerta. Tendrá una textura uniforme y sin defectos. El cuerpo será monobloque y de poliéster reforzado con fibra de vidrio. Dispondrá de orificios para su fijación y de una zona para el paso de tubos en la parte inferior.
Con puerta:
La puerta será del mismo material que el cuerpo. La puerta tendrá una junta de estanqueidad que garantizará el grado de protección. Las bisagras de la puerta serán interiores y la apertura será superior a 90 .
Con tapa:
La tapa será del mismo material que el cuerpo. La tapa tendrá una junta de estanqueidad que garantizará el grado de protección.
Con ventanilla:
La ventanilla será de metacrilato transparente.
Clase de material aislante (UNE 21-305): A
Resistencia a la llama (UNE 53-315): Autoextinguible.
Con tapa y puerta o ventanilla:
Grado de protección para interior: (UNE 20-324): >= IP-439.
Grado de protección para exterior: (UNE 20-324): >= IP-559.
Se consideran incluidas dentro de esta unidad de obra las operaciones siguientes:
Colocación y nivelación.
El armario quedará fijado sólidamente al paramento o a la columna, la cual cumplirá las especificaciones fijadas en su pliego de condiciones.
La puerta abrirá y cerrará correctamente.
La posición será la fijada en el proyecto.
Tolerancias de ejecución:
-Posición: ±20 mm.
-Aplomado: ±2 %.

*NORMATIVA*
- Reglamento Electrotécnico para Baja Tensión.

*CONTROL Y CRITERIOS DE ACEPTACION Y RECHAZO*
Controles a realizar Condición de no aceptación automática
- Dimensiones de la caja Dimensiones distintas de las especificadas
en la D.T. en ±1%
- Fijación de la caja Fijación inferior a cuatro puntos
- Conexión de los conductores en la caja Conexión deficiente
Pruebas de servicio
No hay pruebas de servicio específicas en el proceso de instalación.
Unidad y criterios de medición y abono
Unidad de cantidad instalada, medida según las especificaciones de la D.T.

*EJECUCION DE LAS OBRAS*
No hay condiciones específicas del proceso de instalación.

**canalon** ml Canalón (11/11/2014)
Precio: 18
De canalón en chapa de 1,00mm de espesor y desarrollo máximo de 1,00m i pp de boquillas de conexión a bajantes, soportes y rigidizadores

**E02G050** m2 GEOTEXTIL DANOFELT PY-500
Precio: 1.99
Suministro y colocación de geotextil Danofelt PY-500 de poliéster punzonado, con un peso de 500 gr/m2 y <5 mm de apertura en ensayo de perforación dinámica, extendido sobre el terreno con solapes de 10 cm, para posterior relleno con tierras.

| Código | Ud | Descripción | Rendimiento | Precio | Importe |
|---|---|---|---|---|---|
| O01OA070 | h | Peón ordinario | 0.010 | 16.8 | 0.17 |
| P06BG064 | m2 | Fieltro geotextil Danofelt PY-500 gr/m2 (material) | 1.100 | 1.65 | 1.82 |
|  |  | Total |  |  | 1.99 |

Claves: solape, perforación, colocación, punzón, tierra, peso, geotextil, terreno, suministro, poliéster, ensayo, construcción, danosa, relleno

**E04SEE020** m2 ENCACHADO PIEDRA 40/80 e=20cm
Precio: 7.61
Encachado de piedra caliza 40/80 de 20 cm. de espesor en sub-base de solera, i/extendido y compactado con pisón.

| Código | Ud | Descripción | Rendimiento | Precio | Importe |
|---|---|---|---|---|---|
| O01OA070 | h | Peón ordinario | 0.250 | 16.8 | 4.20 |
| P01AG130 | m3 | Grava machaqueo 40/80 mm y 20/40 mm | 0.200 | 17.07 | 3.41 |
|  |  | Total |  |  | 7.61 |

Claves: calizo, construcción, encachado, solera, compacto, pisón, piedra

**E28BA045** u ACOMETIDA PROVIS. SANEAMIENTO EN SUPERFICIE
Precio: 56.41
Acometida provisional de saneamiento de caseta de obra a la red general municipal (pozo o imbornal), hasta una distancia máxima de 8 m., formada por tubería en superficie de PVC de 110 mm. de diámetro interior, tapado posterior de la acometida con hormigón en masa HM-20/P/20/I, y con p.p. de medios auxiliares.

| Código | Ud | Descripción | Rendimiento | Precio | Importe |
|---|---|---|---|---|---|
| O01OB170 | h | Oficial 1ª fontanero calefactor | 1.500 | 19.95 | 29.93 |
| P31BA035 | u | Acometida prov. sane. a caseta en superfic. (material) | 1.000 | 26.48 | 26.48 |
|  |  | Total |  |  | 56.41 |

Claves: superficie, tubería, red, PVC, masa, diámetro, acometida, máximo, saneamiento, interior, hormigón, medio, pozo, auxiliar, construcción, caseta, imbornal, tapa

**E28EC010** u CARTEL PVC. 220x300 mm. OBL., PROH. ADVER.
Precio: 4.44
Cartel serigrafiado sobre planchas de PVC blanco de 0,6 mm. de espesor nominal. Tamaño 220x300 mm. Válidas para señales de obligación, prohibición y advertencia i/colocación. s/R.D. 485/97.

| Código | Ud | Descripción | Rendimiento | Precio | Importe |
|---|---|---|---|---|---|
| O01OA070 | h | Peón ordinario | 0.100 | 16.8 | 1.68 |
| P31SC010 | u | Cartel PVC 220x300mm. Obli., proh., advert. (material) | 1.000 | 2.76 | 2.76 |
|  |  | Total |  |  | 4.44 |

Claves: plancha, blanco, obligar, PVC, cartel, construcción

**E28RC070** u MONO DE TRABAJO POLIESTER-ALGODÓN
Precio: 15.51
Mono de trabajo de una pieza de poliéster-algodón (amortizable en un uso). Certificado CE. s/R.D. 773/97 y R.D. 1407/92.

| Código | Ud | Descripción | Rendimiento | Precio | Importe |
|---|---|---|---|---|---|
| P31IC098 | u | Mono de trabajo poliéster-algodón (material) | 1.000 | 15.51 | 15.51 |
|  |  | Total |  |  | 15.51 |

Claves: círculo, construcción, mono, pieza, amortización, trabajo

**E28RP020** u PAR DE BOTAS ALTAS DE AGUA (VERDES)
Precio: 9.3
Par de botas altas de agua color verde (amortizables en 1 uso). Certificado CE. s/R.D. 773/97 y R.D. 1407/92.

| Código | Ud | Descripción | Rendimiento | Precio | Importe |
|---|---|---|---|---|---|
| P31IP011 | u | Par botas altas de agua (verdes) (material) | 1.000 | 9.3 | 9.30 |
|  |  | Total |  |  | 9.3 |

Claves: construcción, agua, par, color, círculo, amortización, verde, bota, alto

**E28RP070** u PAR DE BOTAS DE SEGURIDAD
Precio: 15.24
Par de botas de seguridad con plantilla y puntera de acero (amortizables en 1 usos). Certificado CE. s/R.D. 773/97 y R.D. 1407/92.

| Código | Ud | Descripción | Rendimiento | Precio | Importe |
|---|---|---|---|---|---|
| P31IP025 | u | Par botas de seguridad (material) | 1.000 | 15.24 | 15.24 |
|  |  | Total |  |  | 15.24 |

Claves: acero, círculo, seguridad, par, bota, amortización, puntera, construcción

**estructura** ud Acero laminado en estructura (11/11/2014)
Precio: 27000
Acero laminado en estructura S-275-JR, en perfiles normalizados, pilares con 8 mts de altura, vigas de apoyo de cubierta, chapas de anclaje, anclajes, i pp de cortes, piezas especiales, chorreado a 2.5 SA, aplicación de una capa de imprimación anti-oxidación rico en cinc, totalmente montada según documentación gráfica de proyecto y NTE-EAS/EAV, NBE-EA-95 y CTE (pilares, vigas, plantilla y pernos de anclaye). Incluso pp certificado de homologación de estructura y cálculo y proyecto de la misma.

**P02EAT100** u Tapa/marco cuadrada HM 50x50cm (material)
Precio: 23
CÓDIGO: 3353
Claves: material, cuadrado

**P30PH090** m2 Pintura acrílica rojo y/o verde (material)
Precio: 4.34
Claves: verde, acrílico, rojo, material, pintura

**P31BC220** u Transp.150km.entr.y rec.1 módulo (material)
Precio: 481.26
Claves: material, módulo

**petos** m2 Chapa autoportante vertical (11/11/2014)
Precio: 24.3
Chapa autoportante vertical BLOCOTELHA o similar en petos de cierre, incluso correas de sustentación, estructura auxiliar, piezas de remates y demás elementos necesarios para su instalación y conclusión; totalmente terminada y colocada.Fabricada en chapa de acero Fe S250 prelacada, galvanizada, con terminación en poliester 25 micras en cara interior, color balnco 9010 i/pp de tornillería en acero galvanizado, tirantes de acero galvanizado, tensores en acero galvanizado, líneas de vida de seguridad, todo terminado e instalado por empresa certificada ISO-9001 para proyecto, fabricación y montaje de edificios metálicos autoportantes. Será obligatoria que la empresa que fabrique la cubierta tenga el marcado CE de estructuras metálicas; incluso certificado de homologación de estructura y cálculo y proyecto de la misma. En caso de decisión de la DO se sustituirán alguno de los paneles verticales por chapas traslucidas de policarbonato celular traslúcido autoportante homologado.

| Código | Ud | Descripción | Precio |
|---|---|---|---|
| sseg | ud | Seguridad y salud (13/11/2014) | 2500 |

**U03CZ030** m2 ZAHORRA ARTIFICIAL 60% BASE e=20 cm
Precio: 4.72
Zahorra artificial, husos ZA(40)/ZA(25), en capas de base de 20 cm de espesor, con 60 % de caras de fractura, puesta en obra, extendida y compactada, incluso preparación de la superficie de asiento.

| Código | Ud | Descripción | Rendimiento | Precio | Importe |
|---|---|---|---|---|---|
| O01OA020 | h | Capataz | 0.002 | 19.41 | 0.04 |
| O01OA070 | h | Peón ordinario | 0.004 | 16.8 | 0.07 |
| M08NM020 | h | Motoniveladora de 200 CV | 0.004 | 73.24 | 0.29 |
| M08RN040 | h | Rodillo vibrante autopropuls.mixto 15 t | 0.004 | 54.44 | 0.22 |
| M08CA110 | h | Cisterna agua s/camión 10.000 l | 0.004 | 32.76 | 0.13 |
| M07CB020 | h | Camión basculante 4x4 14 t | 0.004 | 35.45 | 0.14 |
| M07W020 | t | km transporte zahorra (maquinaria) | 8.800 | 0.13 | 1.14 |
| P01AF031 | t | Zahorra artif. ZA(40)/ZA(25) 60% (material) | 0.440 | 6.11 | 2.69 |
|  |  | Total |  |  | 4.72 |

Claves: superficie, asiento, base, compacto, capa, artificial, zahorra, cara, construcción, preparación

**U09BW010** u CUADRO MANDO ALUMBRADO P. 2 SAL.
Precio: 2319.74
Cuadro de mando para alumbrado público, para 2 salidas, montado sobre armario de poliéster reforzado con fibra de vidrio, de dimensiones 1000x800x250 mm., con los elementos de protección y mando necesarios, como 1 interruptor automático general, 2 contactores,1 interruptor automático para protección de cada circuito de salida, 1 interruptor diferencial por cada circuito de salida y 1 interruptor diferencial para protección del circuito de mando; incluso célula fotoeléctrica y reloj con interruptor horario, conexionado y cableado.

| Código | Ud | Descripción | Rendimiento | Precio | Importe |
|---|---|---|---|---|---|
| O01OB200 | h | Oficial 1ª electricista | 4.000 | 19.15 | 76.60 |
| O01OB210 | h | Oficial 2ª electricista | 4.000 | 17.92 | 71.68 |
| P15FB030 | u | Armario puerta 1000x800x250 (material) | 1.000 | 601.52 | 601.52 |
| P15FK260 | u | PIA 4x32A, 6/15kA curva C (material) | 1.000 | 159.6 | 159.60 |
| P15FK250 | u | PIA 4x25A, 6/15kA curva C (material) | 2.000 | 137.1 | 274.20 |
| P15FM010 | u | Contactor tetrapolar 40A (material) | 2.000 | 155.35 | 310.70 |
| P15FK060 | u | PIA 2x10A, 6/10kA curva C (material) | 1.000 | 55.84 | 55.84 |
| P15FJ070 | u | Diferencial 25A/4P/30mA tipo AC (material) | 2.000 | 297.31 | 594.62 |
| P15FJ010 | u | Diferencial 25A/2P/30mA tipo AC (material) | 1.000 | 156.08 | 156.08 |
| P01DW090 | m | Pequeño material | 14.000 | 1.35 | 18.90 |
|  |  | Total |  |  | 2319.74 |

Claves: célula, reloj, alumbrado, construcción, dimensión, cableado, interruptor, fotoeléctrico, conexión, sal, hora, salida, montaje, cuadro, automático, refuerzo, fibra, armario, diferencial, circuito, vidrio, mando, protección, poliéster

## Precios auxiliares

**E02ES050** m3 EXCAVACIÓN ZANJA SANEAMIENTO T.DURO MECÁNICA
Precio: 22.32
Excavación en zanjas de saneamiento, en terrenos de consistencia dura, por medios mecánicos, con extracción de tierras a los bordes, y con posterior relleno y apisonado de las tierras procedentes de la excavación y con p.p. de medios auxiliares.

| Código | Ud | Descripción | Rendimiento | Precio | Importe |
|---|---|---|---|---|---|
| O01OA070 | h | Peón ordinario | 0.900 | 16.8 | 15.12 |
| M05EC110 | h | Miniexcavadora hidráulica cadenas 1,2 t (maquinaria) | 0.160 | 28 | 4.48 |
| M08RI010 | h | Pisón vibrante 70 kg. (maquinaria) | 0.850 | 3.2 | 2.72 |
|  |  | Total |  |  | 22.32 |

Claves: terreno, tierra, relleno, excavación, medio, consistencia, saneamiento, extracción, apisonado, mecánico, auxiliar, duro, construcción, zanja

**E02SZ070** m3 RELLENO/COMPACTADO ZANJA C/RANA S/APORTE
Precio: 25.51
Relleno, extendido y compactado de tierras propias en zanjas, por medios manuales, con pisón compactador manual tipo rana, en tongadas de 30 cm de espesor, sin aporte de tierras, incluso regado de las mismas, y con p.p. de medios auxiliares.

| Código | Ud | Descripción | Rendimiento | Precio | Importe |
|---|---|---|---|---|---|
| O01OA070 | h | Peón ordinario | 1.300 | 16.8 | 21.84 |
| M08RI010 | h | Pisón vibrante 70 kg. | 0.750 | 3.2 | 2.40 |
| P01DW050 | m3 | Agua | 1.000 | 1.27 | 1.27 |
|  |  | Total |  |  | 25.51 |

Claves: tierra, medio, aportación, riego, pisón, auxiliar, relleno, zanja, compacto, construcción, manual

**A02A050** m3 MORTERO CEMENTO M-15
Precio: 87.86
Mortero de cemento CEM II/B-P 32,5 N y arena de río de tipo M-15 para uso corriente (G), con resistencia a compresión a 28 días de 20 N/mm2, confeccionado con hormigonera de 200 l, s/RC-08 y UNE-EN 998-2:2004.

| Código | Ud | Descripción | Rendimiento | Precio | Importe |
|---|---|---|---|---|---|
| O01OA070 | h | Peón ordinario | 1.700 | 16.8 | 28.56 |
| P01CC020 | t | Cemento CEM II/B-P 32,5 N sacos (material) | 0.410 | 100.82 | 41.34 |
| P01AA020 | m3 | Arena de río 0/6 mm | 0.955 | 17.39 | 16.61 |
| P01DW050 | m3 | Agua | 0.260 | 1.27 | 0.33 |
| M03HH020 | h | Hormigonera 200 l gasolina (maquinaria) | 0.400 | 2.55 | 1.02 |
|  |  | Total |  |  | 87.86 |

Claves: resistencia, hormigón, compresión, construcción, mortero, río, cemento, areno, confeccionar

**U01EZ030** m3 EXCAV. ZANJA TERRENO TRÁNSITO
Precio: 11.38
Excavación en zanja en terreno de tránsito, incluso carga y transporte de los productos de la excavación a vertedero o lugar de empleo.

| Código | Ud | Descripción | Rendimiento | Precio | Importe |
|---|---|---|---|---|---|
| O01OA020 | h | Capataz | 0.025 | 19.41 | 0.49 |
| O01OA070 | h | Peón ordinario | 0.050 | 16.8 | 0.84 |
| M05EC020 | h | Excavadora hidráulica cadenas 135 CV (maquinaria) | 0.030 | 63.18 | 1.90 |
| M06MR230 | h | Martillo rompedor hidráulico 600 kg (maquinaria) | 0.040 | 11.47 | 0.46 |
| M07CB030 | h | Camión basculante 6x4 20 t | 0.040 | 39.6 | 1.58 |
| M07N080 | m3 | Canon de tierra a vertedero | 1.000 | 6.11 | 6.11 |
|  |  | Total |  |  | 11.38 |

Claves: terreno, zanja, transporte, tráfico, excavación, vertedero, producción, construcción, carga

**A06T010** h GRÚA TORRE 30 m. FLECHA, 750 kg.
Precio: 19.08
Alquiler de grúa torre de 30 m. de flecha y 750 kg. de carga en punta, incluyendo cimentación, montaje, desmontaje y medios auxiliares.

| Código | Ud | Descripción | Rendimiento | Precio | Importe |
|---|---|---|---|---|---|
| M02GT210 | mes | Alquiler grúa torre 30 m 750 kg (maquinaria) | 0.006 | 884.99 | 5.31 |
| M02GT360 | mes | Contrato mantenimiento (maquinaria) | 0.006 | 104.8 | 0.63 |
| M02GT370 | mes | Alquiler telemando (maquinaria) | 0.006 | 49.93 | 0.30 |
| M02GT300 | u | Mont/desm. grúa torre 30 m flecha (maquinaria) | 0.001 | 2861.99 | 2.86 |
| M02GE050 | h | Grúa telescópica autoprop. 60 t (maquinaria) | 0.036 | 121 | 4.36 |
| M02GT380 | u | Tramo de empotramiento grúa torre <40 m (maquinaria) | 0.001 | 1443.46 | 1.44 |
| E04AB060 | kg | ACERO CORRUGADO PREFORMADO B 500 S | 0.980 | 1.42 | 1.39 |
| E04CMM080 | m3 | HORMIGÓN HA-25/P/20/I CIM. V. MANUAL | 0.028 | 99.71 | 2.79 |
|  |  | Total |  |  | 19.08 |

Claves: grúa, construcción, alquiler, desmontable, cimiento, auxiliar, punta, torre, flecha, carga, medio, montaje

**E04CMM090** m3 HORMIGÓN HA-25/P/40/IIa CIM. V. MANUAL
Precio: 77.4
Hormigón HA-25/P/40/IIa, elaborado en central, en relleno de zapatas y zanjas de cimentación, incluso encamillado de pilares y muros, vertido por medios manuales, vibrado y colocación. Según normas NTE-CSZ, EHE-08 y CTE-SE-C.

| Código | Ud | Descripción | Rendimiento | Precio | Importe |
|---|---|---|---|---|---|
| O01OA030 | h | Oficial primera | 0.060 | 19.76 | 1.19 |
| O01OA070 | h | Peón ordinario | 0.060 | 16.8 | 1.01 |
| M11HV120 | h | Aguja eléct.c/convertid.gasolina D=79mm (maquinaria) | 0.060 | 7.99 | 0.48 |
| P01HA021 | m3 | Hormigón HA-25/P/40/IIa central (material) | 1.150 | 64.97 | 74.72 |
|  |  | Total |  |  | 77.4 |

Claves: vertedero, manual, cimiento, vibración, zanja, hormigón, relleno, construcción, soporte, norma, medio, zapata, elaboración, central, muro, colocación

**O01OA140** h Cuadrilla F (mano de obra)
Precio: 35.03

| Código | Ud | Descripción | Rendimiento | Precio | Importe |
|---|---|---|---|---|---|
| O01OA040 | h | Oficial segunda | 1.000 | 18.23 | 18.23 |
| O01OA070 | h | Peón ordinario | 1.000 | 16.8 | 16.80 |
|  |  | Total |  |  | 35.03 |

Claves: mano, cuadrilla

**E04SEE010** m2 ENCACHADO PIEDRA 40/80 20/40 e=20cm
Precio: 4.24
Encachado de piedra caliza 40/80 de 10 cm. y 20/40 de 10 cm de espesor en sub-base de solera, i/extendido y compactado con pisón hasta un 98% del PM.

| Código | Ud | Descripción | Rendimiento | Precio | Importe |
|---|---|---|---|---|---|
| O01OA070 | h | Peón ordinario | 0.100 | 16.8 | 1.68 |
| P01AG130 | m3 | Grava machaqueo 40/80 mm y 20/40 mm | 0.150 | 17.07 | 2.56 |
|  |  | Total |  |  | 4.24 |

Claves: calizo, compacto, pisón, solera, construcción, encachado, piedra

**E04SEH060** m3 HORMIGÓN HA-25/P/20/I SOLERA
Precio: 83.73
Hormigón para armar HA-25/P/20/I, elaborado en central en solera, incluso vertido, compactado según EHE-08, p.p. de vibrado, regleado y curado en soleras, incluso pp de armadura según planos o indicaciones de la DO

| Código | Ud | Descripción | Rendimiento | Precio | Importe |
|---|---|---|---|---|---|
| O01OA030 | h | Oficial primera | 0.300 | 19.76 | 5.93 |
| O01OA070 | h | Peón ordinario | 0.300 | 16.8 | 5.04 |
| P01HA010 | m2 | Hormigón HA-25/P/20/I central (material) | 1.000 | 72.76 | 72.76 |
|  |  | Total |  |  | 83.73 |

Claves: hormigón, curado, armadura, construcción, compacto, elaboración, vertedero, vibración, solera, central

**E04AM060** m2 MALLA 15x15 cm D=8 mm
Precio: 2.99
Malla electrosoldada con acero corrugado B 500 T de D=6 mm en cuadrícula 15x15 cm, colocado en obra, i/p.p. de alambre de atar. Según EHE-08 y CTE-SE-A.

| Código | Ud | Descripción | Rendimiento | Precio | Importe |
|---|---|---|---|---|---|
| O01OB030 | h | Oficial 1ª ferralla (mano de obra) | 0.009 | 19.36 | 0.17 |
| O01OB040 | h | Ayudante ferralla (mano de obra) | 0.009 | 18.17 | 0.16 |
| P03AM030 | m2 | Malla 15x15x6 2,870 kg/m2 (material) | 1.267 | 2.1 | 2.66 |
|  |  | Total |  |  | 2.99 |

Claves: malla, colocación, corrugado, construcción, acero, alambre, electrosoldadura

**O01OA090** h Cuadrilla A (mano de obra)
Precio: 45.75

| Código | Ud | Descripción | Rendimiento | Precio | Importe |
|---|---|---|---|---|---|
| O01OA030 | h | Oficial primera | 1.000 | 19.76 | 19.76 |
| O01OA050 | h | Ayudante | 1.000 | 17.59 | 17.59 |
| O01OA070 | h | Peón ordinario | 0.500 | 16.8 | 8.40 |
|  |  | Total |  |  | 45.75 |

Claves: cuadrilla, mano

**A03H060** m3 HORM. DOSIF. 225 kg /CEMENTO Tmáx.40
Precio: 73.03
Hormigón de dosificación 225 kg. con cemento CEM II/B-P 32,5 N, arena de río y árido rodado Tmáx. 40 mm., con hormigonera de 300 l., para vibrar y consistencia plástica.

| Código | Ud | Descripción | Rendimiento | Precio | Importe |
|---|---|---|---|---|---|
| O01OA070 | h | Peón ordinario | 0.834 | 16.8 | 14.01 |
| P01CC020 | t | Cemento CEM II/B-P 32,5 N sacos | 0.231 | 100.82 | 23.29 |
| P01AA030 | t | Arena de río 0/6 mm (material) | 0.715 | 13.9 | 9.94 |
| P01AG060 | t | Gravilla 20/40 mm (material) | 1.430 | 16.4 | 23.45 |
| P01DW050 | m3 | Agua | 0.161 | 1.27 | 0.20 |
| M03HH030 | h | Hormigonera 300 l gasolina (maquinaria) | 0.550 | 3.89 | 2.14 |
|  |  | Total |  |  | 73.03 |

Claves: río, cemento, dosificación, rodar, plástico, areno, vibración, construcción, hormigón, consistencia

**A02A080** m3 MORTERO CEMENTO M-5
Precio: 76.08
Mortero de cemento CEM II/B-P 32,5 N y arena de río de tipo M-5 para uso corriente (G), con resistencia a compresión a 28 días de 5,0 N/mm2, confeccionado con hormigonera de 200 l, s/RC-08 y UNE-EN 998-2:2004.

| Código | Ud | Descripción | Rendimiento | Precio | Importe |
|---|---|---|---|---|---|
| O01OA070 | h | Peón ordinario | 1.700 | 16.8 | 28.56 |
| P01CC020 | t | Cemento CEM II/B-P 32,5 N sacos | 0.270 | 100.82 | 27.22 |
| P01AA020 | m3 | Arena de río 0/6 mm | 1.090 | 17.39 | 18.96 |
| P01DW050 | m3 | Agua | 0.255 | 1.27 | 0.32 |
| M03HH020 | h | Hormigonera 200 l gasolina | 0.400 | 2.55 | 1.02 |
|  |  | Total |  |  | 76.08 |

Claves: construcción, resistencia, cemento, mortero, areno, río, compresión, confeccionar, hormigón

**E04AB060** kg ACERO CORRUGADO PREFORMADO B 500 S
Precio: 1.42
Acero corrugado B 500 S, preformado en taller y colocado en obra. Según EHE-08 y CTE-SE-A.

| Código | Ud | Descripción | Rendimiento | Precio | Importe |
|---|---|---|---|---|---|
| O01OB030 | h | Oficial 1ª ferralla | 0.009 | 19.36 | 0.17 |
| O01OB040 | h | Ayudante ferralla | 0.009 | 18.17 | 0.16 |
| P03ACD010 | kg | Acero corrugado elab. B 500 SD (material) | 1.050 | 1.03 | 1.08 |
| P03AAA020 | kg | Alambre atar 1,30 mm (material) | 0.006 | 0.92 | 0.01 |
|  |  | Total |  |  | 1.42 |

Claves: colocación, construcción, corrugado, acero, taller

**E04CMM080** m3 HORMIGÓN HA-25/P/20/I CIM. V. MANUAL
Precio: 99.71
Hormigón HA-25/P/20/I, elaborado en central, en relleno de zapatas y zanjas de cimentación, incluso encamillado de pilares y muros, vertido por medios manuales, vibrado y colocación. Según normas NTE-CSZ, EHE-08 y CTE-SE-C.

| Código | Ud | Descripción | Rendimiento | Precio | Importe |
|---|---|---|---|---|---|
| O01OA030 | h | Oficial primera | 0.360 | 19.76 | 7.11 |
| O01OA070 | h | Peón ordinario | 0.360 | 16.8 | 6.05 |
| M11HV120 | h | Aguja eléct.c/convertid.gasolina D=79mm | 0.360 | 7.99 | 2.88 |
| P01HA010 | m2 | Hormigón HA-25/P/20/I central | 1.150 | 72.76 | 83.67 |
|  |  | Total |  |  | 99.71 |

Claves: cimiento, muro, construcción, norma, vibración, medio, elaboración, relleno, zanja, soporte, colocación, zapata, central, manual, hormigón, vertedero

## Recursos

**O01OA020** h Capataz
Claves: mano

**O01OA070** h Peón ordinario
Claves: mano, ordinario

**M05EN030** h Excav.hidráulica neumáticos 100 CV
Claves: maquinaria, hidráulico, neumático

**M07CB030** h Camión basculante 6x4 20 t
Claves: basculante, maquinaria, camión

**M01DA050** h Bomba autoaspirante diesel 42,5 CV
Claves: maquinaria, diesel, bomba

**M07N080** m3 Canon de tierra a vertedero
Claves: maquinaria, tierra, vertedero

**M05EN010** h Excav.hidráulica neumáticos 67 CV
Claves: neumático, maquinaria, hidráulico

**O01OA040** h Oficial segunda
Claves: mano

**O01OA060** h Peón especializado
Claves: especial, mano

**M06CP010** h Compres.portátil diesel 10 m3/min.12 bar
Claves: maquinaria, diesel, portátil, compresor

**M06MI010** h Martillo manual picador neumático 9 kg
Claves: manual, maquinaria, picar, martillo, neumático

**M11HC050** m Corte c/sierra disco hormig.viejo
Claves: disco, corte, maquinaria

**P02TVC030** m Tub.PVC corr.doble j.elást.SN8 DN 315mm
CÓDIGO 1001998
Claves: PVC, material, doble

**P01HM020** m3 Hormigón HM-20/P/40/I central
Claves: central, hormigón, material

**P01MC040** m3 Mortero cem. gris II/B-M 32,5 M-5/CEM
Claves: material, mortero, gris

**O01OA030** h Oficial primera
Claves: mano

**M07CG010** h Camión con grúa 6 t
Claves: maquinaria, camión, grúa

**P01HA020** m3 Hormigón HA-25/P/40/I central
Claves: central, hormigón, material

**P03AM070** m2 Malla 15x30x5 1,541 kg/m2
Claves: malla, material

**P02EPH070** u Anillo pozo mach.circ.HM h=1,25m D=800
Claves: material, anillo, pozo

**P02EPH100** u Cono mach.circ.HM h=0,6m D=600/800
Claves: cono, material

**P02EPW010** u Pates PP 30x25
Claves: material

**P02EPT020** u Cerco/tapa FD/40Tn junta insonoriz.D=60
Claves: junta, material

**M05EN020** h Excav.hidráulica neumáticos 84 CV
Claves: hidráulico, neumático, maquinaria

**P02EAH030** u Arq.HM c/zunch.sup-fondo ciego 50x50x50
Claves: material, ciego

**P26QA135** u Rgtro.fundic.aparcam.50x50 cm
Claves: material

**P01AA020** m3 Arena de río 0/6 mm
Claves: areno, material, río

**P02CVW010** kg Lubricante tubos PVC junta elástica
COMPLEMENTOS. CÓDIGO 7000582
Claves: tubo, material, PVC, elástico, complemento, junta

**P02TVC025** m Tub.PVC corr.doble j.elást.SN8 DN 250mm
CÓDIGO 1111820
Claves: PVC, material, doble

**P01AG130** m3 Grava machaqueo 40/80 mm y 20/40 mm
Claves: grava, machaqueo, material

**P02RVC090** m Tub.drenaje PVC corr.doble SN4 DN160mm
CÓDIGO 1112469
Claves: material, PVC, doble, drenaje

**P06BG320** m2 Fieltro geotextil 125 g/m2
Claves: material, geotextil, fieltro

**O01OB200** h Oficial 1ª electricista
Claves: electricidad, mano

**O01OB210** h Oficial 2ª electricista
Claves: electricidad, mano

**P15FB060** u Módulo medida 1 cont.trif. Ac+R
Claves: módulo, material

**P15FB070** u Módulo seccionamiento 3 fus
Claves: módulo, material

**P15FB080** u Cableado de módulos
Claves: cableado, módulo, material

**P01DW090** m Pequeño material
Claves: material

**P15AA170** u Arq.PP reciclado 35x35x60cm s/fondo
Claves: material

**P15AA110** u Tapa y marco fundición 125kN 40x40
Claves: polietileno, material, tapa

**P15AA100** u Tapa y marco fundición 125kN 60x60
Claves: tapa, material, polietileno

**P15AA190** u Arq.PP reciclado 58x58x60cm
Claves: material

**P15AF030** m Tubo rígido PVC D 110 mm
Claves: PVC, rígido, material, tubo

**P15AD020** m Cond.aisla. RV-k 0,6-1kV 10 mm2 Cu
Claves: material, aislante

**P15GA060** m Cond. H07V-K 750V 1x16 mm2 Cu
Claves: material

**P15AD010** m Cond.aisla. RV-k 0,6-1kV 6 mm2 Cu
Claves: material, aislante

**O01OB220** h Ayudante electricista
Claves: ayudante, electricidad, mano

**P15EA020** u Placa Cu t.t. 500x500x2 Ac
Claves: material, placa

**P15EB010** m Conduc cobre desnudo 35 mm2
Claves: desnudo, cobre, material

**P15ED020** u Cartucho carga aluminotérmica C-115
Claves: material, carga, aluminizado, cartucho

**P15EC010** u Registro de comprobación + tapa
Claves: tapa, material, registro, comprobación

**P15EC020** u Puente de prueba
Claves: material, prueba

**P15AH430** u p.p. pequeño material para instalación
Claves: material

**P16AB050** u Proy.simé.inundación luz VSAP tub.400W
RVP351 SON-T400W (Tempo 3 / Simétricos)
Claves: material, simétrico, inundación, luz

**P16CE090** u Lámp. VSAP tubular 400 W
Philips Master Son-T Pia Plus Tubular
Claves: PHILIPS, material

**O01OB130** h Oficial 1ª cerrajero
Claves: mano, cerrajería

**O01OB140** h Ayudante cerrajero
Claves: ayudante, cerrajería, mano

**P03ALP010** kg Acero laminado S 275 JR
Claves: lámina, material, acero

**P25OU080** l Minio electrolítico
Claves: material, electrolítico, minio

**P13TP020** kg Palastro 15 mm
Claves: material

**P03ACA080** kg Acero corrugado B 400 S/SD
Claves: corrugado, acero, material

**M12O010** h Equipo oxicorte
Claves: equipo, maquinaria

**P13TP025** kg Palastro 20 mm
Claves: material

**P03TA020** m2 Estr.metálica prefab. L=30 m
Claves: metal, material

**O01OA050** h Ayudante
Claves: mano, ayudante

**P05CGG010** m2 Chapa lisa ac.galvaniz. a=100cm e=0,6mm
Claves: chapa, material, liso

**P05CGG230** m Remate ac.galvaniz. a=50cm e=0,6mm
Claves: material, remate

**P05CW010** u Tornillería y pequeño material galvanizado
Claves: material, tornillo

**O01OB170** h Oficial 1ª fontanero calefactor
Claves: calefactor, mano, fontanería

**P17JG090** m Bajante acero galv. cuadrada 100x100 mm
BAJANTE CUADRADA ENGATILLADA. TARIFA 1. CÓDIGO: Ga.11.1010
Claves: galvanizar, bajante, engatillado, acero, material, cuadrado

**P17JG390** u Abrazadera acero galv. cuad. 100X100 mm
TARIFA 1. CÓDIGO: Zn.12.31001
Claves: zinc, galvanizar, abrazadera, material, acero

**P01HM010** m3 Hormigón HM-20/P/20/I central
Claves: hormigón, central, material

**M07W110** m3 km transporte hormigón
Claves: transporte, hormigón, maquinaria

**P01HB021** m3 Bomb.hgón. 56a75 m3, pluma 36m
Claves: material, pluma

**P01HB090** h Desplazamiento bomba
Claves: bomba, material

**M08RN050** h Rodillo vibrante autopropuls.mixto 17 t
Claves: vibración, mixto, rodillo, maquinaria

**M08CA110** h Cisterna agua s/camión 10.000 l
Claves: agua, cisterna, maquinaria

**P30PW130** l Herbicida
Claves: material

**P01DW050** m3 Agua
Claves: material, agua

**M05PC020** h Pala cargadora cadenas 130 CV/1,8m3
Claves: cadena, pala, cargador, maquinaria

**M07CB020** h Camión basculante 4x4 14 t
Claves: maquinaria, basculante, camión

**M11MM030** h Motosierra gasol. L=40cm. 1,32 CV
Claves: maquinaria

**M07N110** u Canon tocón/ramaje vertedero mediano
Claves: mediano, maquinaria, vertedero

**M08RL010** h Rodillo vibrante manual tándem 800 kg
Claves: rodillo, vibración, manual, maquinaria

**M07N120** u Canon tocón/ramaje vertedero grande
Claves: maquinaria, vertedero

**P08XBH002** m Bord.horm.monocapa jardín color 9x19
Claves: material, jardinería, capa, color

**M05EC010** h Excavadora hidráulica cadenas 90 CV
Claves: excavación, hidráulico, maquinaria, cadena

**M08NM020** h Motoniveladora de 200 CV
Claves: maquinaria, nivel

**M08RN040** h Rodillo vibrante autopropuls.mixto 15 t
Claves: vibración, maquinaria, mixto, rodillo

**M07W010** t km transporte áridos
Claves: maquinaria, transporte

**P01AF102** t Macadam huso M(40) Desgas. A.<30
Claves: macadam, material

**P01AF250** t Árido machaqueo 0/6 D.A.<25
Claves: material, machaqueo

**P06BG262** m2 Geotextil tejido 200 g/m2
Claves: tejido, geotextil, material

**P30PH040** m2 Pavim. hgón.poroso grandes superficies
Claves: superficie, porosidad, material

**P30PY052** m2 Césped artificial Mondoturf NSF o similar
Claves: material, césped, artificial

**P31BC180** u Alq. mes caseta ofic.+aseo 5,98x2,45
Claves: caseta, material, mes, aseo

**P31SB010** m Cinta balizamiento bicolor 8 cm
Claves: material, baliza, cinta, color

**P31SB035** u Cono balizamiento estándar h=30 cm
Claves: cono, baliza, material, estándar

**P31SB050** u Baliza luminosa intermitente
Claves: intermitente, luz, baliza, material

**P31SC030** u Panel completo PVC 700x1000 mm
Claves: PVC, material, panel

**P31SC020** u Cartel PVC. Señalización extintor, boca inc
Claves: PVC, señalización, cartel, material, extintor, boca

**P31SV120** u Placa informativa PVC 50x30
Claves: PVC, material, información, placa

**P31SV155** u Caballete para señal D=60 L=90,70
Claves: material, caballete

**P31SV035** u Señal circular D=90 cm reflexivo E.G
AJUSTE: 10% MENOS
Claves: ajustar, reflexivo, material, circulación

**P31SV020** u Señal cuadrada L=60 cm
AJUSTE: 10% MENOS
Claves: cuadrado, ajustar, material

**P31SV015** u Señal triangular L=90 cm reflexivo E.G
AJUSTE: 10% MENOS
Claves: ajustar, triángulo, reflexivo, material

**P31CA110** u Tapa provisional pozo 70x70
Claves: material, tapa, pozo

**P31CB030** m3 Tablón madera pino 20x7 cm
Claves: pino, madero, tablón, material

**P31CB190** m Puntal de pino 2,5 m D=8/10
Claves: puntal, material, pino

**P31CB130** m2 Vallado s/torsión ST 50/14 gal
Claves: valla, material

**P31CB140** u Poste tubo acero galvaniz. D=48
Claves: acero, tubo, material, poste

**P31CB150** u Poste esquina acero galv. D=48
Claves: poste, esquina, acero, galvanizar, material

**P31CB160** u Tornapunta acero galvaniz. D=32
Claves: tornapunta, material, acero

**P31CB095** u Alquiler valla cont. peat. 2,5x1 m
Claves: alquiler, valla, material

**P01LT020** mu Ladrillo perforado tosco 24x11,5x7 cm
Claves: tosco, ladrillo, material, perforación

**P04RR070** kg Mortero revoco CSIV-W2
Claves: revoco, mortero, material

**P02EAT020** u Tapa cuadrada HA e=6cm 50x50cm
Claves: material, tapa, cuadrado

**P17VP040** u Codo M-H 87º PVC evac. j.peg. 75 mm
CÓDIGO 1001401
Claves: material, PVC, codo

**P31CE040** m Pica cobre p/toma tierra 14,3
Claves: material, tierra, cobre, pica

**P31CE020** m Cable cobre desnudo D=35 mm
Claves: material, cable, cobre, desnudo

**P31CE050** u Grapa para pica
Claves: pica, grapa, material

**P31CE170** u Cuadro de obra 63 A. Modelo 1
Claves: modelo, material, cuadro

**P31CI010** u Extintor polvo ABC 6 kg. 21A/113B
Claves: polvo, material, extintor

**P31CI030** u Extintor CO2 5 kg. acero. 89B
Claves: material, extintor, acero

**M05PN010** h Pala cargadora neumáticos 85 CV/1,2m3
Claves: cargador, neumático, maquinaria, pala

**P31CB230** m2 Plancha de acero de e=12 mm
Claves: plancha, acero, material

**P31CR030** m2 Red seguridad poliamida 10x10 cm
Claves: material, seguridad, red, poliamida

**P31CR120** u Pescante/horca 7,50 m. 80x40x1,5
Claves: material

**P31CR130** u Gancho anclaje forjado D=16 mm
Claves: material, gancho, forjado, anclaje

**P31CR140** u Gancho montaje red D=10 mm
Claves: red, material, gancho, montaje

**P31CR160** m Cuerda de unión redes de seguridad
Claves: cuerda, red, unión, material, seguridad

**P31CR040** u Red seguridad D=4 mm 3,00x4,00
Claves: seguridad, red, material

**P31CR060** u Soporte mordaza
Claves: material, soporte

**P31CR070** u Anclaje/soporte mordaza
Claves: material

**P31CR080** u Brazo para soporte
Claves: brazo, material, soporte

**P31CR100** u Tubo transversal de unión 4,00
Claves: tubo, material, unión

**P31CR190** u Tapón protector puntas acero tipo seta
Claves: punta, material, tapón, acero, protección

**P31IA010** u Casco seguridad con rueda
Claves: material, seguridad, casco, rueda

**P31IA100** u Pantalla seguridad cabeza soldador
Claves: cabeza, soldadura, pantalla, material, seguridad

**P31IA120** u Gafas protectoras
Claves: gafa, material, protección

**P31IA155** u Semi-mascarilla 2 filtros
Claves: filtro, material

**P31IA210** u Juego tapones antirruido espuma poliuretano
Claves: poliuretano, juego, espuma, ruido, tapón, material

**P31IA016** u Casco trabajos en altura
Claves: casco, material, trabajo

**P31IC050** u Faja protección lumbar
Claves: material, protección

**P31IC105** u Traje agua verde tipo ingeniero
Claves: agua, verde, material, traje

**P31IC115** u Abrigo para frío
Claves: material, frío

**P31IC140** u Peto reflectante amarillo/naranja
Claves: material, reflejo

**P31IC230** u Conjunto de lluvia alta visibilidad
Claves: material, alto

**P31IM006** u Par guantes lona reforzados
Claves: refuerzo, guante, par, lona, material

**P31IM025** u Par guantes de nitrilo amarillo
Claves: material, par, guante, amarillo

**P31IM040** u Par guantes p/soldador
Claves: material, guante, par

**P31IM050** u Par guantes aislam. 5.000 V
Claves: par, guante, material

**P31IP100** u Par rodilleras
Claves: material, par

**P31IP020** u Par botas de agua de seguridad
Claves: par, material, bota, agua, seguridad

**P31IS470** u Disp. ant. tb. vert./hor. desliz.+esl.90 cm
Claves: material, vertedero

**P31IS600** m Cuerda nylon 14 mm
Claves: nylon, cuerda, material

**P31IS770** u Cjto. 1percha+ 1eslinga+1arnes
Claves: material

**P31IS760** u Tubo cónico perdido
Claves: tubo, pérdida, material

**P31W020** u Costo mensual Comité seguridad
Claves: seguridad, material, mes

**P31W060** u Reconocimiento médico básico I
Claves: médico, básico, material

**P06BG064** m2 Fieltro geotextil Danofelt PY-500 gr/m2
Claves: danosa, material, fieltro, geotextil

**P31BA035** u Acometida prov. sane. a caseta en superfic
Claves: caseta, acometida, material

**P31SC010** u Cartel PVC 220x300mm. Obli., proh., advert
Claves: cartel, material, PVC

**P31IC098** u Mono de trabajo poliéster-algodón
Claves: trabajo, material, mono

**P31IP011** u Par botas altas de agua (verdes)
Claves: alto, material, bota, agua, par, verde

**P31IP025** u Par botas de seguridad
Claves: par, seguridad, material, bota

**M07W020** t km transporte zahorra
Claves: maquinaria, transporte, zahorra

**P01AF031** t Zahorra artif. ZA(40)/ZA(25) 60%
Claves: zahorra, material

**P15FB030** u Armario puerta 1000x800x250
Claves: puerta, material, armario

**P15FK260** u PIA 4x32A, 6/15kA curva C
Claves: material, curva

**P15FK250** u PIA 4x25A, 6/15kA curva C
Claves: curva, material

**P15FM010** u Contactor tetrapolar 40A
Claves: conductor, material

**P15FK060** u PIA 2x10A, 6/10kA curva C
Claves: material, curva

**P15FJ070** u Diferencial 25A/4P/30mA tipo AC
Claves: diferencial, material

**P15FJ010** u Diferencial 25A/2P/30mA tipo AC
Claves: diferencial, material

**M02GE050** h Grúa telescópica autoprop. 60 t
Claves: telescópico, maquinaria, grúa

**M02GT210** mes Alquiler grúa torre 30 m 750 kg
Claves: alquiler, maquinaria, grúa, torre

**M02GT300** u Mont/desm. grúa torre 30 m flecha
Claves: torre, grúa, flecha, maquinaria

**M02GT360** mes Contrato mantenimiento
Claves: maquinaria, contrato

**M02GT370** mes Alquiler telemando
Claves: alquiler, mando, maquinaria

**M02GT380** u Tramo de empotramiento grúa torre <40 m
Claves: grúa, empotramiento, maquinaria, torre

**M03HH020** h Hormigonera 200 l gasolina
Claves: gasolina, maquinaria, hormigón

**M03HH030** h Hormigonera 300 l gasolina
Claves: maquinaria, hormigón, gasolina

**M05EC020** h Excavadora hidráulica cadenas 135 CV
Claves: cadena, hidráulico, maquinaria, excavación

**M05EC110** h Miniexcavadora hidráulica cadenas 1,2 t
Claves: maquinaria, hidráulico, cadena

**M06MR230** h Martillo rompedor hidráulico 600 kg
Claves: hidráulico, martillo, maquinaria, rompedor

**M08RI010** h Pisón vibrante 70 kg
Claves: maquinaria, pisón, vibración

**M11HV120** h Aguja eléct.c/convertid.gasolina D=79mm
Claves: maquinaria, aguja, gasolina

**O01OB030** h Oficial 1ª ferralla
Claves: mano

**O01OB040** h Ayudante ferralla
Claves: mano, ayudante

**P01AA030** t Arena de río 0/6 mm
Claves: río, material, areno

**P01AG060** t Gravilla 20/40 mm
Claves: material, gravilla

**P01CC020** t Cemento CEM II/B-P 32,5 N sacos
Claves: material, cemento

**P01HA010** m2 Hormigón HA-25/P/20/I central
Claves: material, hormigón, central

**P01HA021** m3 Hormigón HA-25/P/40/IIa central
Claves: material, hormigón, central

**P03AAA020** kg Alambre atar 1,30 mm
Claves: alambre, material

**P03ACD010** kg Acero corrugado elab. B 500 SD
Se emplea en paramétrica de placas alveolares
Claves: acero, material, alveolo, corrugado, placa

**P03AM030** m2 Malla 15x15x6 2,870 kg/m2
Claves: malla, material
